# Markt Kinding, Neugestaltung Ortsmitte Enkering
Angebotsaufforderung (GAEB DA XML 3.2, DA83)
Projekt: 125268
Währung: EUR
Vergabeart: Verhandlungsverfahren
Ausführungsbeginn: 21.04.2026
Ausführungsende: 11.12.2026
Auftraggeber: Markt Kinding, Kipfenberger Straße 4, 85125 Kinding; DV-Nummer: 01BS; Vergabenummer: 01BS
Erstellt mit: BECHMANN AVA 2025.130/ GXML Toolbox V3.3 R20210630, BECHMANN AVA 2025.130, 23.02.2026

## Zusätzlicher Text
LEISTUNGSVERZEICHNIS
über
Neugestaltung Ortsmitte Enkering

Bauvorhaben:  125268  Markt Kinding, Neugestaltung Ortsmitte Enkering

Bauherr:  Markt Kinding

  Kipfenberger Straße 4
  85125 Kinding

Planer:

Auftragnehmer.

Ausführungsbeginn:  21.04.2026

Fertigstellung:  11.12.2026

Abgabetermin:  00:00:00

  ungeprüft  geprüft

Summe Netto:  ____________________ €____________________ €

MWST 19 %:  ____________________ €____________________ €
________________________________________________________________________________

Summe Brutto:  ____________________ €  ____________________ €

## Projekt: 125268 Markt Kinding – Gestaltung der Ortsmitte Enkering Leistungsbeschreibung
Projekt: 125268  Markt Kinding – Gestaltung der Ortsmitte Enkering
LV:  01BS  einschließlich Bachanger

----------------------------------------------------------------------------------------------------------------------------------------------

Baubeschreibung der Baumaßnahme
und allgemeine Hinweise

Beschreibung der Baumaßnahme und allgemeine Hinweise
Der Markt Kinding (Landkreis Eichstätt) beabsichtigt im Ortsteil Enkering im Rahmen der vorliegenden öffentlichen Ausschreibung die Neugestaltung der Ortsmitte einschließlich der Sanierung der Brücke über die Anlauter.

1. Auszuführende Arbeiten

Zu Beginn der Maßnahme bzw. vorher ist durch den AN eine Umleitungsbeschilderung/ Umfahrung für die Sperrung des Baubereiches für den Durchgangsverkehr aufzubauen.

Straßen- und Tiefbauarbeiten
Zunächst sind bestehende Beläge und Ausstattungselemente abzubrechen/ auszubauen
Aufkiesungen/ Böden sind abzutragen und zwischenzulagern, teils zu entsorgen.
Im Zuge der Straßenbauarbeiten sind Entwässerungsleitungen sowie Kabelzugleerrohre zu verlegen. Im Ufer-/ Böschungsbereich des Bachlaufes „Anlauter“ wird beidseitig eine Sitzstufenanlage sowie eine Bachbettquerung aus Natursteinblöcken erstellt.
Des Weiteren werden im Ufer-/ Böschungsbereich der „Anlauter“ Natursteinsitzblöcke sowie ein Terrassenplateau mit Eichenbohlenbelag zu erstellen.
Für die Anlage (Trittstufen und Sitzstufen) ist eine wasserrechtliche Anlagengenehmigung nach Art. 20 Abs. 1 Bayrisches Wassergesetz und Genehmigung nach §78 Abs.5 und §78 a Abs 2 des Gesetzes zur Ordnung des Wasserhaushalts (WHG) eingeholt worden.
Gem. Bescheid ist die Tritt- und Sitzstufenanlage nach Fertigstellung der Maßnahme nach §61 BayWG von einem privaten Sachverständigen des AG gem. Art. 65 BayWG durchzuführen. Es wird empfohlen, dass dieser bereits zu Beginn der Maßnahme beteiligt wird.

Bei der Bauausführung ist besonders darauf zu achten, dass keine wassergefährdenden Stoffe ins Gewässer gelangen oder den Boden verunreinigen (Schalöle, Betriebsstoffe, Dichtungsanstriche oder dergleichen.) Es darf keine Zementemulsion ins Gewässer gelangen.

Bei den unmittelbaren Arbeiten im Gewässer ist darauf zu achten, dass möglichst wenig Sedimente aufgewirbelt bzw. abgeschwemmt werden.

Die Anlagen müssen standsicher errichtet werden. Diese, insbesondere die Trittsteine sind in den Untergrund / in das Gelände zu verankern, dass diese im Hochwasserfall auch während der Bauzeit nicht weggeschwemmt werden können.

Im Bereich Fahrbahnen, Plätze, Wege werden Pflasterbeläge aus Naturstein erstellt.
Die Pflasterbeläge in den Fahrbahnbereichen erhalten eine darunterliegende Drainasphalt-Tragschicht.
Teilbereiche der Fahrbahnen erfolgen in Asphaltbauweise mit Oberflächengestaltung (Beschichtung).
Im Zuge der Neugestaltung werden diverse Ausstattungsgegenstände (Maibaumfundament, Sitzbank, Fahrradständer, Infotafeln usw.) eingebaut.
Nach den Aufbruch-/ Erdarbeiten werden neue Pflastereinfassungen (Borde; Zeilen, Rinnen) erstellt
und anschließend die Pflaster- und Asphaltbeläge eingebaut.

Brückenbauarbeiten/ -sanierung:
Parallel zu den Straßen- und Tiefbauarbeiten sind aufgrund der vorgegebenen knappen Gesamtbauzeit von Beginn an Brückenbauarbeiten zur Sanierung der Brücke über die Anlaute auszuführen
Zunächst sind Rückbau-/ Abbrucharbeiten an der Brücke auszuführen. Nach Ausbau des Asphalt-Fahrbahnbelages und der Gussasphaltschutzschicht wird nach Rückbau des Brückengeländers der Kappenbeton zusammen mit den Brückenrandsteinen abgebrochen. Anschließend wird die alte Abdichtungsschicht ausgebaut und die obere Betonoberfläche der Brückentafel je nach Zustand abgetragen und instandgesetzt/ saniert.
Nach Erstellung der neuen Abdichtungsschicht werden die neue Brückenkappen betoniert und anschließend die Brückenrandsteine/ Füllbeton und die Gussasphaltschutzschicht eingebaut.
Der neuen, verbreiterten Brückengehwegbereiche werden zwischen den Brückenkappen und den Fahrbahnbordsteinen mit Natursteinpflaster in ungebundener Bauweise erstellt.
Nach Beschichtung (Oberflächengestaltung) der neuen Betonkappen wird das neue Brückengeländer montiert.

2. Ausgeführte Vorarbeiten
Als Vorwegmaßnahme werden durch das Wasserwirtschaftsamt Ingolstadt Arbeiten im Bachbett der Anlauter (Ausbau/ Anpassung von Sohlschwellen) ausgeführt.

3. Ausgeführte Leistungen
Entfällt

4. Gleichlaufende Arbeiten
- Spartenarbeiten Strom und Fernmeldeleitungen sowie Auswechslung eines WL-Unterflurhydranten
- geotechnische Baubegleitung (Aushubseparierung, Aushubbeprobungen …)
- Auswechslung eines WL-Unterflurhydranten durch den Markt Kinding

5. Lage der Baustelle
Der Markt Kinding mit Ortsteil Enkering befindet sich im Landkreis Eichstätt.
Die Maßnahme ist über die A 9 „Ausfahrt 58 Altmühltal“ über die Staatstraße ST 2228,
und weiter über die Hauptstraße/ Rumburgstraße zu erreichen.
Das Baufeld befindet sich zentral im Ortsteil Enkering, direkt an der Brücke über die Anlauter.

6. Vorhandene öffentliche Verkehrswege und Zufahrten
Die Zufahrt erfolgt über öffentliche Straßen. Hauptzufahrt zum Baufeld ist die Hauptstraße
und die Rumburgstraße. Es ist darauf zu achten die öffentlichen Straßen, welche als Zufahrt
verwendet werden, unbeschädigt und weiter von Straßenverkehr benutzbar zu halten.
Etwaige durch Baubetrieb verschuldete Verschmutzungen sind zeitnah zu entfernen, um
den normalen Straßen- und Personenverkehr nicht zu gefährden.

7. Anschlussmöglichkeit an Ver- und Entsorgungsleitungen
Anschlussmöglichkeiten von Wasser, Abwasser und Strom sind, soweit erforderlich, vom
AN selbst zu erkunden und zu errichten. Die möglichen Übergabepunkte sind mit den
jeweils verantwortlichen Stellen der Spartenträger zu vereinbaren. Die Kosten hierfür sind in
die BE-Positionen einzurechnen.

8. Lager- und Arbeitsplätze
Lager- und Arbeitsplätze werden bauseits eingeschränkt direkt am Baufeld zur Verfügung
gestellt. Baustelleneinrichtungs- bzw. Lagerflächen dürfen nur nach Abstimmung mit dem
Bauherrn errichtet werden.
Eine größere Aushub-Zwischenlagerfläche befindet sich in max. 1 km Entfernung. Laut
vorliegendem Baugrundgutachten liegen Böden mit Belastungen/ Deklarierungen von Z0 bis
größer Z1.1 vor. Sämtlicher Bodenaushub ist auf einem Lagerplatz des AG in Mieten/
Haufwerke von max. 300 m3 zwischenzulagern und mit geeigneter Folie windsicher vor Durchfeuchtung zu schützen.
Kraftstoffbehälter sowie Öl- und Schmierstoffe dürfen auf der Baustelle nur in einem
abgeschlossenen Raum oder einem umzäunten abschließbaren Bereich der Baustelle
gelagert werden. Der Lagerplatz ist so zu wählen, dass bei einem unvorhergesehenen
Auslaufen von Behältern kein Kraft- oder Schmierstoff in den Untergrund oder in Gewässer
gelangen kann.
Die Lagerung solcher Stoffe auf der Baustelle ist auf das zur Aufrechterhaltung des
Betriebes notwendige Maß zu beschränken. Altöl und unbrauchbar gewordene Kraft- und
Schmierstoffe sind in geeigneten Behältern zu sammeln und ordnungsgemäß zu entsorgen.

Teer- oder asbesthaltige Ausbaustoffe, die im Zuge der Brückensanierung anfallen dürfen
nur in geeigneten, wasserdichten Behältnissen gelagert werden.

9. Oberflächenwasser
Oberflächenwasser kann über die bestehenden Entwässerungsanlagen abgeleitet werden.

10. Boden- und Baugrundverhältnisse
Es liegt ein Baugrundgutachten vom 19.11.2020 sowie Probenutersuchungen vom 08.02.2021
des Ingenieurbüros Heinloth GmbH (ibh) vor, welches den Ausschreibungsunterlagen beigefügt ist. Laut vorliegendem Baugrundgutachten bzw. Probenuntersuchungen liegen
Böden mit Belastungen / Deklarierungen von Z0 bis Z1.1, sowie Ausbauasphalt der Verwertungs-klasse A nach RuVA-StB. vor.

11. Belasteses Ausbaumaterial
Im Vorgriff dieser Ausschreibung wurden Materialprüfungen an der zu sanierenden Brücke über die Anlauter durchgeführt. Zum Teil wurden hierbei belastete Materialien festgestellt.
Eine Zusammenfassung der Schadstoffanalysen liegt der Ausschreibung bei.

12. Seitenentnahme und Ablagerungsflächen
Ablagerungsflächen zur Haufwerksbeprobung werden vom AG in einer Entfernung von bis
zu 1.000m Entfernung zur Verfügung gestellt. Eine seitliche Lagerung von Oberboden und
Aushubmaterial zum Wiedereinbau ist nach Rücksprache mit dem AG nur sehr eingeschränkt möglich.

13. Zu schützende Bereiche und Objekte
Vorhandene Bauten, Leitungen und Vegetationsflächen/ Bäume sind schadlos zu halten,
vorhandene Sparten zu schützen. Sämtliche vorhandene Zufahrtsstraßen,
Vegetationsflächen, Verrohrungen und Spartenleitungen sind zu schützen.
Das Baufeld befindet sich in der Nähe von Bestandsgebäuden. Es ist bei Arbeiten im Übergangsbereich zu Gebäuden (Gebäudeanschluss / Fassaden /
Traufbereiche) darauf zu achten diese nicht zu verschmutzen oder zu beschädigen.
Etwaige Schäden, die durch unsachgemäßen Umgang oder durch eine nicht durchgeführte
Beweissicherung durch den AN zu verantworten sind, müssen durch diesen entschädigt
werden.

14. Anlagen und Baugelände
Der Auftragnehmer ist verpflichtet selbständig Spartenauskünfte bei den bekannten Versorgern/ Versorgungunternehmen einzuholen und hat die tatsächliche Lage der Sparten vor Ort zu überprüfen.

15. Öffentlicher Verkehr auf der Baustelle
Anliegerverkehr ist in allen vom Bau betroffenen Straßen zu erwarten.
Der Anlieger-/Anlieferverkehr sowie Rettungswege für Feuerwehr und Rettungsdienste sind zu gewähren. Hierdurch entstehende Erschwernisse sind in die entsprechenden Positionen einzukalkulieren.

16. Verkehrsführung und Verkehrssicherung
Die Verkehrssicherungspflicht obliegt dem Auftragnehmer. Die Kosten hierfür sind in die
entsprechenden Positionen einzurechnen. Auf die Bestimmungen der StVO für
Baustellenbeschilderung und anzuwendende Musterpläne wird besonders hingewiesen.
Sämtliche Verkehrsregelnde Maßnahmen sind gemeinsam mit dem AG bzw. mit den Straßenverkehrsbehörden festzulegen. Verkehrsbehinderungen sind auf ein Minimum zu begrenzen.
Für die Brückenbauarbeiten/ -sanierung ist eine Vollsperrung der Brücke über die Anlauter
erforderlich, hierfür erfolgt eine entsprechende großräumige Umleitung des öffentlichen Verkehrs. Rettungswege für Feuerwehr und Rettungsdienst, sowie Zufahrtsmöglichkeiten für Anlieger und
Anlieferverkehr zum Hotelgasthof „Zum Bräu“ sowie Zufahrten und Zugänge zu den Grundstücken sind jedoch weitestgehend zu gewährleisten.

17. Bauablauf
Vorbereitungen durch Baufirma: ab 17.03.2026
Baubeginn nach Wahl des AN, jedoch spätestens am 20.04.2026
Bauende: 11.12.2026

Da es sich hier um eine Zuschussmaßnahme mit vorgegebenem Abruftermin handelt, ist
die Vorlage der Schlussrechnung bis zum 29.01.2027 zwingend einzuhalten, da alle Rechnungen
zu dieser Maßnahme bis spätestens 01.03.2027 bezahlt sein müssen.

18. Baubehelfe provisorische Zugänge und Zufahrten
Für den Anlieger-/ Anlieferverkehr müssen stets Zufahrten und Zugänge zu den Grundstücken
zur Verfügung stehen.

19. Stoffe und Bauteile
Die Anforderungen von Stoffen und Bauteilen für die zu errichtenden Bauwerke sind den
einschlägigen LV-Positionen zu entnehmen.

20. Beweissicherung
Zur Beweissicherung sind vom AN unter Beteiligung des AG in der näheren Umgebung des
Baufeldes stehende Gebäude und Anlagen auf Schäden zu überprüfen. Festgestellte
Schäden sind festzuhalten. Eine Beweissicherung der Zufahrtsstraßen einschließlich
sämtlicher betroffener Wege, Gebäude und der anschließenden Vegetation ist gemäß LV
Positionen durchzuführen.

21. Sicherungsmaßnahmen
Einzelgruben- und Rohrgrabenverbau. Arbeits- und Schutzgerüste (Brückenbau)

22. Kampfmittel
- entfällt –

23. Aufmaßverfahren
Die Aufmaße sind vom verantwortlichen Bauleiter des Auftragnehmers gemeinsam
mit dem verantwortlichen Bauleiter des Auftraggebers zu erstellen und zu unterschreiben.
Erdarbeiten und Material, das nicht mit Profilen erfasst werden können werden auf dem LKW
aufgemessen und mit dem Faktor 0,8 auf dem verdichteten Boden umgerechnet und nach der entsprechenden Bodenart abgerechnet.

24. Eignungsprüfungen
Die Eignungsprüfungen sind 14-Tage vor Beginn der jeweiligen Arbeiten unaufgefordert
vorzulegen. Die Eigenüberwachungsprüfungen sind im erforderlichen Umfang
durchzuführen. Untersuchungsergebnisse von sind dem Auftraggeber unaufgefordert mitzuteilen.
Sämtliche Kontrollprüfungen werden vom Auftraggeber einer anerkannten Prüfstelle
übertragen. Der Auftragnehmer hat hierzu rechtzeitig den möglichen Zeitpunkt für die
Prüfung dem Auftraggeber mitzuteilen. Die Durchführung der Prüfung zu ermöglichen und
erforderliche Beihilfen zu gewähren.

25. Ausführungsunterlagen
Den Ausführungsunterlagen liegen folgende Unterlagen bei:
Siehe Planliste

26. Vom AN zu beschaffende Ausführungsunterlagen
Eine Erläuterung des Bauablaufes sowie ein Bauzeitenplan sind spätestens 14 Tage nach
Auftragserteilung vorzulegen. Der Bauzeitenplan ist dem Bauablauf entsprechend zu
aktualisieren. Die Kosten hierfür sind in die Position Baustelleneinrichtung einzukalkulieren.

Die Ausführungsplanung und Statik für das ausgeschriebene Brückengeländer sind rechtzeitig vor
der Ausführung/ Fertigung dem AG vorzulegen
.
27. Rechnungstrennung
Aufgrund der Förderung der Maßnahme müssen für folgende Leistungen separate Abrechnungen
erstellt werden:
- Straßen- und Tiefbauarbeiten „Straßen, Wege, Plätze“ (förderfähiger Teil)
- Brückenbauarbeiten (Brücke über die Anlauter)
Die neuen Beläge der Brücke (Fahrbahn und Gehwege) sowie die neuen Kappen einschlich der  Geländer (förderfähiger Teil) sind getrennt von den Brückensanierungsarbeiten (nicht förderfähiger Teil) abzurechnen bzw. separat in Rechnung zu stellen.

Der Abrechnungsmehraufwand hierfür wird nicht gesondert vergütet und ist in die
Einheitspreise mit einzurechnen.

27. Baustellenbesichtigung
Es wird empfohlen, eine Baustellenbesichtigung vor Ort durchzuführen.

## 01BS Neugestaltung Ortsmitte Enkering
Datum: 23.02.2026

*Hinweis: Gültigkeit LB Stb-By*
Die  Leistungsbeschreibung für den Straßen- und Brückenbau in Bayern (LB- StB By) in neuester Fassung mitsamt allen Leistungsbereichen und den dazugehörigen Vorbemerkungen ist Vertragsbestandteil.

*Hinweis: Aufmaßverfahren und Massenermittlung*
Aufmaßverfahren und Massenermittlung

Die nachfolgenden Richtlinien sind zwingend einzuhalten. Diese sind die Voraussetzung für die Prüfung und Anweisung von Abschlags- und Schlussrechnungen .

Vor Beginn der Bauarbeiten hat der Auftragnehmer gemeinsam mit dem Auftraggeber bzw. dessen Vertreter sämtliche, erforderliche Absteckungs- und Vermessungsarbeiten für die Abrechnung durchzuführen. Der Umfang der Arbeiten ist vor Beginn der Vermessungsarbeiten mit dem Auftraggeber festzulegen.

Für jede Position (lfd. Nr.) des Leistungsverzeichnisses ist ein Aufmaß auf einem
einzelnen nummerierten Blatt zu erstellen. Jedes Blatt muss neben dieser Zahl die Nummer der Position tragen.

Die Aufmaßblätter sind von beiden Teilen unter Angabe des Datums der Aufnahme zu unterzeichnen. Die Originale der Aufmaßblätter, Wiegescheine und ähnlicher
Abrechnungsbelege erhält der Auftraggeber, die Durchschriften der Auftragnehmer.

Die Rechenansätze des jeweiligen Aufmaßes sind in die Massenermittlung zu übertragen. Ebenso ist die jeweilige Nummer des Aufmaßblattes anzugeben.

Stundenlohnberichte sind zu nummerieren, des weiteren sind die entsprechenden LV-Positionen einzutragen.

Maße, die zur Prüfung einer Rechnung nötig sind, müssen aus Abrechnungszeichnungen oder anderen Aufmaßunterlagen ersichtlich sein. Diese sind in dreifacher Ausfertigung vorzulegen.

Bei Aufmaß und Abrechnung sind Längen und Flächen auf zwei Stellen nach dem Komma, Rauminhalte und Gewichte auf drei Stellen nach dem Komma zu runden.
Geldbeträge sind auf zwei Stellen nach dem Komma zu runden.

*Hinweis: Naturschutz*
Evtl. Schäden die am Gewässer und den Ufern
durch die Maßnahme entstehen, sind vom Unternehmer
auf seine Kosten zu beseitigen.

Während der Bauarbeiten ist so umsichtig vorzugehen,
dass keine gewässer- oder fischschädlichen Substanzen
in das Gewässer gelangen.

*Hinweis: Spartenleitungen*
Im Baustellenbereich und somit auch im Baufeld der
Brücke sind Leitungen vorhanden.

Im Bereich der bestehenden Brückenkappe sind Spartenleitungen
Strom vorhanden.
Vor den Brückensanierungsarbeiten (Abbruch des Brückenkappen)
sind diese Leitungen vorher außer Betrieb zu nehmen und durch
Provisorien (durch Aufhängung am verbleibenden Brückenüberbau)
während der Brückenbauarbeiten zu ersetzen.

Die genaue Lage der Leitungen ist eigenverantwortlich
vom AN einzuholen.
Diese Leistung wird nicht eigens vergütet.

Evtl. entstehende Kosten, die aus dem Vorhandensein
der Leitungen  während der Bauabwicklung resultieren,
sind einzukalkulieren.

### 01 Baustellenorganisation/ Verkehrssicherung

#### Titel 01.01 Baustellenorganisation/ Verkehrssicherung

*Hinweis: Vorbemerkung Verkehrsverhältnisse*
Vorbemerkungen:

Das Baufeld befindet sich in der Ortsmitte von Enkering.
Enkering ist ein Ortsteil des Marktes Kinding im Landkreis Eichstätt.
Die Zu- und Abfahrt zur Baustelle kann über die Hauptstraße und Rumburgstraße erfolgen.
Das Baufeld beinhaltet auch den Brückenbereich über das Gewässer Anlauter.

Die vorgeschriebene Beschilderung muss vollständig und gut sichtbar aufgestellt werden. Der Zeitraum zwischen Aufstellung und Inkrafttreten muss überwacht werden, da in dieser Zeit die Verkehrszeichen verdreht, umgekippt oder entwendet sein könnten. Die Haltverbote - (VZ 283 StVO) sowie Zusatzzeichen mit dem Datum und der Uhrzeit der Beginn der Maßnahme - sind mind. 96 Stunden vor Beginn der Maßnahme aufzustellen.
Die angeordneten VZ und ZZ, der genaue Standort, die Aufstellzeit (Datum und Uhrzeit) sowie die Kraftfahrzeuge (Kennzeichen), die ggf. bei der Aufstellung der Haltverbote bereits an diesem Standort parkten, sind in einem Protokoll festzuhalten und von dem Verantwortlichen und einem Zeugen zu unterschreiben. Das Protokoll ist vor Ort vorzuhalten und Beamten des Polizeidienstes zur jederzeitigen Einsichtnahme vorzuweisen. Nach Beendigung der genehmigten Maßnahme/Sondernutzung ist das Original-Protokoll für die Dauer von drei Monaten aufzubewahren.
Das Kostenrisiko erforderlicher Abschleppmaßnahmen aufgrund nicht ordnungsgemäß aufgestellter Haltverbotsbeschilderung bzw. fehlerhaft durchgeführter Fahrzeugerfassung trägt der Antragsteller.

Bei der Absicherung sind die „Richtlinien für die Sicherung von Arbeitsstellen an Straßen“ (RSA), die „Zusätzlichen Technischen Vertragsbedingungen und Richtlinien für die Sicherung von Arbeitsstellen an Straßen“ (ZTV-SA), die „Technischen Lieferbedingungen für Gegenstände zur Sicherung von Arbeitsstellen an Straßen“ (TL-SA) einzuhalten.

Rechtzeitig vor Baubeginn ist bei der zuständigen Straßenverkehrsbehörde eine verkehrsbehördliche Anordnung zu beantragen.
Die Straßenverkehrsbehörde behält sich weitere Auflagen und Bedingungen ausdrücklich vor.

Baustelleneinrichtungsflächen können in Absprache/ Abstimmung mit dem AG zur Verfügung gestellt werden.

*Hinweis: Vorbemerkung*
Vorbemerkung

Die Positionen im Titel 01 "Baustellenorganisation/ Verkehrssicherung" beziehen sich auf sämtliche Leistungen und Gewerke des Leistungsverzeichnisses und werden daher nur einmal vergütet.

*Hinweis: Vorbemerkungen Verkehrssicherung (Baustellenbereich)*
Vorbemerkungen Verkehrssicherung
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

**01.01.1 Verkehrssicherung (Baustellenbereich)**
Verkehrssicherung nach den Vorschriften der
Straßenverkehrsordnung in der jeweils gültigen
Fasssung. Der Auftragnehmer hat alle für die
Verkehrsregelung im Bereich der Baustelle und ihrer
Nebenanlagen erforderlichen Maßnahmen unter seiner Verantwortung durchzuführen.
Anweisungen des AG bzw. der Verkehrsbehörde hat er
dabei zu beachten.
Der AN hat die Baustelle und ihre Nebenanlagen sowie Baustofflagerplätze vorschriftsmässig abzuschranken, zu beleuchten und zu überwachen.
Die Baustellenbeschilderung/ -absicherung hat
gemäß den Regelplänen der RSA-95 (B II/1) zu erfolgen.
Baustoffe sind möglichst außerhalb der Straße so zu lagern, daß die Belange der Grundstücksanlieger weitgehend gewährt werden. Wenn eine Umleitung des Verkehrs erforderlich ist, führt der AN die dazu notwendigen Maßnahmen durch.
Es sind nur reflektierende Verkehrszeichen zu verwenden. Eventuell erforderliche Sicherungsposten werden gesondert vergütet.
Die Einrichtung und der Betrieb von Baustellensignalanlagen werden gesondert vergütet.

Die Absperrungen/ Absicherungen sind jeweils den aktuellen Gegebenheiten auf der Baustelle anzupassen, sodass gesicherter Anliegerverkehr, insbesondere ein gesicherter Fußgängerverkehr, gegeben ist.

Veränderungen hinsichtlich Rettungswege/ Zufahrtsmöglichkeiten sind der Feuerwehr jeweils mitzuteilen.
Menge: 1,000 psch

**01.01.2 Beschilderung Anlieger/ Gewerbetreibende herstellen**
Beschilderung herstellen und abbauen,
für die Bauzeit vorhalten und warten.
Aufstellvorrichtung nach statischen Erfordernissen.
Schilder zur Leitung von Fußgängern, nach Vorlage des AG,
Größe eines Schildes max. DIN A3 Format,
Ausdruck laminiert auf festen Untergrund (Holzplatte o.ä.),
Haltbarkeit, auch bei Regen min 1 Monat,
detaillierte Ausführung nach Wahl AN.
Abgerechnet wird nach Anzahl der Aufstellvorrichtungen.
Das Material bleibt Eigentum des AN.
1 Schild zur Leitung von Fußgängern,
Aufstellvorrichtung mit Fußplatte aufstellen.
Aufstellhöhe 2,0 m.
Auf Anordnung des AG!
Menge: 5,000 St

**01.01.3 Verkehrsflächen unterhalten (Baustellenbereich)**
Verkehrsflächen zur Aufrechterhaltung des
Anlieger- und Fußgängerverkehrs sowie des Baustellenverkehrs innerhalb des Baubereiches
einschließlich zwischenzeitlich benutzter Behelfsfahrstreifen verkehrssicher unterhalten.
Flächenbefestigung nach Absprache mit dem AG.
Für die gesamte Bauzeit
Menge: 1,000 psch

*Hinweis: Vorbemerkung Verkehrsumleitung*
Für die Umleitung/ Vollsperrung des Baustellenbereiches sowie zur Sperrung
der Brücke über die Anlauter  Iiegt der Ausschreibung eine Umleitungs- bzw. Verkehrführungsskizze bei, auf dessen Grundlage vom AN ein Verkehrszeichenplan für die Umleitungsstrecke zu erstellen ist und eine Verkehrsrechtliche Anordnung bei der zuständigen Straßenverkehrsbehörde einzuholen ist.

Für die Erstellung des Verkehrszeichenplanes, die Einholung der verkehrsrechtlichen Anordnung sowie für die Aufstellung und Unterhaltung der hierzu erforderlichen Verkehrszeichen und -beschilderungen sind Positionen ausgeschrieben.

**01.01.4 Erstellung eines Umleitungs-und Verkehszeichnplanes**
Erstellung eines Umleitungs- und Verkehszeichenplanes
für die großräumige Umleitung zur Vollsperrung des Baustellenbereiches einschließlich Sperrung der Brücke.
Menge: 1,000 psch

**01.01.5 Verkehrsrechtliche Anordnung (Baustellenbereich)**
Einholung einer verkehrsrechtlichen Anordnung
mit Nachträgen für sämtliche Bauphasen
zur Durchführung der Gesamtbaumaßnahme.

Anfallende Gebühren sind vom AN zu tragen.

Vor Beginn einer neuen Aufgrabung ist die Verkehrsbehörde
(Bauamt Markt Kinding)  jeweils schriftlich über die Lage der Baustelle zu informieren.
Der Aufwand für die Einzelbenachrichtigung ist in die Position "Verkehrssicherung" einzurechnen.

Hinweis:
Sollten weitere Gebühren (z. B. bei unvorhersehbaren Änderungen, Ergänzungen aufgrund Zwängen, die der AN nicht zu vertreten hat, bei der Verkehrsbehörde
anfallen werden diese nach Vorlage der Gebührenrechnung
mit einem Unkostenzuschlag von 15 % vom AG an den AN ausgezahlt. Weitere Zuschläge und der Stundenaufwand des AN werden nicht gesondert vergütet.
Menge: 1,000 psch

**01.01.6 Verkehrsrechtliche Anordnung (überörtliche Umleitung)**
Einholung einer verkehrsrechtlichen Anordnung
für die überörtliche / großräumige Umleitung
zur Durchführung der Gesamtbaumaßnahme.

Die verkehrsrechtliche Anordnung ist bei der zuständigen Straßenverkehrsbehörde des Landratsamtes Eichstätt
zu beantrangen/ einzuholen.

Anfallende Gebühren sind vom AN zu tragen.
Menge: 1,000 psch

**01.01.7 Beschilderung für Umleitung herstellen**
Beschilderung für Umleitung herstellen und abbauen,
für die Bauzeit vorhalten und warten.
Aufstellvorrichtung nach statischen Erfordernissen.
Verkehrsschilder mit retroreflektierender Folie,
Retroreflexions-Klasse 2.
Abgerechnet wird nach Anzahl der Aufstellvorrichtungen.
Das Material bleibt Eigentum des AN.
Ronden, Dreiecke, Quadrate, Rechtecke VZ-Nr 'diverse'

Größe 2
1 Verkehrsschild
Aufstellvorrichtung mit Fußplatte aufstellen.
Aufstellhöhe 2,0 m.
Menge: 20,000 St

**01.01.8 Umleitungsschilder (überörtliche Umleitung)**
Umleitungsbeschilderung für die überörtliche Umleitung
nach StVO außerhalb des Baustellenbereiches aufstellen.
Die Abrechnung erfolgt über die Anzahl der aufzustellenden Umleitungsschilder nach Stück.
Menge: 10,000 St

**01.01.9 Vorwegweiser (überörtliche Umleitung)**
Vorwegweiser für überörtliche Umleitung nach StVO außerhalb des Baustellenbereiches.
Die Abrechnung erfolgt über die Fläche der aufzustellenden Vorwegweiser.
Menge: 10,000 m2

**01.01.10 Verkehrsregelnde Schilder außer Kraft setzen**
Verkehrsregelnde Schilder außer Kraft setzen, durch auskreuzen mit rotem Klebestreifen, nach Bendigung der Maßnahme wieder aktivieren.
Menge: 10,000 St

**01.01.11 Absperrbake herstellen**
Absperrung herstellen.
Absperrgerät oder Warneinrichtung aufstellen und
beseitigen, für die Bauzeit vorhalten, warten und
betreiben.
Verkehrszeichen mit retroreflektierender Folie,
Retroreflexions-Klasse 2.
Leitbake (Warnbake), Zeichen 605 - 'S/D'
Menge: 20,000 St

**01.01.12 Absperrbake herstellen mit Beleuchtung**
Absperrung herstellen.
Absperrgerät oder Warneinrichtung aufstellen und
beseitigen, für die Bauzeit vorhalten, warten und
betreiben.
Verkehrszeichen mit retroreflektierender Folie,
Retroreflexions-Klasse 2.
Leitbake (Warnbake), Zeichen 605 - 'S/D'

mit 1 Richtstrahler zweiseitig, gelbes Blinklicht
Menge: 10,000 St

**01.01.13 Absperrschranke herstellen**
*** Schwerpunktposition
Absperrung herstellen.
Absperrgerät oder Warneinrichtung aufstellen und
beseitigen, für die Bauzeit vorhalten, warten und
betreiben.
Verkehrszeichen mit retroreflektierender Folie,
Retroreflexions-Klasse 2.
Absperrschranke Größe mm x mm '1.000 x 2.000'
Menge: 5,000 St

**01.01.14 Absperrschranke herstellen mit Beleuchtung (gelb)**
*** Schwerpunktposition
Absperrung herstellen.
Absperrgerät oder Warneinrichtung aufstellen und
beseitigen, für die Bauzeit vorhalten, warten und
betreiben.
Verkehrszeichen mit retroreflektierender Folie,
Retroreflexions-Klasse 2.
Absperrschranke Größe mm x mm '1.000 x 2.000'

mit 3 Richtstrahler einseitig, gelbes Dauerlicht
Menge: 5,000 St

**01.01.15 Absperrschranke herstellen mit Beleuchtung (rot)**
Absperrung herstellen.
Absperrgerät oder Warneinrichtung aufstellen und
beseitigen, für die Bauzeit vorhalten, warten und
betreiben.
Verkehrszeichen mit retroreflektierender Folie,
Retroreflexions-Klasse 2.
Absperrschranke Größe mm x mm '1.000 x 2.000'

mit 5 Richtstrahler einseitig, rotes Dauerlicht
Energieversorgung 'nach Wahl des AN'
Menge: 3,000 St

**01.01.16 Kontr. Verkehrs- sicherung - ausserhalb Baubereich**
Kontrolle der Verkehrssicherung durchführen.
Die Kontrolle ist unmittelbar nach deren Durchführung
zu erfassen und zu dokumentieren. Arbeits- und
Hilfsmittel sind vom AN zu stellen und dem AG
jederzeit zugänglich zu machen.
Die Kontrollausdrucke sind dem AG arbeitstäglich
vorzulegen.
Die Abrechnung erfolgt nach Anzahl der nachgewiesenen
Kontrollen.
Verkehrssicherung ausserhalb Baustellenbereich.
Kontrolle zweimal täglich, an arbeitsfreien Tagen
einmal täglich.
Kontrolle durch 'schriftliche Dokumentation des AN'
Menge: 400,000 St

**01.01.17 Beweissicherg. durchf. gem. mit AG**
Beweissicherung des Bestandes nach Unterlagen des AG im Bereich der Baustelle und den vom Baubetrieb betroffenen Bereichen mit Häusern und sonstigen Bauwerken,
Entwässerungseinrichtungen, Wasserversorgungseinrichtungen, Fahrbahnrändern, Asphaltschichten, Pflasterungen, Borden, Schilder, sonstige Einbauten u. dgl. durchführen.
Die Beweissicherung beinhaltet auch die Kontrolle von folgenden Straßeneinbauten:
- Wasserversorgung (Schieber und Hydranten)
- Gasversorgung (Schieber)
- Kanalisation (Kanalschächte)
- Strom u. Fernmelde (Kabelschächte)
Die Beweissicherung ist unter Beteiligung des AG, mit der örtlichen Bauleitung und einem jeweils Zuständigen für die Kontolle der oben genannten Versorgungseinrichtungen (Wasserwart, Vertreter des örtlichen Gasversorgungs- unternehmens, Vertreter des örtlichen Abwasserentsorgers usw.) durchzuführen.
Die Beweissicherung besteht aus je einer visuellen Bestandsaufnahme mit Anfertigen von aussagekräftigen Fotos, Dokumentation jeweils vor Beginn der Arbeiten sowie nach Beendigung der Arbeiten und vor der Abnahme der Baumaßnahme. Die beiden Bestandsaufnahmen sind so durchzuführen, dass Veränderungen am Bestand, die möglicherweise durch die Baumaßnahme verursacht sind, festgestellt werden können.
Erstellen von Dokumentationsunterlagen bzw. Protokollieren des Zustandes und erstellen des Protokolls in dreifacher Ausfertigung und dem AG übergeben.
Maßnahmen, die über eine visuelle Bestandsaufnahme mit Anfertigen von Fotos hinausgehen, wie der Einsatz einer Kanalkamera, die Durchführung einer Bauwerksprüfung aus besonderem Anlass u. dgl. werden gesondert vergütet.
Laufende Kontrollen wie Messprogramme u. dgl., die die Durchführung der Baumaßnahme begleiten, werden gesondert vergütet. Erforderliche Hilfskräfte und Hilfsmittel sind einzurechnen.
Menge: 1,000 psch

**01.01.18 Erkundung Leitungen, Kabel, Kanäle usw.**
Der AN hat sich vor Ausführung der Arbeiten
über die örtlichen Gegebenheiten des Baufeldes,
sowie über die Lage von Leitungen, Kabeln, Kanälen
Schächten etc. beim AG und bei den für die
Ver- und Entsorgungsanlagen zuständigen Trägern
zu unterrichten.
Mit dem Einheitspreis sind alle dafür notwendigen
Aufwendungen und Gebühren abgegolten.
Die Position wird einmalig für sämtliche
Leistungen dieses Leistungsverzeichnisses vergütet.
Menge: 1,000 psch

**01.01.19 Lagebestimmung, Lokalisieren von erdverlegten Kabeln**
Lagebestimmung, Lokalisierung von erdverlegten Kabeln, Mittel- und Niederspannungskabel, Fernmeldekabel und anderen metallischen Leitungen wie Gas- und Wasserleitungen mittels elektronischem Kabelsuchgerät/ Trassiergerät auf gesamter Baufeldbreite.
Kabelsuchgerät mit mehrfacher Freuquenzauswahl und Anzeige der Verlegetiefe zum Auffinden von Stromkabeln, Telefonkabeln, geerdeten Wasserleitungen etc.
Markieren des Verlaufs aufgefundener Leitungen mit
Signalfarbe.
Der AN haftet für Beschädigungen an den
Versorgungsleitungen.
Menge: 1,000 psch

**01.01.20 Dokumentation top. Vermessung**
Dokumentation top. Vermessung
Nach Abschluss der Bauarbeiten ist eine 3-dimensionale topographische Aufmessung vom bautechnisch veränderten Bereich durchzuführen. Die Aufmessung muss im Koordinatennetz der bayerischen Vermessungsverwaltung (Gauß-Krüger - 12 Grad Meridianstreifen) erfolgen.
Es sind die Lagefestpunkte der bayerischen Vermessungs- verwaltung zu verwenden.
Die Sicherstellung, dass geeignete Lage und Höhen- festpunkte zur Verfügung stehen, obliegt dem Auftragnehmer.
Er hat sich deswegen rechtzeitig mit der zuständigen
Vermessungsamt bzw. Fachabteilung des Marktes Kinding in Verbindung zu setzen.

Die Aufmessung muss alle sichtbaren Objekte und Begrenzungslinien beinhalten, wie z.B. Mauer, Treppe, Schiene, Brücke, Widerlager, Zaun, Fahrbahnrand, Wegrand, Randstein, Gehweg- hinterkante, Böschungslinien, Bauwerke, Bäume,
Sträucher, Verkehrsschilder, Verkehrsampeln, Straßenbeleuchtung, Maste, Denkmal, Kilometersteine, Kabelsteine, Fahrkartenautomaten, Entwerter, Gebotsschilder, Wegweiser, Einrichtung für Wasserversorgung, Abwasser, Elektroeinrichtungen, Fernheizung, Telekommunikation, Gas und sonstige sichtbare Objekte.
Das Ergebnis der Aufmessung ist im DWG/DXF- Format spätestens mit der Schlussrechnung vorzulegen.
Menge: 1,000 psch

**01.01.21 Anliegerinformation**
Information der Anlieger bzw. Gewerbetreibenden durch
den AN (mittels Wurfzettel o.ä.)
über Baustellenbeginn, -ende, bei Nichtbenutzbarkeit
bzw. Behinderungen der Anliegerzufahrten, bei längeren Strassensperrungen u.ä.
Menge: 1,000 psch

### 02 Straßenbau (Straßen, Wege, Plätze)

#### Titel 02.01 Baustelleneinrichtung

*Hinweis: Vorbemerkung Baustelleneinrichtung*
Vorbemerkung Baustelleneinrichtung

Die nachfolgenden Poitionen "Baustelleneinrichtung und Vermessung" beziehen sich auf sämtliche zu erbringenden Straßen- und Tiefbauarbeiten (Straßen, Wege, Plätze) sowie für die Vegetationstechnische  Arbeiten.

Für die Brückenbauarbeiten ist eine gesonderte Baustelleneinrichtung und Vermessung ausgeschrieben.

**02.01.1 Baustelleneinricht. herst. u. vorhalt., Baustelle räumen**
Baustelleneinrichtung herstellen und vorhalten sowie Baustelle räumen.
Baustelleneinrichtung herstellen, einschließlich Beschaffen von Lager- und Arbeitsflächen sowie von Zufahrtswegen zur Baustelle über die vom AG zur Verfügung gestellten hinaus.
Anlegen der Lager- und Arbeitsplätze.
Geräte, Werkzeuge und sonstige Betriebsmittel anfahren und betriebsfertig aufstellen.
Baubüros, Unterkünfte, Werkstätten, abschließbare Lagerräume und dgl. anfahren, aufbauen und einrichten.
Strom-, Wasseranschluss sowie Entsorgungseinrichtungen und dgl. für die Baustelle, soweit erforderlich, herstellen.
Freimachen des Geländes sowie Oberbodenarbeiten gehören zum Leistungsumfang.
Gerüste, Arbeitsbühnen und dgl. werden gesondert vergütet, soweit sie nicht Nebenleistungen sind.
Baustelleneinrichtung vorhalten.
Vorhalten, Unterhalten und Betreiben der Anlagen und Einrichtungen einschließlich Mieten, Pacht, Gebühren und dgl..
Räumen der Baustelle von allen Geräten, Anlagen, Einrichtungen und dgl. einschließlich Rückbau der vom AN erstellten Zufahrtswege.
Alle benutzten Flächen entsprechend dem ursprünglichen Zustand unter Wahrung der landschaftspflegerischen Belange ordnungsgemäß herrichten.
Menge: 1,000 psch

**02.01.2 Baustelleninformationstafel herstellen**
Baustelleninformationstafel  herstellen, vorhalten, unterhalten und abbauen.
Aufstellvorrichtung (komplettes Ständerwerk mit Trägerplatte) für Baustelleninformationsschild des AG standsicher aufstellen.
Notwendige Erdarbeiten ausführen, Fundamente herstellen. Statischen Nachweis erbringen. Baustelleninformationsschild während der Bauzeit unterhalten und säubern.
Nach Abschluss der Baumaßnahme Bautafel komplett wieder rückbauen und beseitigen,
einschl. Fundamentrückbau, Abbruchgut einer Verwertung nach Wahl des AN zuführen. Benutzte Fläche entsprechend dem ursprünglichen Zusatand herrichten.
Aufstellvorrichtung einer Verwertung nach Wahl des AN zuführen.

Größe der Bautafel: ca. 2,5 x 1,0 mm

Die Beschriftung der Bautafel wird von AG gestellt.
Die Anbringung/ Montage auf der Trägerplatte ist hier mit einzurechnen.
Menge: 1,000 St

**02.01.3 Bauzaun herstellen vorhalten u. abb.**
StL-Nr. 17901113020304
Bau- bzw. Schutzzaun einschließlich Eckpfosten und
Verstrebungen herstellen, für die Dauer der Bauzeit
vorhalten, abbauen und von der Baustelle entfernen.
Beschädigte oder abhanden gekommene Teile der
Einrichtungen ersetzen. Umsetzungen auf Grund der
Bauabwicklung des AN gehören zum Leistungsumfang.
Einsatzort(e) 'Einhausung Baustelleneinrichtungsfläche'

Ausführung nach Wahl des AN,
Höhe m '2,0'

Umsetzen 'nach Baufortschritt'
Menge: 100,000 m

**02.01.4 Bauzaun herstellen, vorhalten u. abb. für Arbeitsbereiche**
*** Schwerpunktposition
Bau- bzw. Schutzzaun einschließlich Eckpfosten und
Verstrebungen für die Sicherung von Arbeitsbereichen herstellen, für die Dauer der Bauzeit
vorhalten, ggf. mehrfach umsetzen, abbauen und von der Baustelle beseitigen.
Beschädigte oder abhanden gekommene Teile der
Einrichtungen ersetzen. Umsetzungen aufgrund der
Bauabwicklung des AN gehören zum Leistungsumfang.
Einsatz für Absperrung der Arbeitsbereiche innerhalb der Bauabschnitte, zum Schutz und zur Führung des öffentlichen Fußgängerverkehrs sowie zum Schutz der neu verlegten Pflasterflächen.
Ausführung nach Wahl des AN,
Länge ca. 2,5 bis 3,0 m je Einzelelement,
Höhe ca. 2 m,
einschließlich dem zwischenzeitlichen Wegnehmen und Wiederaufstellen entsprechend der jeweiligen Arbeitsgänge/ -schritte.
In dieser Position wird die Gesamtlänge der max. gleichzeitig innerhalb der Bauabschnitte aufgebauten Schutzzaunlängen abgerechnet.
Bauzaun ist gegen Kippen aufgrund von Wind und Sturm zu sichern.
Menge: 300,000 m

**02.01.5 Zuschlag zu Bauzaun für Beleuchtung**
Zuschlag zu Position "Bauzaun herstellen"
für das Liefern, Unterhalten und Abbauen über die gesamte Bauzeit einer Beleuchtung zur Absicherung der Bauzäune.
Beleuchtung mit Warnleuchtung.
Abrechnung je Stück Warnleuchte.
Menge: 30,000 St

**02.01.6 Bau- bzw. Schutzzaun umsetzen,**
Bau- bzw. Schutzzaun umsetzen
nach Baufortschritt bzw. Baubereiche
Bau- bzw. Schutzzaun, versetzbar,
aus Einzelelementen mit verzinktem Stahlrohrrahmen und Vergitterung, mit Standfüßen,
Zaunoberkante über Oberfläche Gelände 1,0 bis 2,00 m,
umsetzen nach besonderer Anordnung des AG.
Menge: 300,000 m

**02.01.7 Schutzvorrichtung als Staub- und Sichtschutz**
Schutzvorrichtung  als Staub- und Sichtschutz
einrichten, vorhalten, umsetzen, räumen.
Bespannung der Einzelelemente des Bau- bzw.
Schutzzaunes mit Kunststoffolie, Dicke mind. 2 mm,
Einzelbreite über 2 bis 3 m,
Einzelhöhe ca.  2 m,
Abrechnung nach bekleideter Fläche.
Menge: 100,000 m²

**02.01.8 Fußg.-Brücke herst., vorhalt. u. beseitig.**
Behelfsbrücke für Fußgänger bereitstellen, vorhalten, unterhalten und Räumen, zum Umsetzen geeignet, Umsetzen wird gesondert vergütet. Das Umsetzen, auch mehrfach, im Bereich eines Zuganges bzw. eines Ladengeschäftes, welches baubedingt infolge verschiedener Arbeitsschritte erfolgt, ist jedoch einzukalkulieren.
Grabenbrücke aus Aluminium gemäß Arbeitsstättenverordnung und ZTV-SA. Lauffläche mit rutschsicherem Aluminium Tränenblech, inkl. Auffahrrampe für Rollstuhl/Kinderwagen, mit beiderseitigem Geländer, verzinkt, glatt.
Brücke während der vertraglichen Bauzeit vorhalten und unterhalten. Brücke einschl. aller Einrichtungen sowie Gründungen beseitigen.
Lage: Geländehöhe, über Baugrube/Graben
Nutzbreite: mind. 1,00 m
Längen bis 5,00 m
Menge: 1,000 St

**02.01.9 Fußgängerbehelfsbrücke umsetzen**
Fußgängerbehelfsbrücke umsetzen,
wie vor beschrieben, einschließlich Anrampung.
Menge: 2,000 St

**02.01.10 Schutzstreifen aus Geotextil-Teppich**
Schutzstreifen aus Geotextil-Teppich
zur Minimierung der Verschmutzung der Fußgänger
und der Ladengeschäfte,Teppich rutschsicher für den Außenbereich.
Nur auf besondere Anordnung des AG bzw. der Bauüberwachung.
Menge: 25,000 m²

**02.01.11 Baugrubenabdeckung Klasse 30**
Baugrubenabdeckung Klasse 30
für Anliegerverkehr/ Rettungswege herstellen,
vorhalten und beseitigen.
Teilabdeckung in Querrichtung der Baugrube,
Brückenklasse 30 DIN 1072,
Baugrubenbreite bis 3,00 m,
Ausführung nach Wahl des AN .
Abrechnung nach in Brückenachse zwischen den
Auflagern gemessener Länge x Nutzbreite.
Menge: 25,000 m²

**02.01.12 Bereitstellung einer Schallschutzkabine**
Bereitstellung einer Schallschutzkabine zur Minderung des Schallpegels bei den Schneidearbeiten. Die Schneidekabine muss für Nassschnitte geeignet sein. Der Schneideschlamm ist in Auffangbehältern zu entsorgen und darf nicht auf die gebundene Tragschicht entsorgt werden.
Die Vorhaltemenge/ -zeit rechnet sich über die gesamte Bauzeit.
Menge: 1,000 psch

**02.01.13 Schutz für Baum- stamm herstellen**
StL-Nr. 1890111504020101
Schutz für Baumstamm durch Mantel mit Polsterung
herstellen und während der Bauzeit vor- und unterhalten. Der Mantel darf den Baumstamm und die Wurzelanläufe nicht berühren.
Stammumfang über 150 cm bis 200 cm,
Polsterung nach Wahl des AN,
Mantel aus Brettern, 24 mm dick, lückenlos befestigen,
Mantelhöhe mindestens 2,00 m,
Schutz nach Beendigung der Baumaßnahmen abbauen
und entfernen.
Menge: 4,000 St

**02.01.14 Schutz für Baum- stamm herstellen**
StL-Nr. 1890111505020101
Schutz für Baumstamm durch Mantel mit Polsterung
herstellen und während der Bauzeit vor- und unterhalten. Der Mantel darf den Baumstamm und die Wurzelanläufe nicht berühren.
Stammumfang cm 'über 200 bis 250'

Polsterung nach Wahl des AN,
Mantel aus Brettern, 24 mm dick, lückenlos befestigen,
Mantelhöhe mindestens 2,00 m,
Schutz nach Beendigung der Baumaßnahmen abbauen
und entfernen.
Menge: 2,000 St

**02.01.15 Höhenfestpunkt herstellen, beseitigen**
Höhenfestpunkt herstellen
Höhenfestpunkt in Abstimmung mit dem AG herstellen.
Der Höhenfestpunkt ist kurz nach Auftragserteilung
herzustellen und spätestens vor Durchführung der ersten
Geländeaufnahme durch den AN auf die vom AG
zur Verfügung gestellten Höhenfestpunkte einzumessen.
Während und nach Ablauf der Frostperiode ist die Höhenlage des Festpunktes zu kontrollieren.
Die erforderlichen Erdarbeiten gehören zum Leistungsumfang.
Höhenfestpunkt aus einem mind. 10 cm langen Bolzen
mit Rundkopf, der in einem Stahlbetonkörper mit
einem Querschnitt von 30 x 30 cm, Expositionsklasse
XC4, XF1, Druckfestigkeitsklasse C 25/30 versetzt ist,
Gründungstiefe 100 cm.
Bei Abschluss der Baumaßnahme Höhenfestpunkt
ausbauen und einer Verwertung nach Wahl des
AN zuführen.
Menge: 2,000 St

**02.01.16 Grenzsteine aufsuchen, sichern**
Aufsuchen und Sichern von vorhandenen Grenzsteinen mittels eingerammtem Wasserleitungsrohr DN 32, L = 1,50 m und 4-facher straffer Umwicklung am oberen Drittel des Steines mit feuerverzinktem Draht 4 mm, mit Endenverdrillung, einschl. aller Nebenleistungen wie Freilegen des Steines usw..
Menge: 5,000 St

**02.01.17 Vermessungsarb. durchführen**
StL-Nr. 1890112104
Vermessungsarbeiten für die Absteckung von
Bauteilen nach Unterlagen des AG einschließlich
aller Geräte- und Personalkosten durchführen.
Bauteil 'Verkehrsflächen, Freianlagenflächen, Bushaltestellen (Achsen, Ränder, Eckausrundungen, Fahrbahnteiler, Bauwerke, Einbauten etc.)'
Menge: 1,000 Psch

#### Titel 02.02 Freimachen Baugelände/ Abbruch-u. Erdarbeiten

*Hinweis*
StL-Nr. 18904000
Vorbemerkungen zu LB 904
1. Allgemeines
1.1 Boden, Einbauklassen und Zuordnungswerte (Z0,
Z1.1, Z1.2, Z2) werden nach den Technischen Regeln
der Mitteilungen der Länderarbeitsgemeinschaft
Abfall (LAGA) 20 sowie den Anforderungen an die
Verfüllung von Gruben und Brüchen sowie Tagebauen
in der aktuellen Fassung (geänderte Anlage 2 Stand
11.05.2018) definiert.
https://www.stmuv.bayern.de/themen/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis: Für alle Erdaushubpositionen gilt*
Für alle Erdaushubpositionen gilt

Bei den  zu lösenden Böden ist aufgrund der Voruntersuchungen der Bodenproben
von teilweise belasteten Boden - voraussichtlicher Zuordnungswert Z0 und Z 1.1 nach Eckpunktepapier Bayern auszugehen.

Bodenklassen nach DIN 18300: 2012: 3 bis 5

Homogenbereiche nach DIN 18300: A/ B1 / B2
Beschreibung der Homogenbereiche siehe Unterlagen des AG
(Baugrundgutachten von ibh, Ingenieurbüro Heinlot GmbH)

Eine seitliche Ablagerung der Erdaushubmaterialien im Baufeld ist nur sehr
gegrenzt möglich. Die Zwischenlagerung der Erdaushubmaterialien erfolgt auf
einem Zwischenlagerplatz des AG, die Fahrtstrecke von der Baustelle bis zum Zwischenlagerplatz (Einfachstrecke) beträgt bis 1,0 km.

Das Aushubmaterial ist dort in mehreren Mieten (Haufwerksgröße max. 300 m3)
abzulagern/ aufzusetzen.
Bis zur Festlegung der weiteren Vorgehensweise ist der Boden vor Durchfeuchtung und Nässe mittels geeigneten, windsicheren  Abdeckplanen oder dgl. zu schützen.
Das zwischengelagerte Bodenmaterial  wird im Nachgang bzw, baugegleitend durch einen von Mmarkt Kinding beauftragten Bodengutachter beprobt bzw. untersucht.

Organoleptisch auffälliger Aushub ist vom übrigen Bodenmaterial (unbelasteter oder geringfügig belasteter Boden zu trennen.

*Hinweis: Vorbemerkung Aushubarbeiten*
Vorbemerkung Aushubarbeiten

Es ist bei den Aushubarbeiten darauf zu achten, dass die Aushubsohle so gering wie möglich aufgelockert bzw. gestört wird.
Dies gilt, insbesondere wenn eine Gründung direkt auf dem anstehenden Baugrund vorgesehen ist.

**02.02.1 Verteilerschränke sichern**
Verteilerschränke für Strom oder Kommunikationsanlagen, Parkscheinautomaten und dgl. innerhalb des Baufeldes für die Dauer der Bauarbeiten gegen Verschieben und Beschädigung sichern.
Menge: 5,000 St

**02.02.2 Gebäudeanbauteile sichern**
Gebäudeanbauteile sichern
- Regenrohrfalleitungen an den Gebäudefassaden
- Bodeneinbaustrahler vor Gebäudefassade
- Erdungsanschlussfahnen im Sockelbereich und
  aufgehende Fassadenleitungen,
innerhalb des Baufeldes für die Dauer der Bauarbeiten gegen Verschieben und Beschädigung sichern.
Menge: 10,000 St

**02.02.3 Lichtmast/ Straßenlaterne sichern**
Lichtmast/ Straßenlaterne sichern,
innerhalb des Baufeldes für die Dauer der Bauarbeiten
gegen Verschieben und Beschädigung sichern.
Menge: 2,000 St

**02.02.4 Bodenstrahler ausbauen und seitl. lagern**
Bodenstrahler vor Gebäudefassade (Gehwegbereich) zur Wiederverwendung ausbauen und innerhalb der Baustelle lagern.

Ausbau in Zuge des Plasterausbaues (Granitkleinsteinpflaster)
einschließlich hierzu erforderlichen Abklemmarbeiten der S
tromzuleitung.

Bodenbündige Einbaustrahler mit Durchmesser ca. 15 cm.
Menge: 5,000 St

**02.02.5 Bodenstarhler wiedereinbauen**
Bodenstarhler der vorgenannten Position
im Zuge der Neuerstellung des Gehweges
an selber Stelle wieder einbauen.

Einschließlich aller hierfür erforderlichen Arbeiten
(Erdarbeiten, Elektroanschlußarbeiten, Lieferung und
Einbau des Setzbetons)
Menge: 5,000 St

**02.02.6 Schild abbauen**
Schild mit Zeichen nach StVO, mit oder ohne
Befestigungsmaterial abbauen.
Schildgröße bis 1 m2,
einschließlich Abbau des Befestigungsmaterials
von der Aufstellvorrichtung,
Schild laden, innerhalb der Baustelle fördern,
abladen und nach Unterlagen des AG lagern.
Menge: 15,000 St

**02.02.7 Rohrpfosten ausb.**
Rohrpfosten Durchmesser 60 oder 76 mm,
einschl. vorhandenem Fundament aus Beton,
ausbauen, Fundamentgrube mit geeignetem Material
verfüllen und verdichten,
Ausgebauten Beton des Fundamentes in Eigentum
des AN übernehmen und von der Baustelle entfernen.
Fundamentgrube,
Rohrpfosten laden, innerhalb der Baustelle fördern,
abladen und nach Unterlagen des AG lagern.
Menge: 10,000 St

**02.02.8 Straßenlaterne auf Kappe ausbauen**
Straßenlaterne auf bestehender Brückenkappe
zur Wiederverwendung vorsichtig ausbauen
und sicher auf der Baustelle zwischenlagern
Menge: 1,000 St

**02.02.9 Infokasten aus Holz ausbauen u. seitlich lagern**
Infokasten aus Holz-Glas ausbauen und zur Wiederverwendung nach Angabe des AG innerhalb
der Baustelle lagern.

Abmessung der Infotafel:
Länge:  ca. 3,5 m
Höhe: ca. 1,5 m

Einschließlich Abbruch/ Ausbau des Fundamentbetons
und der hierfür erforderliche Erdarbeiten sowie Verfüllung
der Ausbagrube,.

Abbruchmaterial / Fundamentbeton in Eigentum des AN übernehmen und fachgerecht entsorgen.
Menge: 1,000 St

**02.02.10 Infotafel aus Stahlständerwerk ausbauen seitl. lagern**
Infotafel aus Stahlständerwerk ausbauen und zur Wiederverwendung nach Angabe des AG innerhalb
der Baustelle lagern.

Abmessung der Infotafel:
Breite:  1,0 bis 1,5 m
Höhe: ca. 1,5 m

Einschließlich Abbruch/ Ausbau des Fundamentbetons
und der hierfür erforderliche Erdarbeiten sowie Verfüllung
der Ausbagrube,.

Abbruchmaterial / Fundamentbeton in Eigentum des AN übernehmen und fachgerecht entsorgen.
Menge: 2,000 St

**02.02.11 Maibaumständer ausbauen**
Maibaumständer im Bereich Grünfläche ausbauen,

Ständer bestehend aus:
2x Stahl-U-Träger, Profilbreite ca. 30cm, Länge ca. 3 m
und 4x Stahlbandgurte (Flachstahl ca. 60 x 5 mm)

Einschließlich Abbruch/ Ausbau des Fundamentbetons
und der hierfür erforderliche Erdarbeiten sowie Verfüllung
der Ausbaugrube,.

Sämtliches Abbruchmaterial in Eigentum des AN übernehmen und fachgerecht entsorgen.
Menge: 1,000 St

**02.02.12 Fahnenmasthülse aus- und wiedereinbauen**
Fahnenmasthülse ausbauen und nach Angabe des AG wiedereinbauen,
Durchmesser der Fahnenmasthülse 10-15 cm,
Länge der Fahnenmasthülse 60 - 80 cm,

Einschließlich Abbruch/ Ausbau des Fundamentbetons
und der hierfür erforderliche Erdarbeiten sowie Verfüllung
der Ausbagrube,.

Sämtliches Abbruchmaterial in Eigentum des AN übernehmen und fachgerecht entsorgen.

Wiedereinbau einschließlich Erdarbeiten sowei Einbau des Fundamentbetons (unbewehrter Füll-/ Stampfbeton C 10/12).
Menge: 1,000 St

**02.02.13 Schieber- und Hydrantenkappen ausbauen u. seitl. lagern**
Schieber- und Hydrantenkappen ausbauen
und seitlich innerhalb der Baustelle lagern,
Ausführung in Zuge des Belagaufbruches /
Abtragsarbeiten.
Menge: 5,000 St

**02.02.14 Betonblockstufen in Böschungsbereich ausbauen u. entsorgen**
Betonblockstufen im Böschungungs- /Uferbereich
innerhalb von Grünflächen ausbauen und entsorgen.
Abmessungen:
Länge: 80 - 100 cm
Breite: 30- 40 cm
Höhe: 15 - 25 cm

Einschließlich Abbruch/ Ausbau des Fundamentbetons
und der hierfür erforderliche Erdarbeiten sowie Verfüllung
der Ausbaugrube,.

Sämtliches Abbruchmaterial in Eigentum des AN übernehmen und fachgerecht entsorgen.
Menge: 10,000 St

**02.02.15 Wurzelst. roden**
StL-Nr. 1590220806010003
Wurzelstock roden.
Wurzelstock in 'Grüninseln, Grünflächen'

Durchmesser über 10 cm bis 30 cm,
Material in Eigentum des AN übernehmen und
einer Entsorgung nach Wahl des AN zuführen.
Menge: 2,000 St

**02.02.16 Wurzelst. roden**
StL-Nr. 1590220801020003
Wurzelstock roden.
Wurzelstock in Flächen,
Durchmesser über 30 cm bis 50 cm,
Material in Eigentum des AN übernehmen und
einer Entsorgung nach Wahl des AN zuführen.
Menge: 2,000 St

**02.02.17 Wurzelst. roden**
StL-Nr. 1590220801030003
Wurzelstock roden.
Wurzelstock in Flächen,
Durchmesser über 50 cm bis 70 cm,
Material in Eigentum des AN übernehmen und
einer Entsorgung nach Wahl des AN zuführen.
Menge: 2,000 St

**02.02.18 Wurzelst. im Bestand roden**
StL-Nr. 15902209040003
Wurzelstöcke jeglichen Durchmessers in
geschlossenem Bestand roden.
Wurzelstock in 'Grüninseln (Wurzelstöcke von Buschwerk/ Sträuchewrn)'

Material in Eigentum des AN übernehmen und
einer Entsorgung nach Wahl des AN zuführen.
Menge: 20,000 m2

*Hinweis: Vorbemerkung Asphaltdecken*
Vorbemerkung Asphaltdecken

Die vorhandenen Asphaltdecken zeigen bei den entnommenen Proben
nur geringe PAK-Summenkonzentrationen auf, die PAK-Gehalte liegen unter
1 mg/kg und sind damit auf Grundlage der RuVA-StB vollumfänglich der Verwertungsklasse A zuzuordnen.

Einstufung gemäß LfU-Merkblatt 3.4/1: Ausbauasphalt ohne Verunreinigungen
Die untersuchten Proben sind daher als Ausbauasphalt zu bewerten und können
der Verwertung als Tragschichtmaterial in Bundes- und Landesstraßen und im kommunalen Starßenbau zugeführt werden.

Es ist jedoch nicht auszuschliessen, dass außerhalb der Untersuchungsstellen in kleinen Bereichen teer-/ pechhaltige Schwarzdeckenbeläge mit Verwertungsklasse "B"  bzw. "C" gemäß RuVA-StB vorhanden sind.
Auffälliger Schwarzdeckenaufbruch ist von unbelasteten Asphaltbelag zu trennen.
Der Mehraufwand für die Separierung nach Angaben des vom AG bestellten Gutachters ist in die Ausbaupostionen einzurechnen.
Das Ausbaumaterial ist einer zugelassenen Aufbereitungsanlage oder Sammelstelle nach Unterlagen des AG gegen Nachweis zu zuführen.
Die Kosten für die Annahme bzw. Zwischenlagerung werden vom AG direkt getragen.

**02.02.19 Asphalt trennen**
*** Schwerpunktposition
StL-Nr. 1891111103010104
Asphaltoberbau geradlinig trennen
in Einzelflächen längs und quer zur
Fahrbahnachse,
durch Schneiden
senkrecht,
Trenntiefe über 12 cm bis 18 cm.
Menge: 30,000 m

**02.02.20 Bit. Befestigung ausbauen, 12 - 18 cm,**
*** Schwerpunktposition
Bituminöse Befestigung aufbrechen,
Dicke der bituminösen Befestigung über 12 bis 18 cm,
Anfallende Stoffe in Eigentum des AN übernehmen
und der Wiederverwendung im Rahmen der
Herstellung von Heißmischgut zuführen,
Abgerechnet wird nach Abtragsprofilen.
Bereich Fahrbahnen und Nebenflächen
Menge: 130,000 m3

**02.02.21 Zulage zu Fräs-/ Aufbruch- und Erdarbeiten an Einbauten**
Zulage zu Fräs-/ Aufbruch- und Erdarbeiten
für Mehraufwendungen durch Erschwernisse
infolge von Einbauten einschließlich des
verminderten Leistungsansatz in der Fläche.
Zu diesen Mehraufwendungen gehört auch das
Entfernen von Belagsresten an den Einbauten.
Die Abrechnung erfolgt pro Einbauteil nur einmal für
alle Fräs-/ Aufbruch- und Erdarbeiten
Schächte
Menge: 5,000 St

**02.02.22 Zulage zu Fräs-/ Aufbruch und Erdarbeiten an Einbauten**
Zulage zu Fräs- oder Aufbruch- und Erdarbeiten
für Mehraufwendungen durch Erschwernisse
infolge von Einbauten einschließlich des
verminderten Leistungsansatz in der Fläche.
Zu diesen Mehraufwendungen gehört auch das
Entfernen von Belagsresten an den Einbauten.
Die Abrechnung erfolgt pro Einbauteil nur einmal für
alle Fräs-/ Aufbruch- und Erdarbeiten
Straßenabläufe
Menge: 6,000 St

**02.02.23 Zulage zu Fräs-/ Aufbruch- und Erdarbeiten an Einbauten**
Zulage zu Fräs- / Aufbruch- und Erdarbeiten
für Mehraufwendungen durch Erschwernisse
infolge von Einbauten einschließlich des
verminderten Leistungsansatz in der Fläche.
Zu diesen Mehraufwendungen gehört auch das
Entfernen von Belagsresten an den Einbauten.
Die Abrechnung erfolgt pro Einbauteil nur einmal für
alle Fräs-/ Aufbruch- und Erdarbeiten
Hydranten- und Schieberkappen
Menge: 5,000 St

**02.02.24 Zulage zu Fräs-/ Aufbruch- und Erdarbeiten an Einfassungen**
Zulage zu Fräs- oder Aufbrucharbeiten
für Mehraufwendungen durch Erschwernisse
entlang von Bordsteinen, Rinnen oder dgl.
einschließlich des verminderten Leistungsansatz
in der Fläche.
Zu diesen Mehraufwendungen gehört auch das
Entfernen von Belagsresten entlang der Einfassung.
Die Abrechnung erfolgt pro Fräs- bzw. Abbruchkante
entlang einer Einfassung nur einmal für alle
Fräs-/ Aufbruch- und Erdarbeiten
(21)Kante 'Bordstein, Rinne/ Pflasterstreifen,'
Menge: 220,000 m

**02.02.25 Asphalt fräsen (Brückentafel)**
StL-Nr. 1891110108010301
Asphalt fräsen und Material aufnehmen.
Verwertungsklasse A
Der Schnittlinienabstand darf maximal 15 mm betragen.
Reinigen der gefrästen Fläche zur Herstellung des
Schichtenverbundes wird gesondert vergütet.
Abgerechnet wird die obere Frästiefe (FT-O).
Bereich 'Fahrbahnbereich-Brückentafel'

Asphaltdeckschicht aus 'Asphaltfeinbeton'

Frästiefe von cm '3,0'

bis cm '4,0'

und einer Fräsbreite von m '7,5 bis 18,0'

Material in Eigentum des AN übernehmen und
einer Verwertung nach Wahl des AN zuführen.
Menge: 185,000 m2

**02.02.26 Zulage zu Fräs- oder Aufbrucharb. an Einbauten (Brückenbtafel)**
StL-Nr. 1891110900030103
Zulage zu Fräs- oder Aufbrucharbeiten
für Mehraufwendungen durch Erschwernisse
infolge von Einbauten einschließlich des
verminderten Leistungsansatz in der Fläche.
Zu diesen Mehraufwendungen gehört auch das
Entfernen von Belagsresten an den Einbauten.
Die Abrechnung erfolgt pro Einbauteil nur einmal für
alle Fräs- und Aufbrucharbeiten.
Straßenabläufe
Deckschicht
Ausbau 'im Bereich der Brückentafel im einem Arbeitsgang'
Menge: 4,000 St

**02.02.27 Zulage zu Fräs- oder Aufbrucharb. an Einfassungen (Brückentafel)**
StL-Nr. 18911110070102
Zulage zu Fräs- oder Aufbrucharbeiten
für Mehraufwendungen durch Erschwernisse
entlang von Bordsteinen, Rinnen oder dgl.
einschließlich des verminderten Leistungsansatz
in der Fläche.
Zu diesen Mehraufwendungen gehört auch das
Entfernen von Belagsresten entlang der Einfassung.
Die Abrechnung erfolgt pro Fräs- bzw. Abbruchkante
entlang einer Einfassung nur einmal für alle
Fräs- und Aufbrucharbeiten.
Kante 'Brückenbordsteine und Brückenabschlußprofile'

Deckschicht
Ausbau in einem Arbeitsgang
Menge: 85,000 m

*Hinweis: Vorbemerkung Ausbaumaterial (Natursteinmaterial)*
Vorbemerkung Ausbaumaterial

Zur Wiederverwendung brauchbares Natursteinmaterial (Pflastersteine, Borde usw.) sind nach Angabe des AG im Baustellenbereich auf zur Verfügung gestellten Flächen abzulagern.

**02.02.28 Pflasterdecke aus Naturpflaster- steinen ausbauen**
StL-Nr. 1791310109010101
Pflasterdecke aus Natursteinen
einschließlich Pflasterbett ausbauen.
Natursteinmaterial 'Granit-Kleinsteinpflaster'

Decke aus
Pflastersteinen mm/mm/mm '80/80/80 bis 100/100/100'

Pflasterbett und Fugenfüllung aus ungebundenem
Material.
Wieder verwendbare Steine innerhalb der Baustelle
fördern, säubern und sortiert lagern.
Übriges Aufbruchgut in Eigentum des AN übernehmen und einer Verwertung nach Wahl des AN
zuführen.
Menge: 75,000 m2

**02.02.29 Pflasterdecke aus Naturpflaster- steinen ausbauen**
Pflasterdecke aus Natursteinen
einschließlich Pflasterbett ausbauen.
(11)Natursteinmaterial 'Granit-Kleinsteinpflaster'

Ausbau von Kleinflächen/ Zwickeln  im Zuge des
Rückbaues von Betonpflasterflächen,
Decke aus
(21)Pflastersteinen mm/mm/mm '80/80/80 bis 100/100/100'

Pflasterbett und Fugenfüllung aus ungebundenem
Material.
Wieder verwendbare Steine innerhalb der Baustelle
fördern, säubern und sortiert lagern.
Übriges Aufbruchgut in Eigentum des AN übernehmen und einer Verwertung nach Wahl des AN
zuführen.
Menge: 15,000 m2

**02.02.30 Pflasterdecke aus Naturpflaster- steinen ausbauen**
Pflasterdecke aus Natursteinen
einschließlich Pflasterbett ausbauen.
(11)Natursteinmaterial 'Granit-Mosaikpflastersteine'

Ausbau von Kleinflächen/ Zwickeln  im Zuge des
Rückbaues von Betonpflasterflächen,
Decke aus
(21)Pflastersteinen mm/mm/mm '50/50/50 bis 70/70/70 (Zwickelflächen innerhalb Betonpflasterflächen)'

Pflasterbett und Fugenfüllung aus ungebundenem
Material.
Wieder verwendbare Steine innerhalb der Baustelle
fördern, säubern und sortiert lagern.
Übriges Aufbruchgut in Eigentum des AN übernehmen und einer Verwertung nach Wahl des AN
zuführen.
Menge: 5,000 m2

**02.02.31 Pflasterdecke aus Betonpflaster- steinen ausbauen**
Pflasterdecke/ -belag aus Betonsteinenplatten
einschließlich Pflasterbett ausbauen.
Decke aus
(21)Pflastersteine /-platten mit Dicke mm '80 bis 100'

Pflasterbett und Fugenfüllung aus ungebundenem
Material.
Ausgebaute Steine/ Platten in Eigentum des AN
übernehmen und einer Verwertung nach Wahl des
AN zuführen.
Übriges Aufbruchgut in Eigentum des AN übernehmen und einer Verwertung nach Wahl des AN
zuführen.
Menge: 350,000 m2

**02.02.32 Streifen/Rinne/ Mulde aus Natur- steinen ausbauen**
StL-Nr. 1791330102010101
Streifen, Rinne oder Mulde
zeilig '1'

aus Naturpflastersteinen einschließlich Fundament
bzw. Bettung ausbauen.
Steingröße mm/mm/mm '70/70/70 bis 100/100/100'

Gesteinsart 'Granit'

Abgrenzung freistehend,
Fundament und Fugenfüllung aus hydraulisch
gebundenem Material,
Wieder verwendbare Steine innerhalb der Baustelle
fördern, säubern und sortiert lagern.
Übriges Aufbruchgut in Eigentum des AN übernehmen und einer Verwertung nach Wahl des AN
zuführen.
Menge: 30,000 m

**02.02.33 Streifen/Rinne/ Mulde aus Natur- steinen ausbauen**
StL-Nr. 1791330102010101
Streifen, Rinne oder Mulde
zeilig '1'

aus Naturpflastersteinen einschließlich Fundament
bzw. Bettung ausbauen.
Steingröße mm/mm/mm '150/150/150 bis 160/160/160'

Gesteinsart 'Granit'

Abgrenzung freistehend,
Fundament und Fugenfüllung aus hydraulisch
gebundenem Material,
Wieder verwendbare Steine innerhalb der Baustelle
fördern, säubern und sortiert lagern.
Übriges Aufbruchgut in Eigentum des AN übernehmen und einer Verwertung nach Wahl des AN
zuführen.
Menge: 50,000 m

**02.02.34 Streifen/Rinne/ Mulde aus Natur- steinen ausbauen**
StL-Nr. 1791330101010101
Streifen, Rinne oder Mulde
zeilig '1'

aus Naturpflastersteinen einschließlich Fundament
bzw. Bettung ausbauen.
Steingröße mm/mm/mm '150/150/150 bis 160/160/160'

Gesteinsart 'Granit'

Randeinfassung vor Bordstein und dgl.,
Fundament und Fugenfüllung aus hydraulisch
gebundenem Material,
Wieder verwendbare Steine innerhalb der Baustelle
fördern, säubern und sortiert lagern.
Übriges Aufbruchgut in Eigentum des AN übernehmen und einer Verwertung nach Wahl des AN
zuführen.
Menge: 80,000 m

**02.02.35 Streifen/Rinne/ Mulde aus Natur- steinen ausbauen**
StL-Nr. 1791330102010101
Streifen, Rinne oder Mulde
zeilig '2'

aus Naturpflastersteinen einschließlich Fundament
bzw. Bettung ausbauen.
Steingröße mm/mm/mm '150/150/150 bis 160/160/160'

Gesteinsart 'Granit'

Abgrenzung freistehend,
Fundament und Fugenfüllung aus hydraulisch
gebundenem Material,
Wieder verwendbare Steine innerhalb der Baustelle
fördern, säubern und sortiert lagern.
Übriges Aufbruchgut in Eigentum des AN übernehmen und einer Verwertung nach Wahl des AN
zuführen.
Menge: 25,000 m

**02.02.36 Bord oder Einfass. ausbauen (Granitbordstein)**
StL-Nr. 17913401010101
Bord oder Einfassung aus Bord- oder
Einfassungssteinen, aus Naturstein
oder Beton, einschließlich Fundament und Rückenstütze ausbauen.
Bord aus Naturstein,
Form B, Größe und Breite '(BxH) 12-14 cm x 20-25 cm'

Ausgebauten Beton in Eigentum des AN übernehmen und einer Verwertung nach Wahl
des AN zuführen.
Steine säubern, sortieren und innerhalb der
Baustelle lagern.
Menge: 80,000 m

**02.02.37 Bord oder Einfass. ausbauen (Beton-Borddiele)**
StL-Nr. 17913401030103
Bord oder Einfassung aus Bord- oder
Einfassungssteinen, aus Naturstein
oder Beton, einschließlich Fundament und Rückenstütze ausbauen.
Bordstein aus Beton,
Form, Breite x Höhe '8 bis 10 cm x 20 bis 25 cm'

Ausgebauten Beton in Eigentum des AN übernehmen und einer Verwertung nach Wahl
des AN zuführen.
Steine in Eigentum des AN übernehmen und einer
Verwertung nach Wahl des AN zuführen.
Menge: 110,000 m

**02.02.38 Bord oder Einfass. ausbauen (Beton-Bordrinnenstein)**
StL-Nr. 17913401040103
Bord oder Einfassung aus Bord- oder
Einfassungssteinen, aus Naturstein
oder Beton, einschließlich Fundament und Rückenstütze ausbauen.
Bordstein 'Bordrinnenstein aus Beton'

Ausgebauten Beton in Eigentum des AN übernehmen und einer Verwertung nach Wahl
des AN zuführen.
Steine in Eigentum des AN übernehmen und einer
Verwertung nach Wahl des AN zuführen.
Menge: 70,000 m

**02.02.39 Boden lösen, laden u. zwischenlagern**
Boden profilgerecht oder nach
Unterlagen des AG lösen, laden und zu einer
Seitenablagerung des AG fördern und zwischenlagern,
Entfernung zum Lagerplatz bis 1 km,
Boden der Homogenbereiche: 'A1 / B1 und B2'

Beschreibung des Homogenbereichs nach Unterlagen
des AG.
aus allen Abtragsprofilen ggf. einschließlich des Fahrbahnbereichs.
Das Herstellen des Planums wird ggf. gesondert vergütet.
Voraussichtliche Schadstoffbelastung bis > Z1.1,
Boden / Fels lösen und zu einer Seitenablagerung
nach Unterlagen des AG fördern und zwischenlagern.
Menge: 1000,000 m3

**02.02.40 Boden verwerten, Z 0**
*** Schwerpunktposition
In Anlehnung  an STL-Nr. 18  904 / 106 02
Boden, Schadstoffklasse Z 0, von Zwischenlager
nach Unterlagen des AG laden, fördern und verwerten.
Boden in das Eigentum des AN übernehmen und einer
Verwertung nach Wahl des AN zuführen.
Menge: 500,000 m3

**02.02.41 Untergr. Verdichten**
Untergrund nach Oberboden- oder Bodenabtrag
verdichten.
(21)Boden des/der Homogenbereichs/e  A/ B1 / B2
Beschreibung des Homogenbereichs nach Unterlagen
des AG.
(31)Untergrund 'Aushubsohle'
Menge: 1200,000 m2

**02.02.42 Geogitter liefern und einbauen**
Geogitter als Stabilisierungsmedium liefern und gemäß
Anweisung der Bauleitung auf das Unterplanum aufbringen.
als Trennlage zwischen dem anstehenden Untergrung und der neuen Bodenaustauschschicht/ Schüttmaterial.
Einbau incl. erforderlicher Überlappung gem. der Herstellerangaben.
Abgerechnet wird die fertig verlegte Fläche.

Leitfabrikat:
Fabrikat/ Typ: Tensar H X 5.5 GEOGRID

oder gleichwertig

Hersteller / Fabrikat: '...................................................'

(vom Bieter auszufüllen)

Wird hier kein Fabrikat eingetragen gilt das Leitprodukt als angeboten:
Menge: 600,000 m2

**02.02.43 Geogitter liefern und einbauen (Treppenanlage/ Terrasse)**
Geogitter als Stabilisierungsmedium liefern und gemäß
Anweisung der Bauleitung auf das Unterplanum aufbringen
wie vorgenannte Position
jedoch in Einzelflächen mit abgetreppen Einbaulagen
im Bereich Treppenanlage bzw. Terassebereich.
Menge: 90,000 m2

**02.02.44 Untergrund.verb herstellen.**
StL-Nr. 189041110500
Verbesserung von wenig tragfähigem Untergrund
profilgerecht oder nach Unterlagen des AG
herstellen. Material gleichmäßig verteilen
und einwalzen.
Zu verbessernde Fläche 'Straßenbereiche und Seitenbereiche'

Das Herstellen des Planums wird ggf. gesondert
vergütet.
Material 'Schotter Körnung 0/45
Material liefern'
Menge: 500,000 t

**02.02.45 Planum herstellen**
StL-Nr. 18904109050101
Planum profilgerecht herstellen
in 'In Fahrbach und Seitenbereich'

max. Abweichung von der Sollhöhe +3/-3 cm.
Verformungsmodul EV2 mindestens 45 MPa.
Menge: 1200,000 m2

**02.02.46 Planum herstellen (Treppenanlage, Terrasse)**
StL-Nr. 18904109050101
Planum profilgerecht herstellen
in 'in Einzelflächen der Treppenanalge und Terrassenbe, Ausführung zum Teil abgetreppt'

max. Abweichung von der Sollhöhe +3/-3 cm.
Verformungsmodul EV2 mindestens 45 MPa.
Menge: 100,000 m2

**02.02.47 Mehraufwand vorh. Leitungen**
Mehraufwand bei der Ausführung der Abtrags-
und/oder Verfüllarbeiten einschließlich des ungebundenen Oberbaues in Folge von vorhandenen Leitungen unter Beachtung der einschlägigen Vorschriften.
Der Mehraufwand wird bis zu einem Abstand von
50 cm in horizontaler und vertikaler Richtung vergütet.
Abgerechnet wird in der Achse der jeweiligen Leitung.
(31)Leitung = 'Strom- Fernmeldekabel'

(41)Verlauf der Leitung 'längs- und querlaufend'
Menge: 350,000 m

**02.02.48 Plattendruckversuch nach DIN 18134-300**
Plattendruckversuch nach DIN 18134-300
nach Aufforderung der Bauleitung des AG durchführen,
zur Ermittlung der Verdichtungswerte des Erdplanums/
Untergrundes,
inkl. An- und Abfahrt, Erstaufstellung, weiteres
Umsetzen der Versuchsanordnung,
Stellung des Widerlager (wie LKW, Bagger etc. mit mind.
10 t Auflast) und
Protokoll- und Ergebnisauswertung, sowie das Einmessen
der Versuchsstellen und deren Darstellung in einem
Lageplan zur Übersicht.
Anerkannt werden nur positive Versuchsdurchführungen
als Nachweis der ordnungsgemäßen Verdichtung.
Menge: 5,000 St

**02.02.49 Dyn. Plattendruckversuch mit leichten Fallgerät**
Dynamischer Plattendruckversuch mit dem leichten
Fallgerät nach TP BF-StB Teil B 8.3 nach Aufforderung
der Bauleitung des AG durchführen,
inkl. An- und Abfahrt,
Erstaufstellung, weiteres Umsetzen der Versuchsanordnung,
und Protokoll- und Ergebnisauswertung auf einer DIN A4
Seite pro Versuchsdurchführung mit Angaben
- Datum, Uhrzeit
- der Laufenden Versuchsnummer
- des Bauvorhaben
- Station und Achsabstand
- des Prüfers
sowie das Einmessen der Versuchsstellen und deren
Darstellung in einem Lageplan zur Übersicht.
Anerkannt werden nur positive Versuchsdurchführungen
als Nachweis der ordnungsgemäßen Verdichtung.
Ersetzt nicht die vorzulegenden Ergebnisse der Eigenüberwachung.
Menge: 10,000 St

**02.02.50 Kalibrierung des evd Wertes zum ev2 Wert**
Kalibrierung des evd Wertes aus dem dynamischen
Plattendruckversuch zum dem ev2 Wert des statischen
Plattendruckversuches nach DIN 18134-300,
inkl. Durchführung eines Plattendruckversuches nach
DIN 18134-300 inkl. Stellung des Widerlager (wie LKW,
Bagger etc.) sowie Durchführung von drei Versuchen
mit dem leichtem Fallgewichtsgerät im angrenzenden
Bereich, Berechnung von drei Verhältniswerten
(ev2/evd)
und Mittelbildung inkl. Protokoll- und
Ergebnisauswertung
3-fach in Papierform sowie digital als PDF-Datei.
Menge: 2,000 St

**02.02.51 Drän- / Schutzmatte aus Noppenbahn**
Schutzlage für Abdichtung erdberührter Wände DIN 18533-1 und DIN 18533-2, aus Noppenbahn mit Gleit-, Schutz- und Lastverteilungsschicht, Schichtdicke 10 mm, lose verlegen.

Die Verlegung und mechanische Befestigung erfolgt nach Herstellervorschrift. Auf sorgfältige Überlappungen der
Bahnen ist zu achten.

An lokalen Stellen, wie Hausmauerwänden zum Schutz vor Feuchtigkeit und mechanischer Beschädigung.
ab OK - Aushubsohle bis OK STS einbauen.

Abrechnung nach der Fläche der verbrauchten Noppenbahn.
Menge: 30,000 m2

**02.02.52 Feuchtigkeitssperre für Mauerwerk (Zementdichtschlämme)**
Aufbringung einer Feuchtigkeitssperre/ Abdichtungsschicht
auf verputzten Mauerwerk/ Aussenwände (erdseitig),
Feuchtigkeitssperre durch Auftragen/ Aufziehen einer mineralischen (zementgebundenen) Dichtungsschlämme.

Dichtschlämme z.B. PCI Barraseal
Verbrauch: 5 bis 6 Kg/m2
Menge: 15,000 m2

**02.02.53 Feuchtigkeitssperre für Mauerwerk (Bitumendichtschlämme)**
Aufbringung einer Feuchtigkeitssperre/ Abdichtungsschicht
auf verputzten Mauerwerk/ Aussenwände (erdseitig),
Feuchtigkeitssperre durch Auftragen/ Aufziehen einer
Bitumendickbeschichtung.

Verbrauch: 7 bis 8 Kg/m2
Menge: 15,000 m2

**02.02.54 Stahlbeton-Bodenplatte abbrechen (Gehwegbereich)**
Stahlbeton-Bodenplatte abbrechen,
sämtliches anfallende Abbruchgut in Eigentum AN
übernehmen und von der Baustelle entfernen,
Plattendicke: 15 bis 25 cm
Menge: 5,000 m3

#### Titel 02.03 Straßenentwässerung, Leitungsgräben

*Hinweis*
StL-Nr. 18909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

*Hinweis: Für alle Erdaushubpositionen gilt*
Für alle Erdaushubpositionen gilt

Bei den  zu lösenden Böden ist aufgrund der Voruntersuchungen der Bodenproben
von teilweise belasteten Boden - voraussichtlicher Zuordnungswert Z0 und Z 1.1 nach Eckpunktepapier Bayern auszugehen.

Bodenklassen nach DIN 18300: 2012: 3 bis 5

Homogenbereiche nach DIN 18300: A/ B1 / B2
Beschreibung der Homogenbereiche siehe Unterlagen des AG
(Baugrundgutachten von ibh, Ingenieurbüro Heinlot GmbH)

Eine seitliche Ablagerung der Erdaushubmaterialien im Baufeld ist nur sehr
gegrenzt möglich. Die Zwischenlagerung der Erdaushubmaterialien erfolgt auf
einem Zwischenlagerplatz des AG, die Fahrtstrecke von der Baustelle bis zum Zwischenlagerplatz (Einfachstrecke) beträgt bis 1,0 km.

Das Aushubmaterial ist dort in mehreren Mieten (Haufwerksgröße max. 300 m3)
abzulagern/ aufzusetzen.
Bis zur Festlegung der weiteren Vorgehensweise ist der Boden vor Durchfeuchtung und Nässe mittels geeigneten, windsicheren  Abdeckplanen oder dgl. zu schützen.
Das zwischengelagerte Bodenmaterial  wird im Nachgang bzw, baugegleitend durch einen von Mmarkt Kinding beauftragten Bodengutachter beprobt bzw. untersucht.

Organoleptisch auffälliger Aushub ist vom übrigen Bodenmaterial (unbelasteter oder geringfügig belasteter Boden zu trennen.

*Hinweis: Hinweis Ausführung*
Hinweis Ausführung

Für alle Erdaushubpositionen gilt:

Die Ablagerung der Erdaushubmaterialien erfolgt auf
einer Zwischenlagerfläche des AG, Transportweg einfach
bis 1,0 km.

Für Hinterfüllungen sind die Ausführungen der ZTVE StB
09 zu beachten. Eingebaut werden können nicht bindige,
grob- oder gemischtkörnige Böden. Die Materialien sind
auf 100 % Dpr zu verdichten.
Hohlräume hinter den Verbaueinheiten zur Rohrgrabenwand
sind mit anstehendem Boden, oder falls nicht geeignet
mit Splitt 2/5 hohlraumfrei aufzufüllen um weitere
Setzungsschäden zu vermeiden. Der Mehraufand ist in die
entsprechenden Positionen des Verbaus einzurechnen.
Für Aufgrabungen in Verkehrsflächen nach ZTV A STB
beträgt die Abrechnungsbreite der Oberflächen
Rohrgrabenbreite + 0,40 m.
Beim Aufmass der Rohrleitungen der Strassenentwässerung
werden die Formstücke übermessen. Für Formstücke aller
Art, die nicht gesondert vergütet werden, wird der
aufgemessenen Länge der zugehörigen Rohrleitung  je
Formstück 1m Rohrlänge zugeschlagen.
Bei unterschiedlichen Rohrdurchmessern am Formstück
wird der Rohrleitung mit dem größeren Durchmesser 1m
Rohrlänge zugeschlagen.

Vorbemerkungen

1. Beton und Zementmörtel:
1.1 Der Beton sowie Zementmörtel muss - soweit in der
Leistungsbeschreibung nichts anderes enthalten ist -
der DIN EN 206-1 und der DIN 1045-2 sowie den
ZTV-ING entsprechen.
1.2 Normalbettmörtel, Dünnbettmörtel sowie Putzmörtel
müssen - soweit in der Leistungsbeschreibung nichts
anderes enthalten ist - der DIN 1053-1,
Ausgabe 1996-11, entsprechen.
1.3 Bei der Bezeichnung der Expositionsklassen handelt
es sich um eine verkürzte Schreibweise.
Die Ergänzung (D) für die deutsche Regelung entsprechend
DIN-Fachbericht 100 Beton gilt als vereinbart.
1.4 Soweit Mindestdruckfestigkeitsklassen bei den
Expositionsklassen angegeben sind, resultieren diese
allein aus der Expositionsklasse bzw. der Kombination
der Expositionsklassen.
2. Bei allen Rohren und Schächten bezeichnet
die Angabe DN den Innendurchmesser.
3. Die nachfolgend aufgeführten Leistungen gehören zum
Leistungsumfang:
3.1 Bettung gemäß DIN EN 1610 in gewachsenem Boden.
4. Abrechnung
4.1 Beim Aufmaß der Rohrleitungen werden die Formstücke
übermessen.
4.2 Bei Rohrleitungen mit Böschungsstücken werden die
Rohrleitungen bis zur unteren Vorderkante des
Böschungsstückes durchgemessen.
4.3 Die Vergütung der Leitungsgrabenverfüllung oberhalb
der Leitungszone richtet sich nach der einschlägigen
Position des LB 905.

**02.03.1 Leitungsgraben herstellen**
*** Schwerpunktposition
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
(21)Boden des/der Homogenbereiches/e  B 'Schicht A / B1 / B2'

Beschreibung des Homogenbereichs nach Unterlagen
des AG.
Grabentiefe über 1,00 m bis 3,0 m,
(41)für Rohrleitungen DN '150 bis 200'

(42)Rohrmaterial 'Kunststoff'

(51)Boden 'nach nach ANgabe des AG auf Zwischenlagen innerhalb der Baustelle zwischenlagern, Boden in Miete aufsetzen.'
Menge: 60,000 m3

**02.03.2 Boden verwerten, Z 0**
Boden von Zwischenlager laden, fördern, und verwerten.
Die Verwertung ist nachzuweisen,
Schadstoffbelastung Z 0,
Boden in Eigentum des AN übernehmen und einer Verwertung nach Wahl des AN zuführen.
Menge: 30,000 m3

**02.03.3 Suchgraben**
Boden für Suchgraben ausheben
zur Freilegung von Kabeln und Rohrleitungen,
ab Geländeoberfläche,
Aushub seitlich lagern, verfüllen und verdichten,
Aushubtiefe in bis 1,75 m,
Sohlenbreite über 0,6 bis 1,0 m,
Vergütet wird von Oberkante des Geländes bis 50 cm
unterhalb sowie 50 cm vor und hinterhalb der Leitungen.
Diese Position ist nur bei Leitungen anzuwenden, deren
Lage nicht aus den Bestandsplänen zu ersehen ist. Vor
der Ausführung ist die ausdrückliche Anordnung der
Bauleitung einzuholen.
Menge: 5,000 m3

**02.03.4 Untergrund verdichten**
Untergrund verdichten, in Gräben,
Verdichtungsgrad mind. DPr 100 %.
Menge: 35,000 m²

**02.03.5 Untere und Obere Bettung, Sand, Splitt, Kiessand**
Einbau von Füllmaterial
für Untere und Obere Bettungsschicht
von Rohrleitungen, profilgerecht,
mit vom AN zu liefernden Stoffen,
Lieferung wird gesondert vergütet,
verdichten,Verdichtungsgrad DPr 97%,
Mengenermittlung siehe Planbeilagen.
Menge: 7,000 m3

**02.03.6 Seitenverfüllung und Abdeckung**
Einbau von Füllmaterial
für Seitenverfüllung und Abdeckung
von Rohrleitungen, profilgerecht,
mit vom AN zu liefernden Stoffen,
Lieferung wird gesondert vergütet,
verdichten, Verdichtungsgrad DPr 97%,
Mengenermittlung siehe Planbeilagen.
Menge: 21,000 m3

**02.03.7 Hauptverfüllung**
*** Schwerpunktposition
Bodeneinbau als Bodenaustausch,
Hauptverfüllung, profilgerecht,
Lieferung wird gesondert vergütet,
verdichten, Verdichtungsgrad nach
ZTVE-StB 94, Ausgabe 1997
Schichtdicke nach Angabe.
Menge: 40,000 m3

**02.03.8 Splitt 4/11 liefern**
Liefern von Stoffen als Bodenaustausch
Splitt 4/11
Mengenermittlung nach Aufmaß in eingebautem Zustand.
Menge: 7,000 m3

**02.03.9 Sand 0/4 liefern**
Liefern von Stoffen als Bodenaustausch
Sand 0/4
Mengenermittlung nach Aufmaß in eingebautem Zustand.
Menge: 21,000 m3

**02.03.10 Nichtbindigen bis schwachb. Boden liefern**
*** Schwerpunktposition
Liefern von Stoffen als Bodenaustausch
Nichtbindiger bis schwachbindiger Boden der
Verdichtbarkeitsklasse V1, gut verdichtbares
und gut tragfähiges Material,
Weitgestuftes Material mit nur geringen Feinanteilen
(z.B. Bodengruppe GW gemäß DIN 18196).
Mengenermittlung nach Aufmaß in eingebautem Zustand.
Menge: 40,000 m3

**02.03.11 Kabel bis DA 50 mm**
Kabel
in Betrieb befindlich, Außendurchmesser bis 50 mm,
kreuzen oder im schleifenden Schnitt unterqueren.
Sicherung gemäß den Vorschriften des Versorgungsbetriebes einschließlich der erforderlichen Erschwernis
durch besonders vorsichtige Arbeitsweise (Handschacht, Aufhängen der zu unterquerenden Leitung,
Wiederherstellung des Auflagers und der Umhüllung
einschl. Materiallieferung usw.)
einschließlich zusätzlichem Aufwand bei allen Arbeiten
im Kanalgraben wie Verbauarbeiten, Rohrverlegung usw.
Handschacht ist einzurechnen.
Als Zuschlag zu allen entsprechenden Positionen.
Abrechnung nach unterquerter Leitungslänge.
Menge: 5,000 m

**02.03.12 Kabel über DA 50 bis DA 80 mm**
Kabel
in Betrieb befindlich, Außendurchmesser über 50
bis 80 mm,
kreuzen oder im schleifenden Schnitt unterqueren.
Sicherung gemäß den Vorschriften des Versorgungsbetriebes einschließlich der erforderlichen Erschwernis
durch besonders vorsichtige Arbeitsweise (Handschacht, Aufhängen der zu unterquerenden Leitung,
Wiederherstellung des Auflagers und der Umhüllung
einschl. Materiallieferung usw.)
einschließlich zusätzlichem Aufwand bei allen Arbeiten
im Kanalgraben wie Verbauarbeiten, Rohrverlegung usw.
Handschacht ist einzurechnen.
Als Zuschlag zu allen entsprechenden Positionen.
Abrechnung nach uterquerter Leitungslänge.
Menge: 5,000 m

**02.03.13 Kabelbündel kr. bis DA 50 mm, bis 3 St**
Kabelbündel,  bis 3 Stück,
in Betrieb befindlich, Außendurchmesser bis 50 mm,
kreuzen oder im schleifenden Schnitt unterqueren.
Sicherung gemäß den Vorschriften des Versorgungsbetriebes einschließlich der erforderlichen Erschwernis
durch besonders vorsichtige Arbeitsweise (Handschacht, Aufhängen der zu unterquerenden Leitung,
Wiederherstellung des Auflagers und der Umhüllung
einschl. Materiallieferung usw.)
einschließlich zusätzlichem Aufwand bei allen Arbeiten
im Kanalgraben wie Verbauarbeiten, Rohrverlegung usw.
Handschacht ist einzurechnen.
Als Zuschlag zu allen entsprechenden Positionen.
Abrechnung nach unterquerter Leitungslänge.
Menge: 5,000 m

**02.03.14 Kabel in Schutzrohr, bis DA 160 mm**
Kabel  in Schutzrohr,
in Betrieb befindlich, Schutzrohr bis Außend. 160 mm,
kreuzen oder im schleifenden Schnitt unterqueren.
Sicherung gemäß den Vorschriften des Versorgungsbetriebes einschließlich der erforderlichen Erschwernis
durch besonders vorsichtige Arbeitsweise (Handschacht,
Aufhängen der zu unterquerenden Leitung,
Wiederherstellung des Auflagers und der Umhüllung
einschl. Materiallieferung usw.)
einschließlich zusätzlichem Aufwand bei allen Arbeiten
im Kanalgraben wie Verbauarbeiten, Rohrverlegung usw.
Handschacht ist einzurechnen.
Als Zuschlag zu allen entsprechenden Positionen.
Abrechnung nach unterquerter Leitungslänge.
Menge: 5,000 m

**02.03.15 Druckl. kreuzen, über DN 100 bis DN 200**
Druckleitung
in Betrieb befindlich, Nennweiten über DN 100
bis DN 200,
kreuzen oder im schleifenden Schnitt unterqueren.
Sicherung gemäß den Vorschriften des Versorgungsbetriebes einschließlich der erforderlichen Erschwernis
durch besonders vorsichtige Arbeitsweise (Handschacht, Aufhängen der zu unterquerenden Leitung,
Wiederherstellung des Auflagers und der Umhüllung
einschl. Materiallieferung usw.)
einschließlich zusätzlichem Aufwand bei allen Arbeiten
im Kanalgraben wie Verbauarbeiten, Rohrverlegung usw.
Handschacht ist einzurechnen.
Als Zuschlag zu allen entsprechenden Positionen.
Abrechnung nach unterquerter Leitungslänge.
Menge: 5,000 m

**02.03.16 Ausheben und Laden von Hand**
Ausheben und Laden von Hand
als Zulage zur Bodenbewegung.
Ausführung als reine Handarbeit für lösen, fördern, laden, nach Anordnung AG bei Annäherung an Bauwerksteile, Rohrleitungen, innerhalb des Rohrgrabens oder Baugrube.
Menge: 3,000 m³

**02.03.17 Hindernis im Boden abbbrechen,**
Hindernis im Boden
aus Mauerwerk oder Beton abbrechen,
sämtliches anfallende Abbruchgut in Eigentum AN übernehmen und von der Baustelle entfernen, einschließlich sämtlicher Erschwernisse in verbauten
Rohrleitungs- bzw. Bauwerkgräben.
Menge: 2,000 m³

**02.03.18 Rohrleitung ausbauen**
StL-Nr. 1890920109020103
Rohrleitung aus Beton-, Kunststoff-, Asbestzement-,
Steinzeugrohren und dgl. ggf. einschl. Auflager
und  Ummantelung aus Beton ausbauen.
Die Herstellung des Leitungsgrabens bis Oberkante
Rohrleitung bzw. Ummantelung wird gesondert vergütet.
Zusätzliche Erdarbeiten in der verbliebenen Leitungszone gehören zum Leistungsumfang.
Größe und Art der Bettung '150'

Größe und Art der Ummantelung '..........'

Rohrleitung aus 'Beton, Steinzeug oder Kunststoff'

über DN 150 bis DN 300,
Fließsohlentiefe bis 1,25 m
Rohre und übriges Abbruchmaterial in Eigentum des
AN übernehmen und einer Entsorgung nach Wahl
des AN zuführen.
Menge: 10,000 m

**02.03.19 Straßenablauf Fertigteil ausb.**
StL-Nr. 18909301060101
Straßenablauf aus Betonfertigteilen einschl. Aufsatz
und Eimer, sowie Auflager aus Beton ausbauen.
Das ggf. erforderliche Schließen der Anschlussleitungen
wird gesondert vergütet.
Straßenablauf 'mit Schaft, Aufsatz 300 x 300 mm'

Tiefe bis Sohle in Ablaufmitte m '0,70 m bis 0,80 m'

Straßenablauf einschließlich Aufsatz und Eimer
in Eigentum des AN übernehmen und einer
Entsorgung nach Wahl des AN zuführen.
Übriges Abbruchgut in das
Eigentum des AN übernehmen und einer Entsorgung
nach Wahl des AN zuführen.
Menge: 5,000 St

*Hinweis: Vorbemerkung Rohrstatik*
Für die Rohrstatik gilt ATV-Arbeitsblatt A 127 -
Richtlinie für die statische Berechnung von
Entwässerungskanälen und -leitungen. Die Rohrstatik ist in prüffähiger Form rechtzeitig vor der Ausführung vorzulegen. Die Kosten für die Rohrstatik sind
mit den Einheitspreisen abgegolten.
Als Bemessungsgrundlage ist die Belastungsklasse
SLW 60 anzusetzen.
Die abgerechnete Rohrlänge der Hausanschlußleitung wird vom Muffenspiegel Abzweig bzw. Sattelstück
bis Innenkante Schacht gemessen.

**02.03.20 Kunststoffrohrl. herstellen (DN 150)**
*** Schwerpunktposition
StL-Nr. 1890920607020101
Rohrleitung aus Kunststoffrohren DN '150'

mit Steckmuffe und Gleitringdichtung
dichtung einschließlich Leitungszone herstellen.
Ringsteifigkeit mindestens SN 8,
Statik herstellen und liefern.
Verkehrslast SLW '60'

Rohr nach DIN 4262-1
Typ R2 oder R3, für Regenwasserkanalrohrsystem,
Leitungsgrabentiefe über  1,00 bis 1,75 m,
Bettung Typ 1 aus Sand, Sand liefern,
Dicke der unteren Bettungsschicht cm '10'

Seitenverfüllung und Abdeckung mit Boden,
Boden liefern, Bodengruppe SE
Menge: 80,000 m

**02.03.21 Kunststoffrohrl. herstellen (DN 200)**
*** Schwerpunktposition
StL-Nr. 1890920607020101
Rohrleitung aus Kunststoffrohren DN '200'

mit Steckmuffe und Gleitringdichtung
dichtung einschließlich Leitungszone herstellen.
Ringsteifigkeit mindestens SN 8,
Statik herstellen und liefern.
Verkehrslast SLW '60'

Rohr nach DIN 4262-1
Typ R2 oder R3, für Regenwasserkanalrohrsystem,
Leitungsgrabentiefe über  1,00 bis 1,75 m,
Bettung Typ 1 aus Sand, Sand liefern,
Dicke der unteren Bettungsschicht cm '10'

Seitenverfüllung und Abdeckung mit Boden,
Boden liefern, Bodengruppe SE
Menge: 10,000 m

**02.03.22 Umschluß an best. Leitung DN 150 / DN 200**
Umschluß an best. Leitung DN 150 / DN 200
best. Leitung freilegen, trennen, entgraten und an neue
Leitung anschließen.
Erdarbeiten und Formstücke werden gesondert vergütet.
inkl. Freilegen der bestehenden Leitung per Hand sowie
die Erschwernis durch der in unmittelbarer Nähe
gelegenen Hauptleitung
Menge: 5,000 St

**02.03.23 Rohranschluss herstellen**
StL-Nr. 18909209010500
Rohranschluss einschließlich der Abdichtung
des Anschlusses herstellen.
Öffnung für Rohranschluss durch Bohren herstellen.
Vergütet wird das Herstellen des Anschlusses
einschließlich eventueller Pass- oder Sattelstücke.
Als Zulage zur Rohrleitung der OZ '..........'

Anschlussleitung aus Kunststoffrohr DN '150'

Sammelleitung aus 'Az DN 300 - 400'
Menge: 4,000 St

**02.03.24 Schachtanschluss herstellen (DN 150)**
StL-Nr. 1890920803010202
Schachtanschluss einschließlich Abdichtung
des Anschlusses herstellen.
Vergütet wird das Herstellen des Anschlusses
einschließlich eventueller Passstücke.
Als Zulage zur Rohrleitung der OZ '909/101'

Kunststoffrohrleitung DN '150'

Schacht aus Betonfertigteilen,
Öffnung für Schachtanschluss durch Bohren
herstellen,
Anschluss mit Schachtanschlussstück.
Menge: 2,000 St

**02.03.25 Sickerstr. mit Rohrleitung herstellen**
*** Schwerpunktposition
StL-Nr. 1890910201030101
Sickerstrang mit Rohrleitung aus Kunststoffrohren nach DIN 4262-1 einschließlich Bettung
bis zum Beginn der Sickerschlitze, Seitenverfüllung
und Abdeckung mindestens 30 cm über Rohrscheitel
herstellen.
Der Aushub wird gesondert vergütet.
Die Oberfläche der Bettung ist mit einer zum Rohr
hinweisenden Neigung auszubilden und zu glätten.
Rohrleitung DN '100'

Leitungsgraben im Bereich des Straßenkörpers,
kreisrundes Teilsickerrohr, Typ R2, Perforationsart LP,
Bettung Typ 3 aus im Baugelände abzutragendem
oder aufzunehmendem feinkörnigem Boden.
Seitenverfüllung und Abdeckung,
Kies liefern, Lieferkörnung '0/22'
Menge: 100,000 m

**02.03.26 Straßenablauf aus Betonfertigteilen Klasse C 250 herstellen**
StL-Nr. 1890930401010100
Straßenablauf aus Betonfertigteilen und Eimer,
DIN 4052, auf 10 cm dicker Sauberkeitsschicht
aus Beton C12/15, und Aufsatz
Klasse C 250, DIN EN 124 und DIN 1229, herstellen.
Betonteile auf Dünnbettmörtel, ggf. Aufsatz auf Normalbettmörtel setzen.
Straßenablauf, niedrige Bauform,
Bauhöhe fertig 0,85 m:
Boden 1, Schaftkonus 11, Auflagerring 10 b,
Eimer Form D1,
mit eingearbeitetem Kunststoffmuffenauslauf
aus PVC mit Elastomerdichtung,
DIN EN 681 und DIN 4060,
Aufsatz 300x500, Rahmen aus Gusseisen, DIN 19594,
Menge: 2,000 St

**02.03.27 Straßenablauf aus Betonfertigteilen Klasse C 250 herstellen**
StL-Nr. 1890930402010100
Straßenablauf aus Betonfertigteilen und Eimer,
DIN 4052, auf 10 cm dicker Sauberkeitsschicht
aus Beton C12/15, und Aufsatz
Klasse C 250, DIN EN 124 und DIN 1229, herstellen.
Betonteile auf Dünnbettmörtel, ggf. Aufsatz auf Normalbettmörtel setzen.
Straßenablauf, tiefe Bauform
Bauhöhe fertig 1,15 m:
Boden 1, Schaft 5b, Schaftkonus 11, Auflagerring
10 b, Eimer Form C3,
mit eingearbeitetem Kunststoffmuffenauslauf
aus PVC mit Elastomerdichtung,
DIN EN 681 und DIN 4060,
Aufsatz 300x500, Rahmen aus Gusseisen, DIN 19594,
Menge: 8,000 St

**02.03.28 Hofablauf aus Betonfertigteilen herstellen**
*** Schwerpunktposition
StL-Nr. 189093110101
Hofablauf aus Betonfertigteilen mit Eimer,
DIN 1236, auf 10 cm dicker Sauberkeitsschicht
aus Beton C12/15, mit eingearbeitetem Kunststoffmuffenauslauf aus PVC mit Elastomerdichtung,
DIN EN 681 und DIN 4060, herstellen.
Betonteile auf Dünnbettmörtel, Aufsatz auf Normalbettmörtel setzen.
Hofablauf, niedrige Bauform,
Bauhöhe fertig 0,70 m:
Boden 21, Schaft 26, Auflagerring 28,
Eimer Form K,
Aufsatz 300x300, Klasse B 125, Rahmen aus Gusseisen, DIN 19593, DIN EN 124 und DIN 1229.
Menge: 1,000 St

**02.03.29 Optische Inspektion der SSK-Anschlußleitungen**
Optische Inspektion der Abwasserleitung DIN EN 13508-2 und DWA-M 149 Teil 2, Mischwasserleitung, aus Kunststoff PP, vom Straßenablauf, mit TV-Kamera mit flexiblem Schiebegestänge, mit Drehschwenkkopf, mit aufrechtem und seitenrichtigem
Bild, Abdeckung lose, Ergebnisse dokumentieren, Dokumentation wird
gesondert vergütet, Durchmesserbereich bis DN 200, Einzellängen 5 bis 20 m.
Menge: 45,000 m

**02.03.30 Dokumentation Inspektion Bericht je Haltung/Ltg. Bericht**
Dokumentation der Inspektion als Untersuchungsbericht
mit Haltungsgrafik je Haltung/Leitung,
als schriftlicher Bericht in 3-facher Ausfertigung.
Menge: 10,000 St

**02.03.31 Dokumentation Inspektion Video**
Dokumentation Inspektion Video
Dokumentation der Inspektion als Video, Digital Versatile Disc - DVD-R, einschl.
liefern der Datenträger, Format MPEG4, einschl. Synchronisation des Zustandsfilms
mit den Erfassungsdaten ISYBAU-Austauschformat Typ ZF,
mit Ansteuerung der Zustandsdaten, aufbereitet gemäß Arbeitshilfen Abwasser des BMVBS und BMVg.
Menge: 2,000 St

#### Titel 02.04 Kabelarbeiten, Leitungsgräben

**02.04.1 Leitungsgraben ausheben**
*** Schwerpunktposition
Leitungsgraben für erdverlegte Kabel und Kabelzugrohre
profilgerecht ausheben, ggf. fördern, zwischenlagern
und  wiedereinbauen oberhalb der Leitungszone,
verdrängter bzw. unbrauchbaren Boden zum Zwischenlagerplatz des AG fördern/ abfahren und
in Mieten aufsetzen,
Transportweg einfach bis 2,0 km,

teilweise belasteter Boden - voraussichtlicher Zuordnungswert Z 1.1 nach Eckpunktepapier Bayern
Boden des/der Homogenbereichs/e  B1, B2, B3
Beschreibung des Homogenbereichs nach Unterlagen des AG.
Untergrnd verdichten,

Grabenquerschnitt (B x T): 0,4-0,8 m  x 1,0-1,25 m
Menge: 30,000 m³

**02.04.2 Ausheben und Laden von Hand**
Ausheben und Laden von Hand
als Zulage zur Bodenbewegung.
Ausführung als reine Handarbeit für lösen, fördern, laden,
nach Anordnung AG bei Annäherung an Bauwerksteile, Rohrleitungen, innerhalb des Rohrgrabens oder Baugrube.
Menge: 3,000 m³

**02.04.3 PVC-Kabelschutzrohr DN 110,1-rohrig, verlegen**
*** Schwerpunktposition
PVC-Kabelschutzrohr 110/3,2 mm mit angeformter Steckmuffe in vorhandenem Kabelgraben liefern und verlegen,
einschl. Mitverlegung eines verzinktem Zugdraht,
Verlegung 1-rohrig,
Die Erdarbeiten, Sandumhüllung sowie das Einlegen
eines Warnbandes wir gesondert vergütet.
Menge: 100,000 m

**02.04.4 PVC-Halbschalen DN 110 einbauen**
PVC Kabelzugrohr-Halbschalen 110/5,3 mm
bei bestehenden Kabelleitungen einbauen.
Die Erdarbeiten, Sandumhüllung sowie das Einlegen
eines Warnbandes wir gesondert vergütet.
Menge: 20,000 m

**02.04.5 Flex. Panzerrohr 48 - 75 mm lief. und verlegen**
Flex. Panzerrohr 48 - 75 mm liefern und
in vorhandenen Leitungsgraben verlegen.
Die Erdarbeiten, Sandumhüllung sowie das
Einlegen eines Warnbandes wir gesondert vergütet.
Menge: 10,000 m

**02.04.6 Sandumhüllung Kabelleitungen**
Sandumhüllung für Kabelleitungen und
Kabelzugrohre profilgerecht herstellen,
mit vom AN zu liefernden Stoffen,
verdichten,Verdichtungsgrad DPr 97%,
Mengenermittlung siehe Planbeilagen.
Menge: 25,000 m3

**02.04.7 Bodenaustausch Leitungsgraben**
Bodeneinbau als Bodenaustausch,
in Leitungsgraben, profilgerecht,
mit vom AN zu liefernden Stoffen,
verdichten, Verdichtungsgrad nach
ZTVE-StB 94, Ausgabe 1997

Liefern von Stoffen als Bodenaustausch
Nichtbindiger bis schwachbindiger Boden der
Verdichtbarkeitsklasse V1, gut verdichtbares
und gut tragfähiges Material,
Weitgestuftes Material mit nur geringen Feinanteilen
(z.B. Bodengruppe GW gemäß DIN 18196).
Schichtdicke nach Angabe.
Menge: 15,000 m3

**02.04.8 Kabelabzweigschacht herstellen**
Kabelabzweigschacht herstellen.
Kabelabzweigschacht aus Kunststoff (Polycarbonat) mit
Sickeröffnung, Abdeckung,
Stahlrahmen mit Elastomerauflage für Schachtabdeckung,
Kopfrahmen,
entsprechende Rahmenelemente mit Sollbruchstellen für
die Einführung von Kabelschutzrohren mit
Außendurchmesser
DN 110 mm,
mit Bodenplatte und systembezogenem Zubehör in zu
erstellende Baugrube auf 10 cm Betonauflager C12/15
einbauen.
Beton liefern und einbauen.
Die erforderlichen Erdarbeiten sind einzurechnen.

Schacht lichtes Maß  400 x 800 mm
äußeres Maß  550 x 960 mm
Gesamthöhe Grundbausatz  295 mm

Zusätzliche Rahmen  2 Stück 220 mm mit
  Rohreinführungen 10x110
  (stirn- und längsseitig)
  als unterster Rahmen

Gesamthöhe Schacht ca.  735 mm

Grundbausatz mit zusätzlichem Rahmen (h=220 mm und 70
mm) und Schachtabdeckung aus Stahl ausbetoniert,
Klasse D400, einteilig.

Kabelschacht
Typ EK 388, LW 650 x 650 mm,
der Firma
Langmatz GmbH
Am Gschwend 10
82467 Garmisch-Partenkirchen
www.langmatz.de
oder
gleichwertig.
Menge: 1,000 St

**02.04.9 Schachtabdeckung Kabelschacht**
Schachtabdeckung für Kabelschacht herstellen.

Schachtabdeckung,
Prüfklasse DIN EN 124 D400,
für Kabelschacht,
Außenmaß 550x960 mm, ausbetoniert,
mit codierter Verschraubung,
mit Höhenausgleich,
liefern und fachgerecht einbauen.
Menge: 1,000 St

**02.04.10 Vorhandene Kabel umlegen**
Vorhandene Kabel umlegen,
Bestandskabel im Zuge der Erdarbeiten vorsichtig freilegen,
ausbauen, umlegen, ausrichten und sichern.
Die Sandbettung und die Sandüberdeckung ist hier miteinzurechnen.
Die Abrechnung erfolgt nach Einzellängen der umzulegenden
Kabel.
Menge: 100,000 m

**02.04.11 Trassenband Kabel einlegen**
Trassenwarnband auf PVC-Basis,
40 mm Breite, Farbe entsprechend Medium,
mit Aufschrft entsprechend Medium
und auf der Sandummantelung
genau über der Leitung, einlegen.
Das Warnband wird bauseits gestellt.
Menge: 210,000 m

#### Titel 02.05 Ungebundenen Schichten des Oberbaues

*Hinweis*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**02.05.1 FSS herstellen (Fahrbahn)**
StL-Nr. 1891020101060601
Frostschutzschicht (FSS) herstellen,
in Verkehrsflächen der Belastungsklasse
Bk100 bis Bk1,0,
Baustoffgemisch 'überwiegend gebrochenes Material, Feinanteil Korn <0,063 auf kleiner 5 M.-% / Kategorie UF5 begrenzt'

Einbaudicke cm '28'

bis cm '38'

Material: Baustoffgemisch, Größtkorn: min. 32 mm,
Verformungsmodul EV2 min. MPa '120'

Verhältniswert der Verformungsmoduln EV2/EV1 max '2,2'
Menge: 200,000 m3

**02.05.2 FSS herstellen (Wege u. Plätze)**
StL-Nr. 1891020108060301
Frostschutzschicht (FSS) herstellen,
Einbaubereich 'in Wegen und Plätze'

Baustoffgemisch 'überwiegend gebrochenes Material, Feinkornanteil Korn <0,063 auf 5 M.-% / Kategorie UF5 begrenzt'

Einbaudicke cm '31'

(Mindestdicke im Regelquerschnitt),
Verformungsmodul EV2 min. MPa '120'

Verhältniswert der Verformungsmoduln EV2/EV1 max '2,2'
Menge: 200,000 m3

**02.05.3 FSS herstellen (Teppenalage, Terrasse)**
StL-Nr. 1891020108030500
Frostschutzschicht (FSS) herstellen,
Einbaubereich 'Treppenanlage, Terrassenbereich'

Baustoffgemisch, Feinanteil Kategorie UF3,
im eingebauten Zustand höchstens 5 M.-%
Feinanteile,
Einbaudicke cm '30'

(Mindestdicke im Regelquerschnitt),
Material: Baustoffgemisch, Größtkorn: min. 32 mm,
Menge: 30,000 m3

**02.05.4 STS herstellen (Wege, Plätze)**
StL-Nr. 1891030502020102
Schottertragschicht (STS) herstellen
auf 'Frostschutzschicht'

in Verkehrsflächen der Belastungsklasse Bk0,3,
Baustoffgemisch 0/32,
Einbaudicke cm '15'

(Mindestdicke im Regelquerschnitt).
Verdichtungsgrad DPr min. % '100'

Verformungsmodul EV2 min. MPa '150'
Menge: 90,000 m3

**02.05.5 STS herstellen (Treppenanlage, Terrasse)**
StL-Nr. 1891030508010100
Schottertragschicht (STS) herstellen
auf 'Frostschutzschicht'

Einbaubereich 'in Einzelflächen versdchiederner Größen nach Unterlagen des AG im Bereich Treppenanlage und Terrasse.mit Belastungsklasse Bk 0,3'

Baustoffgemisch 0/45,
Einbaudicke cm '15'

(Mindestdicke im Regelquerschnitt).
Menge: 15,000 m3

**02.05.6 Plattendruckversuch nach DIN 18134-300**
Plattendruckversuch nach DIN 18134-300
nach Aufforderung der Bauleitung des AG durchführen,
inkl. An- und Abfahrt, Erstaufstellung, weiteres
Umsetzen der Versuchsanordnung,
Stellung des Widerlager (wie LKW, Bagger etc. mit mind.
10 t Auflast) und
Protokoll- und Ergebnisauswertung, sowie das Einmessen
der Versuchsstellen und deren Darstellung in einem
Lageplan zur Übersicht.
Anerkannt werden nur positive Versuchsdurchführungen
als Nachweis der ordnungsgemäßen Verdichtung.
Menge: 3,000 St

**02.05.7 Dyn. Plattendruckversuch mit leichten Fallgerät**
Dynamischer Plattendruckversuch mit dem leichten
Fallgerät nach TP BF-StB Teil B 8.3 nach Aufforderung
der Bauleitung des AG durchführen,
inkl. An- und Abfahrt,
Erstaufstellung, weiteres Umsetzen der Versuchsanordnung,
und Protokoll- und Ergebnisauswertung auf einer DIN A4
Seite pro Versuchsdurchführung mit Angaben
- Datum, Uhrzeit
- der Laufenden Versuchsnummer
- des Bauvorhaben
- Station und Achsabstand
- des Prüfers
sowie das Einmessen der Versuchsstellen und deren
Darstellung in einem Lageplan zur Übersicht.
Anerkannt werden nur positive Versuchsdurchführungen
als Nachweis der ordnungsgemäßen Verdichtung.
Ersetzt nicht die vorzulegenden Ergebnisse der Eigenüberwachung.
Menge: 5,000 St

#### Titel 02.06 Treppenstufen, Sitzstufen, Querungsblöcke

*Hinweis: Gültigkeit ZTV- W*
Gültigkeit ZTV- W:
Die ZTV- W gilt, in der jeweils aktuellen Fassung,
im Auftragsfalle als vertraglich uneingeschränkt vereinbart.

Bei veröffentlichten Vorschriften ist die Fundstelle bzw. Bezugsquelle
in Klammern angegeben.
Zusätzliche Technische Vertragsbedingungen - Wasserbau (ZTV-W)
(https://izw.baw.de/wsv/stlk-w-ztv-w

*Hinweis: Vorbemerkung zur Materialbeschreibung (Naturstein)*
Vorbemerkung zur Materialbeschreibung (Naturstein):

Esgilt für diesen LV-Titel 02.07 auch die Vorbemerkungen zum
Natursteinmaterial "Wachenzeller Dolomit" des LV-Titels 02.09

*Hinweis: Treppenstufen, Sitzstufen, Querungsblöcke*
Treppenstufen, Sitzstufen, Querungsblöcke

Angaben/ Verlegedetails zu den Stufen und Blöcke
siehe folgende beiliiegende Pläne:

- PLan-Nr. 125268-FP-5-D-10.
- Plan-Nr. 125268-FP-5-S-5;
- Plan-Nr. 125268-FP-5-S-6

**02.06.1 Treppenstufen aus Naturstein herstellen (obere Stufen)**
*** Schwerpunktposition
Treppenstufen aus Naturstein "Wachenzeller Dolomit"
entsprechend den Vorbemerkungen "Materialbeschreibung"
gemäß Unterlagen des AG auf
Fundamentunterbeton mind. C25/30
Fundamentausführung abgetreppt
zur Gleitsicherung herstellen.
Fugen mit Fertigzementmörtel verfüllen,
Druckfestigkeit fck,cube des Mörtels min. 50 MPa,
Zement Art CEM I, max. w/z 0,50,
frost-/tausalzbeständig, Ausbreitmaßklasse F3.

Abmessungen der Trittstufen:
LxBxH: 200x30x15 cm (obere Stufen, Nr. 6)
Herstellart: allseitig gesägt
Oberseite/ Lauffläche: gestockt
Seitenflächen/ Unterseite: gestrahlt
Menge: 6,000 St

**02.06.2 Treppenstufen aus Naturstein herstellen (mittlere Stufen)**
*** Schwerpunktposition
Treppenstufen aus Naturstein "Wachenzeller Dolomit"
entsprechend den Vorbemerkungen "Materialbeschreibung"
gemäß Unterlagen des AG auf
Fundamentunterbeton mind. C25/30
Fundamentausführung abgetreppt
zur Gleitsicherung herstellen.
Fugen mit Fertigzementmörtel verfüllen,
Druckfestigkeit fck,cube des Mörtels min. 50 MPa,
Zement Art CEM I, max. w/z 0,50,
frost-/tausalzbeständig, Ausbreitmaßklasse F3.

Abmessungen der Trittstufen:
LxBxH: 200x30x15 cm (mittlere Stufen, Bezeichnung Nr. 7)
Herstellart: allseitig gesägt
Oberseite/ Lauffläche: gestockt
Seitenflächen/ Unterseite: gestrahlt
Menge: 6,000 St

**02.06.3 Treppenstufen aus Naturstein herstellen (mittlere Stufen)**
*** Schwerpunktposition
Treppenstufen aus Naturstein "Wachenzeller Dolomit"
entsprechend den Vorbemerkungen "Materialbeschreibung"
gemäß Unterlagen des AG auf
Fundamentunterbeton mind. C25/30
Fundamentausführung abgetreppt
zur Gleitsicherung herstellen.
Fugen mit Fertigzementmörtel verfüllen,
Druckfestigkeit fck,cube des Mörtels min. 50 MPa,
Zement Art CEM I, max. w/z 0,50,
frost-/tausalzbeständig, Ausbreitmaßklasse F3.

Abmessungen der Trittstufen:
LxBxH: 200x30x15 cm (untere Stufen, Bezeichnung Nr. 8)
Herstellart: allseitig gesägt
Oberseite/ Lauffläche: gestockt
Seitenflächen/ Unterseite: gestrahlt
Menge: 6,000 St

**02.06.4 Sitzblöcke aus Naturstein herstellen**
*** Schwerpunktposition
Sitzblöcke aus Naturstein "Wachenzeller Dolomit"
entsprechend den Vorbemerkungen "Materialbeschreibung"
gemäß Unterlagen des AG auf 20 cm dicken Fundament,
Fundamentunterbeton mind. C25/30 herstellen.
Fugen mit Fertigzementmörtel verfüllen,
Druckfestigkeit fck,cube des Mörtels min. 50 MPa,
Zement Art CEM I, max. w/z 0,50,
frost-/tausalzbeständig, Ausbreitmaßklasse F3.

Abmessungen der Sitzstufe:
LxBxH: 100x50x50 cm (Sitzstufen, Bezeichnung Nr. 2)
Herstellart: allseitig gesägt
Oberseite/ Seitenflächen/ Unterseite: gestrahlt
Menge: 40,000 St

**02.06.5 Sitzblöcke Sonderelement aus Naturstein herstellen**
*** Schwerpunktposition
Sitzblöcke Sonderelement aus Naturstein "Wachenzeller Dolomit"
entsprechend den Vorbemerkungen "Materialbeschreibung"
gemäß Unterlagen des AG auf 20 cm dicken Fundament,
Fundamentunterbeton mind. C25/30 herstellen.
Fugen mit Fertigzementmörtel verfüllen,
Druckfestigkeit fck,cube des Mörtels min. 50 MPa,
Zement Art CEM I, max. w/z 0,50,
frost-/tausalzbeständig, Ausbreitmaßklasse F3.

Abmessungen der Sitzstufe:
LxBxH:  92 (103) x 50 x 50 cm (Sitzstufe Nr. 3)
Herstellart: allseitig gesägt
Oberseite/ Seitenflächen/ Unterseite: gestrahlt
Menge: 1,000 St

**02.06.6 Sitzblöcke Sonderelement aus Naturstein herstellen**
*** Schwerpunktposition
Sitzblöcke Sonderelement aus Naturstein "Wachenzeller Dolomit"
entsprechend den Vorbemerkungen "Materialbeschreibung"
gemäß Unterlagen des AG auf 20 cm dicken Fundament,
Fundamentunterbeton mind. C25/30 herstellen.
Fugen mit Fertigzementmörtel verfüllen,
Druckfestigkeit fck,cube des Mörtels min. 50 MPa,
Zement Art CEM I, max. w/z 0,50,
frost-/tausalzbeständig, Ausbreitmaßklasse F3.

Abmessungen der Sitzstufe:
LxBxH:  106 (96) x 50 x 50 cm (Sitzstufe Nr. 4)
Herstellart: allseitig gesägt
Oberseite/ Seitenflächen/ Unterseite: gestrahlt
Menge: 1,000 St

**02.06.7 Sitzsteine aus Naturstein herstellen**
*** Schwerpunktposition
Sitzblöcke Sonderelement aus Naturstein "Wachenzeller Dolomit"
entsprechend den Vorbemerkungen "Materialbeschreibung"
gemäß Unterlagen des AG auf 20 cm dicken Fundament,
Fundamentunterbeton mind. C25/30 herstellen.
Fugen mit Fertigzementmörtel verfüllen,
Druckfestigkeit fck,cube des Mörtels min. 50 MPa,
Zement Art CEM I, max. w/z 0,50,
frost-/tausalzbeständig, Ausbreitmaßklasse F3.

Abmessungen der Sitzsteine:
LxBxH:  100 x 50 x 50 cm (Sitzsteine Nr. 5)
Herstellart: allseitig gesägt
Oberseite/ Seitenflächen/ Unterseite: gestrahlt
Menge: 2,000 St

**02.06.8 Boden u. Baust. liefern**
StL-Nr. 18904108090208
Boden oder Baustoff liefern und nach Unterlagen
des AG profilgerecht einbauen und verdichten.
Die Abrechnung erfolgt im Auftrag.
Das Herstellen von Mulden und Gräben sowie das
Herstellen der Ausrundung am Dammfuß wird gesondert
vergütet.
Baustoff 'Schroppen, Körnung 63/X'

Einbauklasse 0,
Material für Einbau in Wasserschutzgebieten
geeignet,
liefern und 'und nach Unterlagen des AG im Uferbereich des Bachbettes als Unterbau für die
Natursteinblöcke (Sitzblöcke)'
Menge: 5,000 m3

**02.06.9 Wassersteine aus Naturstein herstellen**
*** Schwerpunktposition
Sitzblöcke Sonderelement aus Naturstein "Wachenzeller Dolomit"
entsprechend den Vorbemerkungen "Materialbeschreibung"
gemäß Unterlagen des AG
auf ca. 30 cm Auflager aus mineralischen, gewaschenen Schottermaterial Körnung 60-150 mm höhen und fluchtgerecht
setzen.

Ausführung/ Einbau im Bachbett der Anlauter
Einbindung in Gewässersohle ca.30 cm
Mittlerer Wasserspiegel: 377,22
Mittlere Sohlhöhe-Bachbett: 377,08

Abmessungen der Wasssersteine:
LxBxH:  100 x 50 x 60 cm (Bezeichnung Nr. 1)
Herstellart: allseitig gesägt
Oberseite/ Lauffläche: gestockt
Seitenflächen/ Unterseite: gestrahlt
Menge: 26,000 St

#### Titel 02.07 Straßeneinbauten angleichen

*Hinweis: Hinweis zur Angleichung von Schachtabdeckungen:*
Hinweis zur Angleichung von Schachtabdeckungen

In die Einheitspreise für die Angleichung von
vorhandenen Schachtabdeckungen an die neue Straßenhöhe
sind alle hierzu erforderlichen Arbeiten einzurechnen.
Dabei kann von folgendem Regelablauf ausgegangen
werden:
1. Freilegen des Schachtes einschließlich des hierzu
erforderlichen Handaushubes nach dem Aushub des Planums
der Verkehrsflächen und Sichern des Schachtes während
der gesamten Bauphase
2. Abnehmen und gesichertes Zwischenlagern der
Schachtabdeckung einschließlich des Förderns,
Aufnehmens und Abladens innerhalb der Baustelle
3. Auflegen einer provisorischen Abdeckung aus
Stahlplatte, einschließlich des späteren Entfernens
sowie bedarfsweise zwischenzeitlichen Abnehmens und
Wiederauflegens während der Arbeiten
4. Nach dem Einbau der Asphalttragschicht Freistemmen
des Schachtbereiches einschließlich provisorischem
Verfüllen mit Sand und Wiederauffüllen der Randbereiche
mit Mischgut der Asphalttragschicht.

**02.07.1 Schachtabdeckung D = 80 cm anheben**
Höhenangleichung von freiliegenden Schachtabdeckungen, D = 80 cm,  herstellen.
Schachtabdeckung ausbauen, Höhe durch Aus- bzw.
Einbau von Auflageringen (AR-V) angleichen
und Schachtabdeckung wieder vollfugig auf
Normalbettmörtel versetzen.
Anheben bis 10 cm.
Die Lieferung der neuen Schachtabdeckung
wird gesondert vergütet.
Menge: 4,000 St

**02.07.2 Schachtabdeckung, D = 80 cm, absenken**
Höhenangleichung von freiliegenden Schachtabdeckungen, D = 80 cm, herstellen.
Schachtabdeckung ausbauen, Höhe durch Aus- bzw.
Einbau von Auflageringen (AR-V) angleichen
und Schachtabdeckung wieder vollfugig auf
Normalbettmörtel versetzen.
Absenken bis 10 cm.
Die Lieferung der neuen Schachtabdeckung
wird gesondert vergütet.
Menge: 3,000 St

**02.07.3 Zulage zu Schachtabdeckung absenken für Ausbau eines Schachtringes DN 1000,**
Zulage zu Schachtabdeckung absenken
für Ausbau eines Schachtringes DN 1000,
Bauhöhe 50 cm,
einschließlich aller hierzu erfoderlichen Erdarbeiten
für die Freilegung und Wiederverfüllung des Arbeitsraumes.
Menge: 1,000 St

**02.07.4 Zulage für Lieferung Kanal-Schachtabdeck. (quadr.)**
*** Schwerpunktposition
Zulage zu vorgenannten Positionen Angleichung Schachtabdeckung für die Lieferung einer neuen Kanal-Schachtabdeckung (quadratisch)
ACO Schachtabdeckung Multitop o. glw.
Klasse D 400.
entsprechend DIN EN 124
gemäß den Anforderungen
der Gütesicherung nach RAL-GZ 692
lichte Weite Ø 605 mm
Bauhöhe 125 mm, ohne Scharnier
BEGU-Rahmen, hochziehbar, quadratisch,
mit integrierter Aufnahme für Einstieghilfe entsprechend
DIN 19572,
mit 4 Taschen zum Einhängen eines Schmutzfängers
nach DIN 1221
mit PEWEPREN-Einlagen,
mit Schmutzfänger F DIN 1221,
Rahmen kompatibel zu Deckel DIN 19584
Deckel aus Gusseisen EN GJS
Deckelgewicht ca. 43 kg
mit zwei wartungsfreien, schraublosen und
verkehrssicheren Arretierungen aus hochverschleißfestem
Kunststoff
Gewicht ca. 165 kg
bei Ausführung mit Lüftungsöffnung:
Lüftungsquerschnitt 250 cm²
Menge: 5,000 St

**02.07.5 Kabelschachtabdeckung 60x60 - 100x100 cm, tiefer setzen,**
Kabelschachtabdeckung
Schachtgröße LxB: 60 x 60 cm bis 100 x 100 cm
in Fahrbahnen und Nebenflächen,
tiefer setzen,
vorhandene Schachtabdeckung ausbauen und beseitegen,
neue Schachtabdeckung (auspflasterbar) auf neue Höhe einbauen,
Höhenänderung bis 10 cm,
einschließlich sämtlichen Anpassungsarbeiten und
einschl. aller hierfür erforderlcihen Kleinmateralien,
wie Setzmörtel usw.
Die Lieferung der neuen Kabelschachtabdeckung
wird gesondert vergütet.
Menge: 1,000 St

**02.07.6 Kabelschachtabdeckung 60x60 - 100x100 cm, höher setzen,**
Kabelschachtabdeckung
Schachtgröße LxB: 60 x 60 cm bis 100 x 100 cm
in Fahrbahnen und Nebenflächen,
höher setzen,
vorhandene Schachtabdeckung ausbauen und beseitegen,
neue Schachtabdeckung (auspflasterbar) auf neue Höhe einbauen,
Höhenänderung bis 10 cm,
einschließlich sämtlichen Anpassungsarbeiten und
einschl. aller hierfür erforderlcihen Kleinmateralien,
wie Setzmörtel usw.
Die Lieferung der neuen Kabelschachtabdeckung
wird gesondert vergütet.
Menge: 1,000 St

**02.07.7 Lichtschachtabdeckung angleichen,**
*** Schwerpunktposition
Lichtschachtabdeckung angleichen,
(2-teiliger Gitterrost)
Höhenänderung bis 10 cm,
Abmessung:  50x100 cm bis  60x120 cm,
Lichtschachtabdeckung zur Wiederverwendung ausbauen und seitlich lagern, Schachtkranz angleichen (abbrechen bzw. aufbetonieren,  Lichtschachtabdeckung im Zuge der Belagsarbeiten wieder einbauen.
Die Lieferung der neuen Lichtchachtabdeckung
wird gesondert vergütet.
Menge: 1,000 St

**02.07.8 Zulage für Lieferung Lichtschachtabdeckung**
Zulage zu vorgenannter Position Angleichung Lichtschacht
für das Liefern einer neuen Lichtschachtabdeckung,
lichte Abmessung: 50x100 cm  bis 60x120 cm.
Pressgitterrost mit Masche 30/ 10 mm,
Tragstab 30/3 mm,
Werkstoff S 235 JR,
einschließlich Rahmen,
Ausführung feuerverzinkt,
Menge: 1,000 St

*Hinweis: Hinweis zur Angleichung von Straßenkappen:*
Hinweis zur Angleichung von Straßenkappen

In die Einheitspreise für die Angleichung von
vorhandenen Straßenkappen an die neue Straßenhöhe sind
alle hierzu erforderlichen Arbeiten einzurechnen. Dabei
kann von folgenden Regelarbeiten ausgegangen werden:
1. Freilegen der Straßenkappe einschließlich des hierzu
erforderlichen Handaushubes nach dem Aushub des Planums
der Verkehrsflächen und Sichern und Markierens des
Schiebergestänges während der gesamten Bauphase
2. Abnehmen und gesichertes Zwischenlagern der
Straßenkappe einschließlich des Förderns, Aufnehmens
und Abladens innerhalb der Baustelle
3. Beim Einbau der Asphalttragschicht und Kappe einsetzen
und entsprechend des Baufortschritts bis auf planmäßige Höhe
setzen, einschließlich aller hierzu erforderlichen Arbeiten und
Materialien.

Beabsichtigt der Bieter, die Angleichung mit einem
abweichenden Ablauf der Arbeiten durchzuführen, so hat
er bei seiner Kalkulation zu berücksichtigen, daß für
daraus bedingte Erschwernisse keine weitergehenden
Ansprüche gestellt werden können.

Die einzubauenden Straßenkappen sind bauseits vorhanden
bzw. werden vom Versorgungsträger (MFN) geliefert/ gestellt.

**02.07.9 Straßenkappen von Schiebern angleichen**
Straßenkappen von Schiebern, Entlüftungen, Unterflurhydranten und Anbohrarmaturen ausbauen,
seitlich im Baustellenbereich lagern und im Zuge des
Straßenbaues/ Pflasterarbeiten wieder höhengerecht
einbauen. Einschl. Schutz der Schiebergestänge und Unterflurhydranten gegen Beschädigung.
Ausführung nach Wahl des AN.
Menge: 3,000 St

#### Titel 02.08 Gebundene Schichten des Oberbaues

*Hinweis*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: Vorbemerkung*
Vorbemerkung:

Die nachfolgenden Positionen bezeiehnen sich auf den Drainasphalt
unter der Fahrbahnpflasterfläche in der Rumburgstraße.

**02.08.1 Wasserdurchlässige Asphalttragschicht PA 22 T WDA, 10 cm**
*** Schwerpunktposition
Wasserdurchlässige Asphalttragschicht,
Mischgutart  PA 22 T WDA,
herstellen auf ungebundener Schottertragschicht
in Verkehrsflächen (Fahrbahn, Parkstreifen) mit
Pflasterdecke  in gebundene Bauweise,
Belastungsklasse Bk 3,2 gem. RStO 12,Tafel 3,
Einbaudicke: 14 cm (einlagiger Einbau),
Kornform der groben Gesteinskörnung: SI 20
Widerstand gegen Zertrümmerung: SZ22, LA25
Mindestanteil feiner Gesteinskörnung mit Ecs35: 100%
Bindemittelgehalt: Bmin 4,5 M.-%
(maßgebend ist das Ergebnis der Erstprüfung)
Bindemittelart/ -sorte: Bitumen 25/55-55A
Bindemittelträger: 0,3 - 0,5 M.-%
Hohlraumgehalt MPK :Vmin 16 (16 Vol.-%)
Verdichtungdgrad: mind. 97 %
Hohlraumgehalt Schicht: mind. 13 Vol.-%
Im Rahmen eines Eignungsnachweises nach DIN EN 12697-19 und der Kontrollprüfung muss eine  Wasserdurchlässigkeit
kf >= 5,4x10-5 m/s nachgewiesen werden.
Toleranzen: max. Abweichung von der Sollhöhe +/- 10mm (innerhalb 4m Latte),

Die Drainasphaltschicht ist bis bzw. während des Pflasterbelageinbaues vor Verschmutzungen zu schützen,
z.B. durch Auflegen eines Schutzvlieses.
Diese Leistungen sind hier mit einzurechnen.
Menge: 450,000 m²

**02.08.2 Zul. für Erschwern. durch Einbauten beim Einbau von Asphaltschichten**
StL-Nr. 18911913000205
Zulage für Mehraufwendungen durch Erschwernisse beim Einbau von Asphaltschichten
infolge von Einbauten einschließlich des verminderten Leistungsansatzes in der
Fläche.
Die Erschwernisse für das Herstellen des
Schichtenverbundes unter, bzw. zwischen
den einzubauenden Asphaltschichten
gehören zum Leistungsumfang.
Hydranten- und Schieberkappen.
betroffene Schicht(en) 'Dränasphaltschicht'
Menge: 5,000 St

**02.08.3 Zul. für Erschwern. durch Einbauten beim Einbau von Asphaltschichten**
StL-Nr. 18911913000105
Zulage für Mehraufwendungen durch Erschwernisse beim Einbau von Asphaltschichten
infolge von Einbauten einschließlich des verminderten Leistungsansatzes in der
Fläche.
Die Erschwernisse für das Herstellen des
Schichtenverbundes unter, bzw. zwischen
den einzubauenden Asphaltschichten
gehören zum Leistungsumfang.
Schächte.
betroffene Schicht(en) 'Dränasphaltschicht'
Menge: 4,000 St

**02.08.4 Probenentnahme**
StL-Nr. 18911920
Entnahme von Proben für Kontrollprüfungen
von Asphaltmischgut, Bindemittel, Fugenvergussmassen
usw. einschließlich Beschriften und Verpacken.
Die Leistung ist gesondert in Rechnung zu stellen.
Menge: 1,000 St

**02.08.5 Bohrkern entnehmen**
StL-Nr. 189119210101
Bohrkern aus dem Asphaltoberbau entnehmen
und die Bohrlöcher bis Oberkante schließen.
Bohrkerne beschriften.
Gesamtdicke des Oberbaues cm '14'

Überschüssiges Abstreumaterial aufnehmen und
einer Verwertung nach Wahl des AN zuführen.
Die Leistung ist gesondert in Rechnung zu stellen.
Durchmesser des Bohrkerns 15 cm,
Verfüllung mit Beton C12/15, Expositionsklasse X0,
bis Unterkante Deckschicht, Rest mit Kaltasphalt,
mit Bitumen umhüllte feine Gesteinskörnung auf die
Oberfläche aufbringen und andrücken.
Menge: 3,000 St

**02.08.6 Proben versenden**
Versenden der Proben für Kontrollprüfungen und
der Bohrkerne
(11)von 'Enkering'

(12)nach 'Eichstätt'

auf Anordnung des AG. Werden die Proben mit einem
Fahrzeug des AN transportiert, ist für einen Beauftragten des AG eine Mitfahrmöglichkeit zu geben.
Die Leistung ist gesondert in Rechnung zu stellen.
Menge: 1,000 Psch

#### Titel 02.09 Pflasterarbeiten

*Hinweis*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**02.09.1 Granithochbord Form A herstellen (Gerader Stein)**
StL-Nr. 1791340202000101
Hochbord aus Granitbordstein Form A
mit einer Fugenbreite von 10 mm
auf 20 cm dickem Fundament herstellen.
Den Fundamentbeton als Rückenstütze
mit einer Breite von 15 cm hochziehen. Oberkante
nach Dicke der angenzenden Flächenbefestigung.
Fundamentbeton C25/30.
Größe 2,
Gerader Stein,
Fugen mit Fertigzementmörtel verfüllen,
Druckfestigkeit fck,cube des Mörtels min. 50 MPa,
Zement Art CEM I, max. w/z 0,50,
frost-/tausalzbeständig, Ausbreitmaßklasse F3.
Menge: 25,000 m

**02.09.2 Granittiefbord Form A herstellen (Gerader Stein)**
StL-Nr. 1791340302000101
Tiefbord aus Granitbordstein Form A,
jedoch ohne Anlauf
mit einer Fugenbreite von 10 mm
auf 20 cm dickem Fundament herstellen.
Den Fundamentbeton als Rückenstütze
mit einer Breite von 15 cm hochziehen. Oberkante
nach Dicke der angenzenden Flächenbefestigung.
Fundamentbeton C25/30.
Größe 2,
Gerader Stein,
Fugen mit Fertigzementmörtel verfüllen,
Druckfestigkeit fck,cube des Mörtels min. 50 MPa,
Zement Art CEM I, max. w/z 0,50,
frost-/tausalzbeständig, Ausbreitmaßklasse F3.
Menge: 3,000 m

**02.09.3 Absenkung aus Granit, Form A herstellen**
StL-Nr. 1791340402000101
Absenkung aus Granitbordstein Form A
jedoch mit Verzug des Anlaufs
mit einer Fugenbreite von 10 mm auf 20 cm
auf 20 cm dickem Fundament herstellen.
Den Fundamentbeton als Rückenstütze
mit einer Breite von 15 cm hochziehen. Oberkante
nach Dicke der angenzenden Flächenbefestigung.
Fundamentbeton C25/30.
Größe 2,
Gerader Stein,
Fugen mit Fertigzementmörtel verfüllen,
Druckfestigkeit fck,cube des Mörtels min. 50 MPa,
Zement Art CEM I, max. w/z 0,50,
frost-/tausalzbeständig, Ausbreitmaßklasse F3.
Menge: 6,000 m

**02.09.4 Granithochbord Form B herstellen (Kurvenstein, R 7 m)**
StL-Nr. 1791341003000301
Hochbord aus Granitbordstein Form B
mit einer Fugenbreite von 10 mm
auf 20 cm dickem Fundament herstellen.
Den Fundamentbeton als Rückenstütze
mit einer Breite von 15 cm hochziehen. Oberkante
nach Dicke der angenzenden Flächenbefestigung.
Fundamentbeton C25/30.
Größe 7, Breite 140 mm bis 150 mm,
Kurven-Stein für Außenbogen R = m '7'

Fugen mit Fertigzementmörtel verfüllen,
Druckfestigkeit fck,cube des Mörtels min. 50 MPa,
Zement Art CEM I, max. w/z 0,50,
frost-/tausalzbeständig, Ausbreitmaßklasse F3.
Menge: 12,000 m

**02.09.5 Granithochbord Form B herstellen (Kurvenstein, R 12-14 m)**
StL-Nr. 1791341003000301
Hochbord aus Granitbordstein Form B
mit einer Fugenbreite von 10 mm
auf 20 cm dickem Fundament herstellen.
Den Fundamentbeton als Rückenstütze
mit einer Breite von 15 cm hochziehen. Oberkante
nach Dicke der angenzenden Flächenbefestigung.
Fundamentbeton C25/30.
Größe 7, Breite 140 mm bis 150 mm,
Kurven-Stein für Außenbogen R = m '12 bis 14'

Fugen mit Fertigzementmörtel verfüllen,
Druckfestigkeit fck,cube des Mörtels min. 50 MPa,
Zement Art CEM I, max. w/z 0,50,
frost-/tausalzbeständig, Ausbreitmaßklasse F3.
Menge: 10,000 m

**02.09.6 Granithochbord Form B, Sonderform herstellen (Tiefbord gerade)**
StL-Nr. 1791341205000101
Bord aus Granitbordstein Form B
jedoch Sonderform
mit einer Fugenbreite von 10 mm
auf 20 cm dickem Fundament herstellen.
Den Fundamentbeton als Rückenstütze
mit einer Breite von 15 cm hochziehen. Oberkante
nach Dicke der angenzenden Flächenbefestigung.
Fundamentbeton C25/30.
Tiefbord Größe 7, Höhe 200 mm,
Breite mm '150'

Gerader Stein,
Fugen mit Fertigzementmörtel verfüllen,
Druckfestigkeit fck,cube des Mörtels min. 50 MPa,
Zement Art CEM I, max. w/z 0,50,
frost-/tausalzbeständig, Ausbreitmaßklasse F3.
Menge: 20,000 m

**02.09.7 Granithochbord Form B, Sonderform herstellen**
StL-Nr. 1791341206000301
Bord aus Granitbordstein Form B
jedoch Sonderform
mit einer Fugenbreite von 10 mm
auf 20 cm dickem Fundament herstellen.
Den Fundamentbeton als Rückenstütze
mit einer Breite von 15 cm hochziehen. Oberkante
nach Dicke der angenzenden Flächenbefestigung.
Fundamentbeton C25/30.
Absenkformstein Größe 7,
Breite mm '140-150'

Höhe von mm '250'

auf mm '200'

Länge m '1,5'

Kurven-Stein für Außenbogen R = m '12 bis 14'

Fugen mit Fertigzementmörtel verfüllen,
Druckfestigkeit fck,cube des Mörtels min. 50 MPa,
Zement Art CEM I, max. w/z 0,50,
frost-/tausalzbeständig, Ausbreitmaßklasse F3.
Menge: 5,000 m

**02.09.8 Anpassung von Bordst. herstellen**
StL-Nr. 17913421020105
Anpassung von Bordsteinen
herstellen.
Naturstein, Form B
Größe mm x mm '(b x h) 140-150 x 200-250'

Senkrechter Schnitt
für Anpassung an 'Fußgängerübergängen/ Absenkungen'
Menge: 5,000 St

**02.09.9 Granitgroßpflaster- streifen herstellen**
StL-Nr. 1791330401020101
Streifen aus Granitgroßpflastersteinen
mit einer maximalen Fugenbreite von 15 mm
auf 20 cm dickem Fundament herstellen.
Den Fundamentbeton als seitliche Stütze, soweit der
Streifen nicht an Borde oder dgl.anschließt, 15 cm
breiter als der Streifen herstellen und bis zur halben
Steinhöhe hochziehen. Mehrzeilige Streifen sind mit
beidseitigen Schnurkanten herzustellen.
Fundamentbeton C25/30.
1-zeilig
Als Abgrenzung freistehend,
Nennmaße 160/160-220/160 mm,
Sichtfläche gestockt oder sandgestrahlt.
Fugen mit Fertigzementmörtel vergießen,
Druckfestigkeit fck,cube des Mörtels min. 50 MPa,
Zement Art CEM I, max. w/z 0,50,
frost-/tausalzbeständig, Ausbreitmaßklasse F5.
Menge: 475,000 m

**02.09.10 Dehnungsfugen im Fundament von Streifen, Rinnen, Borden herstellen**
StL-Nr. 1791380201
Dehnungsfugen im Fundament von
Streifen, Rinnen und Borden unter
Verwendung von Kunststoffhartschaumplatten 10 mm dick herstellen.
Fuge unter Streifen.
Menge: 30,000 St

**02.09.11 Dehnungsfugen im Fundament von Streifen, Rinnen, Borden herstellen**
StL-Nr. 1791380203
Dehnungsfugen im Fundament von
Streifen, Rinnen und Borden unter
Verwendung von Kunststoffhartschaumplatten 10 mm dick herstellen.
Fuge unter Borden.
Menge: 10,000 St

**02.09.12 Dehnungsfugen in Streifen und Rinnen herstellen**
StL-Nr. 179138040101
Dehnungsfugen in Streifen und Rinnen herstellen.
Fugenbreite 10 mm, Fugentiefe mm '45'

Streifen-/Rinnenbreite cm '10-15'

Fuge in Streifen
mit Unterfüllung aus Unterfüllstoff
und elastischer Fugenmasse verfüllen.
Menge: 30,000 St

**02.09.13 Dehnungsfuge in Borden herstellen**
StL-Nr. 179138050401
Dehnungsfuge in Borden herstellen.
Fugenbreite 10 mm,
Fugentiefe mm '45'

Fuge in 'Granitbordstein'

mit Unterfüllung aus Kunststoffhartschaumplatten und elastischer Fugenmasse verfüllen.
Menge: 10,000 St

*Hinweis: Vorbemerkung zur Materialbeschreibung (Naturstein)*
Vorbemerkung zur Materialbeschreibung (Naturstein):

Für Flächenpflaster (Fahrnbahnen, Parkplätze, Gehwege)

Natursteinpflaster (Wachenzeller Dolomit)

Formate:
Längen:  28-40 cm freie Längen
Breite:  25,0 cm
Dicken:  8,0 cm / 10 cm / 14 cm

Herstellerart: allseitig gesägt
Oberseite: gesockt
Stirn- und Unterseiten: grob sandgestrahlt

Farbe: Braun / Grau / Beige

für Sitzblöcke und Treppenstufen und Querungsblöcke:

Natursteinpflaster (Wachenzeller Dolomit)

Herstellerart: allseitig gesägt
Oberflächen (Sichtflächen): sandgestrahlt bei Sitzblöcke/- Sitzstufen
Oberfläche/ Trittfläche: gestockt bei Treppenstufen und Querungsblöcken
Stirn- und Unterseiten: sandgestrahlt

Farbe: Braun / Grau / Beige

(siehe Detailpläne  Verlegemuster Plan.Nr. 125628-FP-5-D-10 / 11)

Materiallieferung Naturstein

Genaue Angaben zum Material nachfolgend.

Für alle nachfolgenden Bauprodukte aus Naturstein (Platten, Pflastersteine und Bordsteine) müssen neben der Konformitätsbescheinigung (nach "System 4), Leistungserklärung und einer richtigen und vollständigen CE-Kennzeichnung die nachfolgenden Anforderungen durch Prüfzeugnisse nachgewiesen werden, welche zur Angebotsabgabe, bzw. zeitnah danach, vor der Vergabe vorzulegen sind.

Anforderungen für die Natursteinlieferungen

DIN EN 1341:2012 - Platten aus Naturstein für Außenbereiche
DIN EN 1342:2012 - Pflastersteine aus Naturstein für Außenbereiche
DIN EN 1343:2012 - Bordsteine aus Naturstein für Außenbereiche
DIN EN 12059 - Steine für Massivarbeiten
DIN EN 12058 Bodenplatten und Stufenbeläge
DIN 18318:2010
TL - Pflaster - StB 06 (08/2007) (hier werden teilweise abweichende, höhere Anforderungen gefordert)
ZTV Pflaster-StB

Toleranzen für Platten/ Pflasterplatten
DIN EN 1341:

Toleranz Nenn-Plattenmaße: Klasse 2, P2 +/- 2 mm (Tab. 1)
Toleranz Diagonale: Klasse 2, D2 +/- 3 mm (Tab. 2)
Nenndicke:  Klasse 2, T2 +/- 3 mm (in Abweichung Tab. 3)
Ebenheitsabw. der Kanten: +/- 2 bzw. 3 mm (Tab. 4)
Ebenheit Sichtflächen (konvex): 3 mm (Tab. 5)
Ebenheit Sichtflächen (konkav): 2 mm (Tab. 5)
fein bearbeitet:  Scheitelpunkte max. 1,0 mm
grob bearbeitet:  Scheitelpunkte max. 1,0 mm
Hinterschnitt:  <10 mm
Frost-Tau-Wechsel Beständigkeit: Tabelle 6 (DIN EN 1341:2012) oder Tabelle 4 (DIN EN 1342) fordern den Nachweis der Eigenschaft durch eine Ertprüfung und Typprüfung. Es ist eine Leistungserklärung auf der Grundlage der Erstprüfung und Typprüfung auszustellen.
Frost- Tausalz- Beständigkeit: 56 Zklen, 2%-Kochsalzlösung, Versuch in Anlehnung an DIN EN 1367-6:2008, 10 Prüfkörper 50/50/50 mm, zulässiger Masseverlust max. 1 M-%

Beim Natursteinmaterial wird neben den physikalischen und technischen Kriterien besonders Wert auch auf die optischen Eigenschaften (Farbigkeit, Körnung, Textur, Struktur), sowie die Ausführung und Qualität der Bearbeitung gelegt.
Die Belagsflächen sowie die Sonderformsteine sind im angegebenen Natursteinmaterial mit angegebener Oberflächenbearbeitung auszuführen.
Bei Lieferung des Materials wird dieses vom AG in Augenschein genommen. Schadhaftes Material ist vom AN kostenneutral zu entsorgen und termingerecht zu ersetzen. Steine die durch Ihre optische Erscheinung sowie durch Risse, usw. den Vorgaben nicht entsprechen dürfen nicht eingebaut werden.

Materialbeschreibung

Es soll ein Wachenzeller Dolomit (Dolomitischer Kalkstein) zur Ausführung  kommen.

Im Angebot sind verbindliche Angaben für die nachfolgend beschriebenen Steine vorzulegen. Neben der Konformitätsbescheinigung (nach "System 4"), Leistungserklärung und CE-Kennzeichnung die nachstehenden Anforderungen durch Prüfzeugnisse:

-  der Petrographische Name
-  die exakte Handelsbezeichnung, Handelsname
-  die Herkunft, bzw. die Gewinnungsstätte (Bruchort) des angebotenen  Naturwerksteins
-  typische Farbe
-  Hersteller und Lieferwerk

Zusätzlich sind die Nachweise/Prüfzeugnisse (1*) der Mindestanforderungen und Eignung gemäß DIN für die nachfolgenden Materialkennwerte mit der Angebotsabgabe zu erbringen:

-  Petrographische Beschreibung nach EN 12407 der Natursteine durch -
  Prüfzeugnis (nicht älter als 5 Jahre)
-  Höchstwert der Wasseraufnahme als oberer Erwartungswert
-  Biegefestigkeit als unterer Erwartungswert
-  Druckfestigkeit als unterer Erwartungswert
-  Beständigkeit gegen Frost- Tau- Wechsel: T abell 6 (DIN EN 1341: 2012) oder Tabelle 4 (DIN EN 1342) fordern den Nachweis der Eigenschaft durch eine Erstprüfung und Typprüfung,
  Leistungserklärung auf der Grundlage der Erstprüfung und Typprüfung ausstellen.
-  Frost- Tausalz Beständigkeit, (56 Prüfzyklen, 2% Kochsalzlösung,
  Versuch in Anlehnung an DIN EN 1367-6:2008, 10 Prüfkörper 50/50/50 mm, zulassiger Masseverlust max. 1 M.-%, Prüfung nach und Werte der ersten Fassung der TL Pflaster-Stb)
-  Abriebwiderstand
-  Mindestwert des Gleit-/Rutschwiderstandes
-  Prüfung auf Rosten (Abweichend DIN EN 1341/ DIN EN 1342 und  TL Pflaster-StB, Widerstand gegen "Rosten" nach DIN 52008:2006  nachweisen

Anerkannt werden dabei nur Prüfungszeugnisse eines in Europa (CEN- Mitglied) ansässigen, allgemeinanerkannten, vom Lieferanten unabhängigen Prüfinstituts, in deutscher Sprache, nicht älter als 2 Jahre.

ausgewähltes Material:
Handelsbezeichnung: Wachenzeller Dolomit
Bruchort / Herkunft: Wachenzell / Bayern,

Petrographische Bezeichnung: Dolomitischer Kalkstein
Gesteinsbezeichnung: Wachenzeller Dolomit
Farbe: Braun / Grau / Beige
Visuelles Aussehen: feinkörnig (bis mittelkörnig)

Leitfabrikat:
Hersteller / Lieferwerk: Frankenschotter GmbH  & Co. KG
  Tel. +49-9142-802-0
  www.franken-schotter.com
  info@@franken-schotter.de

oder gleichwertig

Hersteller / Fabrikat: '...................................................'

(vom Bieter auszufüllen)

Wird hier kein Fabrikat eingetragen gilt das Leitprodukt als angeboten.

**02.09.14 Pflasterdecke aus Naturpflasterst. herstellen (Dicke 8 cm)**
Pflasterdecke aus Naturpflastersteinen
Material: Wachenzeller Dolomit gem. Vorbemerkung
auf vorhandener Tragschicht herstellen.
Bettungsdicke 3 bis 5 cm,
(11)Steinform 'rechteckig'

Die Formteile für Randanschlüsse und Einfassungen gehören zum Leistungsumfang. Das Zuarbeiten oder
Trennen von Pflastersteinen wird gesondert vergütet.
Formate::
Längen:  28-40 cm freie Längen
Breite:  25,0 cm
Dicke:  8,0 cm

Oberfläche/ Sichtfläche: gesägt und gestockt,
Seitenflächen/ Unterseite: grob sandgestrahlt
Kantenausbildung 'leicht gefast,  gerade Kanten'

Farbe 'Braun / Grau / Beige
Verband' Reihe

Einbaubereich:
In Gehwege im Brückenbereich

in Einzelflächen verschiedener Größe
nach Unterlagen des AG,
auf Pflasterbett aus Baustoffgemisch 0/5,
mit einer Fugenbreite von 5 mm, verfugen mit
Baustoffgemisch 0/4.

(siehe Detailplan Verlegemuster Plan-Nr.: 125268-FP-5-D-10)
Menge: 165,000 m2

**02.09.15 Läufer aus Naturstein (Stärke 8 cm)**
*** Schwerpunktposition
Läufer aus Naturstein
Material: Wachenzeller Dolomit gem. Vorbemerkung
auf vorhandener Tragschicht herstellen.
in ungebundene Pflasterbauweise,
Steinformate 'rechteckig'

Format B x L: 16 x 25 cm
Stärke: 8 cm,

Einbaubereich: Gehwege

Bettung gem. ZTV-Pflaster -StB 20 mit Dicke 4-6 cm,
Fugenfüllung gem. ZTV-Pflaster-StB 20 mit Fugenbreite 6 mm.
Menge: 75,000 m

**02.09.16 Klein-/ Mosaikpflaster aus Naturstein (Stärke 8 cm)**
*** Schwerpunktposition
Zwickelflächen aus Natursteinpflaster als Zulage
zum Flächenplaster ""Pflasterdecke mit Dicke 8,0 cm"
Material: Wachenzeller Dolomit gem. Vorbemerkung
auf vorhandener Tragschicht herstellen.
in ungebundene Pflasterbauweise,
Steinformate: 50x50mm bis 80x80 mm
Stärke: 80 mm,
Steinoberfläche: gesägt und gestockt

Bettung gem. ZTV-Pflaster -StB 20 mit Dicke 4-6 cm,
Fugenfüllung gem. ZTV-Pflaster-StB 20 mit Fugenbreite 6 mm.

Siehe hierzu Plan-Nr. 125268-FP-5-P4 (Deckenhöhenplan).
Menge: 30,000 m²

**02.09.17 Pflasterdecke aus Naturpflasterst. herstellen (Dicke 10 cm)**
Pflasterdecke aus Naturpflastersteinen
Material: Wachenzeller Dolomit gem. Vorbemerkung
auf vorhandener Tragschicht herstellen.
Bettungsdicke 3 bis 5 cm,
(11)Steinform 'rechteckig'

Die Formteile für Randanschlüsse und Einfassungen gehören zum Leistungsumfang. Das Zuarbeiten oder
Trennen von Pflastersteinen wird gesondert vergütet.
Formate::
Längen:  28-40 cm freie Längen
Breite:  25,0 cm
Dicke:  10,0 cm

Oberfläche/ Sichtfläche: gesägt und gestockt,
Seitenflächen/ Unterseite: grob sandgestrahlt
Kantenausbildung 'leicht gefast, gerade Kanten'

Farbe 'Braun / Grau / Beige'

Verband 'Reihe'

Einbaubereiche: Gehwege, Zugänge.Plätze, Zufahrten

in Einzelflächen verschiedener Größe
nach Unterlagen des AG,
auf Pflasterbett aus Baustoffgemisch 0/5,
mit einer Fugenbreite von 5 mm, verfugen mit
Baustoffgemisch 0/4.

(siehe Detailplan Verlegemuster Plan-Nr.: 125268-FP-5-D-10)
Menge: 540,000 m2

**02.09.18 Pflasterdecke aus Naturpflasterst. herst. (Dicke 10 cm, Kleinflächen)**
Pflasterdecke aus Naturpflastersteinen
Material: Wachenzeller Dolomit gem. Vorbemerkung
auf vorhandener Tragschicht herstellen.
Bettungsdicke 3 bis 5 cm,
(11)Steinform 'rechteckig'

Die Formteile für Randanschlüsse und Einfassungen gehören zum Leistungsumfang. Das Zuarbeiten oder
Trennen von Pflastersteinen wird gesondert vergütet.
Formate::
Längen:  28-40 cm freie Längen
Breite:  25,0 cm
Dicke:  10,0 cm

Oberfläche/ Sichtfläche: gesägt und gestockt,
Seitenflächen/ Unterseite: grob sandgestrahlt
Kantenausbildung 'leicht gefast,  gerade Kanten'

Farbe 'Braun / Grau / Beige'

Verband 'Reihe'

Einbaubereiche:
kleine Einzelflächen bei der Treppenanlage und Terasse
(Uferbereiche), siehe Plan-Nr. 125268-FP-5-P-2

in Einzelflächen verschiedener Größe
nach Unterlagen des AG,
auf Pflasterbett aus Baustoffgemisch 0/5,
mit einer Fugenbreite von 5 mm, verfugen mit
Baustoffgemisch 0/4.

(siehe Detailplan Verlegemuster Plan-Nr.: 125268-FP-5-D-10)
Menge: 25,000 m2

**02.09.19 Zulage für das Auspflastern Abdeckung-Maibaumfundament**
Zulage zu Pflasterdecke aus Naturpflasterst. herstellen
(Dicke 10 cm) für das Auspflastern der Abdeckungen
des Maibaumfundamentes.

Größe der Abdeckung ( L x B ): 1780 x 780 mm (2 Stück)

Die Zulage muss enthalten:

- Das Zuschneiden/ Einpassen der Pflasterplatten
  in den Deckelrahmen  (auspflasterbare Wanne)
  unter Berücksichtigung/ Anlehnung des angrenzenden
  Verlegeverbandes
- Das Verlegen der Steine mit Epoxidharzmörtel
- Das Grundieren der Verlegefläche
- Verfüllung der Fugen in gebundener Ausführung mit
  geeignetem Fugenmaterial
- Fugenspalt der äußeren Fugen entlang des Wannenrandes
  m oberen Bereich auf eine Tiefe von 10 bis 15 mm mit
  dauerelastischer Fugenfüllung.
Menge: 2,000 m²

**02.09.20 Läufer aus Naturstein (Stärke 10 cm)**
*** Schwerpunktposition
Läufer aus Naturstein
Material: Wachenzeller Dolomit gem. Vorbemerkung
auf vorhandener Tragschicht herstellen.
in ungebundene Pflasterbauweise,
Steinformate 'rechteckig'

Format B x L: 16 x 25 cm
Stärke: 10 cm,

Bettung gem. ZTV-Pflaster -StB 20 mit Dicke 4-6 cm,
Fugenfüllung gem. ZTV-Pflaster-StB 20 mit Fugenbreite 6 mm.
Menge: 210,000 m

**02.09.21 Klein-/ Mosaikpflaster aus Naturstein (Stärke 10 cm)**
*** Schwerpunktposition
Zwickelflächen aus Natursteinpflaster als Zulage
zum Flächenplaster ""Pflasterdecke mit Dicke 10,0 cm"
Material: Wachenzeller Dolomit gem. Vorbemerkung
auf vorhandener Tragschicht herstellen.
in ungebundene Pflasterbauweise,
Steinformate: 50x50mm bis 80x80 mm
Stärke: 100 mm,
Oberfläche gesägt und gestockt

Bettung gem. ZTV-Pflaster -StB 20 mit Dicke 4-6 cm,
Fugenfüllung gem. ZTV-Pflaster-StB 20 mit Fugenbreite 6 mm.
Menge: 20,000 m²

**02.09.22 Pflasterdecke aus Naturpflasterst. herstellen (Dicke 14 cm)**
Pflasterdecke aus Naturpflastersteinen
Material: Wachenzeller Dolomit gem. Vorbemerkung
auf vorhandener Tragschicht herstellen.
Bettungsdicke 3 bis 5 cm,
(11)Steinform 'rechteckig'

Die Formteile für Randanschlüsse und Einfassungen gehören zum Leistungsumfang. Das Zuarbeiten oder
Trennen von Pflastersteinen wird gesondert vergütet.
Formate:
Längen:  28-40 cm freie Längen
Breite:  25,0 cm
Dicke:  14 cm

Oberfläche/ Sichtfläche: gesägt und gestockt,
Seitenflächen/ Unterseite: grob sandgestrahlt
Kantenausbildung 'leicht gefast,  gerade Kanten'

Farbe 'Braun / Grau / Beige'

Verband 'Reihe'

Einbaubereich:
in Fahrbahnen und Parkplatz auf Drainasphalttragschicht
Belastungsklasse:  Bk 3,2 gem. RStO 12/24, Tafel 3, Zeile 1

in Einzelflächen verschiedener Größe
nach Unterlagen des AG,
auf Pflasterbett aus Granitsplitt mit SZ-Wert <=18,
Fugenfüllung gem. ZTV-Pflaster-StB 20 mit Fugenbreite 5-6 mm.
unter Verwendung von Granitspitt mit SZ <=18,
(siehe Detailplan Verlegemuster Plan-Nr.: 125268-FP-5-D-10)
Menge: 420,000 m2

**02.09.23 Läufer aus Naturstein (Stärke 14 cm)**
*** Schwerpunktposition
Läufer aus Naturstein
Material: Wachenzeller Dolomit gem. Vorbemerkung
auf vorhandener Tragschicht herstellen.
in ungebundene Pflasterbauweise,
Steinformate 'rechteckig'

Format B x L: 16 x 25 cm
Stärke: 14 cm,
auf Pflasterbett aus Granit- bzw. Basaltsplitt mit SZ-Wert <=18,
Fugenfüllung gem. ZTV-Pflaster-StB 20 mit Fugenbreite 5-6 mm.
unter Verwendung von Granitspitt mit SZ <=18,
Menge: 180,000 m

**02.09.24 Zulage zu Pflasterdecke (Dicke 14 cm ) für Granit-Einzelsteine**
Pflasterseine/ -platten aus Naturstein-Granit
liefern und verlegen als Zulge zum Flächenplaster
Parkplatz "Pflasterdecke mit Dicke 14 cm"
Verlegung als Einzelplatten im Parkplatzbereich als
Markierungssteine für Parkplatzabgrenzungen,
Format: 40 cm x 25 cm, Stärke 14 cm
Oberfläche/ Sichtfläche: gesägt und gestockt,
Seitenflächen/ Unterseite: grob sandgestrahlt
gem. Detailplan-Parkplatz Plan-Nr. 125268-FP-5-D-11.
Menge: 40,000 St

**02.09.25 Anpassung von Pflasterdecke herstellen (Naturstein, d 8 cm)**
StL-Nr. 1791312501060401
Anpassung von Pflasterdecke herstellen.
Pflastersteine auf Passmaß zuarbeiten und an Kanten
und Einfassungen bzw. an Aussparungen und
Einbauten über 1 m2 Einzelgröße verlegen.
Kanten wie Hausmauer, Zaunsockel, Borde,
Rinnen und dgl.,
Pflaster 'Naturstein'

Dicke mm '80'

Steine schneiden.
Menge: 100,000 m

**02.09.26 Anpassung von Pflasterdecke herstellen (Naturstein, d 10 cm)**
StL-Nr. 1791312501060401
Anpassung von Pflasterdecke herstellen.
Pflastersteine auf Passmaß zuarbeiten und an Kanten
und Einfassungen bzw. an Aussparungen und
Einbauten über 1 m2 Einzelgröße verlegen.
Kanten wie Hausmauer, Zaunsockel, Borde,
Rinnen und dgl.,
Pflaster 'Naturstein'

Dicke mm '100'

Steine schneiden.
Menge: 320,000 m

**02.09.27 Anpassung von Pflasterdecke herstellen (Naturstein, d 14 cm)**
StL-Nr. 1791312501060401
Anpassung von Pflasterdecke herstellen.
Pflastersteine auf Passmaß zuarbeiten und an Kanten
und Einfassungen bzw. an Aussparungen und
Einbauten über 1 m2 Einzelgröße verlegen.
Kanten wie Hausmauer, Zaunsockel, Borde,
Rinnen und dgl.,
Pflaster 'Naturstein'

Dicke mm '140'

Steine schneiden.
Menge: 130,000 m

**02.09.28 Bohrung/ bzw. runde Aussparung in Plasterplatte (Naturstein)**
Bohrung/ bzw. runde Aussparung in Plasterplatte
aus Naturstein mit Dicke 8 bis 14 cm herstellen,
mittels Kernbohrgerät im Nassschneideverfahren
bzw. mittels Wasserstrahlschneiden,
Ausführung rund bzw. oval für die Einpassung von WL-Schieber- und Hydrantenkappen.
Die genaue Lageeinmessung auf der zu bearbeitenden
Pflasterplatte bzw. das Anfertigen einer Messschablone
zur Lageübertragung ist hier mit einzurechnen.
Menge: 5,000 St

#### Titel 02.10 Ausstattungen

*Hinweis: Vorbemerkungen*
StL-Nr. 18914000
Vorbemerkungen zu LB 914
1. Beton und Zementmörtel
1.1 Die Angaben in Klammern unterhalb von Begriffen
wie z.B. der Druckfestigkeitsklasse und der
Expositionsklasse werden nicht Vertragsbestandteil.
2. Abrechnung
2.1 Bewehrung aus Spannstahl
Für die Ermittlung der Masse der Spannglieder ist
ausschließlich die Spannstahlmasse anzusetzen.
Die Masse der Hüllrohre, der Korrosionsschutzverfüllungen und Verankerungen, etc. bleibt bei der
Massenermittlung unberücksichtigt.

*Hinweis: Vorbemerkungen*
StL-Nr. 07929000
Vorbemerkungen
1. Allgemeines
1.1 Die Ausführung der Verkehrszeichen darf nicht unter
den Anforderungen anerkannter Gütebindungen liegen.
Dem Bieter (bzw. dessen Nachunternehmer bzw.
Lieferant) muss von der Güteschutzgemeinschaft Verkehrszeichen e.V. das Recht zum Führen des RAL-
Gütezeichens für Verkehrszeichen zuerkannt worden sein.
1.2 Bei Lieferung muss das RAL-Gütezeichen auf der
Rückseite jedes Schildes angebracht sein. Außerdem
sind der Name der Herstellerfirma und das Herstellungsjahr und -quartal witterungsbeständig anzubringen.
1.3 Ergänzend zu StVO, VzKat und Regelwerken
gelten folgende DIN-Vorschriften:
DIN 1450 Schriften, Leserlichkeit
DIN 1451 Schriften, Serifenlose Linear-Antiqua
DIN 6171-1 Aufsichtsfarben für Verkehrszeichen
DIN 67520 Reflektierende Materialien für Verkehrssicherung
1.4 Der Korrosionsschutz bei Stahl ist gemäß den
ZTV-ING und den ZTV-KOR durchzuführen.
1.5 Der Beton muss, soweit in der Leistungsbeschreibung
nichts anderes enthalten ist, der DIN EN 206-1 und der
DIN 1045-2 sowie der ZTV-ING entsprechen.
1.6 Bei der Bezeichnung der Expositionsklassen handelt
es sich um eine verkürzte Schreibweise. Die Ergänzung
(D) für die deutsche Regelung entsprechend
DIN-Fachbericht 100 Beton gilt als vereinbart.
1.7 Soweit Mindestdruckfestigkeitsklassen bei den
Expositionsklassen angegeben sind, resultieren diese
allein aus der Expositionsklasse bzw. der Kombination
der Expositionsklassen.
2. Nebenleistungen, Besondere Leistungen
Die nachfolgend aufgeführten Leistungen gehören zum
Leistungsumfang:
2.1 Das Aufstellen der prüffähigen statischen Berechnungen und der Ausführungszeichnungen sowie die
Prüfung durch einen amtlichen Prüfingenieur.
2.2 Das in den einschlägigen Positionen zur
Montage erforderliche Kleinmaterial sowie die Abdeckkappen, Bodenanker und ggf. Klebeanker, sofern im
Leistungstext nichts anderes festgelegt ist.
2.3 Die für die Herstellung von Fundamenten notwendigen
Erd- und Betonarbeiten und ggf. Ankerkörbe, sofern im
Leistungstext nichts anderes festgelegt ist.

**02.10.1 Rohrpfosten setzen**
StL-Nr. 079292020303
Rohrpfosten und Rohrrahmen aus Stahl feuerverzinkt oder Aluminium mit Abschlusskappe und Bodenanker einschl. Fundament aus Beton C 10/15 setzen.
Anfallende Erdarbeiten gehören zum Leistungsumfang.
Überschüssiges Aushubmaterial in Eigentum des
AN übernehmen und von der Baustelle entfernen,
Rohrpfosten aus Stahl D = 76 mm,
Wanddicke 2,0 mm,
Pfostenlänge über 3000 mm bis 4500 mm.
Menge: 5,000 St

**02.10.2 Schild anbringen**
StL-Nr. 0792920101040101
Schild mit Zeichen nach StVO an Aufstellvorrichtung
anbringen. Anbringen mit oder ohne Befestigungsmaterial.
Nummer des Zeichens nach StVO '220, 267, 314 und dgl.'

Sonderschilder 'keine'

Abmessungen des Schildes 'Größe 2'

an Rohrpfosten,
Blech mit profilverstärktem Rand,
Einseitiges Zeichen,
Befestigungsmaterial des AN.
Menge: 10,000 St

**02.10.3 Bauteil aus Stahlb. herst.**
StL-Nr. 1191410905060400
Bauteil nach Unterlagen des AG
aus Stahlbeton mit Schalung herstellen.
Ggf. erforderliche Aussparungen und Nischen nach
Unterlagen des AG gehören zum Leistungsumfang.
Die Bewehrung wird gesondert vergütet.
Bauwerksteil(e) 'Einzelfundamente -geschalt-'

Bauteil 'Fundamente für Lichtmasten und sonstige Einbauten'

Sichtflächenschalung aus 'Brettern nach Wahl des AN'

Expositionsklassen XC4, XD2, XF2,
Druckfestigkeitsklasse C '30/37'

(min. C30/37)
Menge: 2,000 m3

**02.10.4 Bewehrung aus Betonst. herst.**
StL-Nr. 1191440101
Betonstahlbewehrung nach Unterlagen des AG
herstellen.
Bauwerksteil(e) 'Einzelfundamente'

Stahlsorte BSt 500 S.
Menge: 300,000 kg

**02.10.5 Fahrradanlehnbügel (3-fach-Satz)**
*** Schwerpunktposition
Fahrradanlehnbügel (3-fach-Satz) aus Flachstahl
zum Aufschrauben liefern und montieren,
gem. Detail-Fahrradbügel Plan-Nr.: 125268-FP--5-D-4.

Beschreibung:
pro Bügel 2 Befestigungspunte (d.h. 4 Schrauben)
Bügel aus Flachstahl 60 x 12 mm
Grösse: B/H: 1000/900 mm
Material Stahl verzinkt und beschichtet.
Farbe: anthrazit

Einschließlich  Montagematerial und -leistungen:
Montage durch Aufschrauben auf Pfflasterbelag.

Leitprodukt.
Runge "Ekkiflex"

Hersteller:
Fa. Runge GmbH & Co.KG
Rudolf-Runge-Str. 2
49143 Bissendorf LK Osnabrück

Tel.: +49 (0) 5402  98448-0
E-Mail: info@mail-runge.de

oder gleichwertig

Hersteller / Fabrikat: '...................................................'

(vom Bieter auszufüllen)

Wird hier kein Fabrikat eingetragen gilt das Leitprodukt
als angeboten:
Menge: 1,000 St

**02.10.6 Abfalleimer liefern und einbauen**
Abfalleimer, rund, mit integrierten Aschenbecher im abgerundeten Vordach liefern und einbauen,
gem. Detail-Abfalllbehälter Plan-Nr.: D-7

Ausstattung:
- Gefertigt aus Baustahlblech, feuerverzinkt und
  pulverbeschichtet (Standardfarbe anthrazit-eisenglimmer,
  ähnlich DB 703),
- Behälterkanten gebördelt,
- Abfallbehälter rund, Inhat ca. 45 Liter
  Durchmesser 340  mm, Behälerhöhe 485 mm,
- Ascher rund, Inhalt 7 Liter, Durchmesser 340 mm,
  Behälterhöhe 80 mm,
- flaches Dach aus Stahlblech über Ascher angeordnet,
- Höhe GOK ca. 1020 mm,
- flaches Dach aus Stahlblech über Ascher angeordnet
- Ausführung mit Klappmechanismus und Schnapverschluss
  für schnelle Streuentsorgung,
Aschenbecher im Dach integriert mit runden Öffnungen,
Verzinkter Innenbehälter aus Drahtgeflecht oder Blech zur einfachen Entfernung,

Einbau/ Montage gemäß den Einbauanweisungen des Herstellers.

Hersteller/ Lieferant:
Nusser Stadtmöbel
Fabrikat: Nusser "ZWILLINGtop Serie AB13/4

oder gleichwertig

Angbotenes Fabrikat/ Hersteller: '..................................................'
Menge: 1,000 St

**02.10.7 Parkbank liefern und einbauen**
*** Schwerpunktposition
Parkbank mit Rückenlehne und Armlehnen
liefern und einbauen/ montieren
gem. Detail - Bank mit Lehne, Plan-Nr.: D-3.A

Beschreibung:

- Sitzbelag und Rückenlehne aus FSC -zertifiziertem Hartholz,
Oberfläche lasiert,
- Sitzhöhe vorne 48 cm, Sitz für hohen Sitzkomfort nach oben gewölbt, Sitzlänge 202 cm,
- Gewicht 56 kg
- 4 Sitz- und 2 Rückenbohlen 10,5 x 3,5 cm, mit sabilisierenden, mittig verschraubtem Edelstahlband
- Alugussfüße (gem. DIN EN AB 43200) und
Mittelbänder (gem. DIN EN 10025)
farbbeschichtet nach DB 703 (Eisenglimmer Anthrazit),

Abmessung: H 84 cm, Länge 230 cm

Montage:
Aufzuschrauben auf Flur (Pflsterbelag)
mittels 4 Fußlaschen und 4 Ankerdübeln S 10 x 60
gem. Herstellerangaben

Lieferant/ Hersteller: Runge
Fabrikat/ Modell: Calma

oder gleichwertig

Angebotenes Fabrikat/ Hersteller: '......................................................'
Menge: 1,000 St

**02.10.8 Maibaumständer liefern und einbauen**
Maibaumständer, bestehend aus Einbauteil und schwenkbarer Spannvorrichtung, Trogfundament, inkl.Winkelrahmen, inkl. Tränenblechabdeckung bzw. gekanteter Wannen, liefern und nach Herstellerangabe einbauen.

Ausgelegt für:
Maibaumhöhen bis 26 m
Durchmesser von 20 bis 35 cm
Beschilderung bis 5 m2 bei einem Flächenschwerpunkt auf
10 m  Höhe
Baumkronenfläche bis 4,5 m2

(Weihnachtsbaumhöhen bis 14 m und Durchmesser von 20 bis 35 cm)

- Winkelrahmen für die Aufnahme der Abdeckbleche; inkl.12  Stück VA Dübel M12 x 105

- Aluminium Tränenblechabdeckung mit Reduktionsblech,  belastbar 100 kg, zur Sicherung der Grube während der  Maibaum ( Weihnachtsbaum ) steht

- 2 Stück gekantete Wannen aus 8 mm verzinktem Blech,  befahrbar mit 1,5 to Radlast
  Abmessung ( L x B ). 1780 x 780 mm
  Innnere Höhe: 132 mm ( für Pflastersteine mit 100 mm Höhe)
- 4 Stück Schachthaken

- Fundamentstatik und Fundamentplan, Statik für Stahlbau  nach Eurocode 3, Stahlbau in feuerverzinkter Ausführung  nach Dast 022 und DIN EN ISO 1461, Stahlbau hergestellt  nach DIN EN 1090-1 und DIN EN 1090-2, Auslieferung mit CE  Kenzeichnung und Leistungserklärung und Betriebsanleitung,  feuerverzinkte Gewindestangen 8.8 zur Befestigung der  Spannklammern

- Trogfundament als Stahlbeton Fertigteil, nach DIN 1045 mit  eingebautem Stahlteil für die Aufnahme der  Spannvorrichtung .
  Bodenstärke 25 cm
  Gewicht ca. 9,2 to
  Wandstärke: 25 cm an den Seiten, 41 cm an den Stirnseiten,  inkl. der statischen Bewehrungen, inkl. der Transportanker,  inkl. Zulage für die Anschlussmuffen DN 100 PVC - für die  Stromzufuhr bzw. der Entwässerung, inkl. 4 Stück  Seilschlaufen M24 / 2,5 to zum Abladen

- Das auftretende Tagwasser wird über einen  Abwasseranschluss ( DN 100 ) in den Kanalschächten  abgeführt ( wird in eigener Position erfasst ). Der Anschluss  der Stromzufuhr erfolgt ebenfalls in eigener Position.

Erdarbeiten:
- Einschl. der Baugrube zum Einbringen des Schachtes,  profilgerecht ausheben, Bodenklasse nach Bodengutachten
- Sicherung der Baugrube gemäß UVV
- Schachtuntergrund vorbereiten nach Angabe  Baugrundgutachter ( wird in eigener Position erfasst )
- Abfuhr und Lagerung des Überschußmaterials, inkl.  anfallender Kippgebühren
- Fundament liefern und einbringen, sowie mechanisch  einwandfrei verankern und ausnivellieren
- Verfüllen und verdichten der Baugrube

Leitfabrikat:
Maibaumständer - Herkules
Bidlingmaier Technologie GmbH
Zum Mühlbach 18
88422 Betzenweiler
oder gleichwertig
angebotenes Fabrikat / Typ: '.............................'
Menge: 1,000 St

**02.10.9 Infotafel, einseitig, selbststehend, herstellen (Breite ca. 1,50 m)**
Infotafel, einseitig, selbststehend, aus Stahl, FVZ,
in Anlehnung an schon bestehende Infotafeln liefern und einbauen,
- Gesamthöhe ca. 1900 mm,
- Gesamtbreite ca. 1052 mm,
- Breite Info-Schild = ca. 940 mm (finale Breite Abhänging von Druck-Format)
- Info-Schild aus bedruckter HPL-Platte, ca. 940x770mm, d=5mm
- Aussteifung und Fixierung mittels Flachstahl-Leisten, 990x60mm, d=6mm,
jeweils an Ober- und Unterkante der Platte, mit denen die Platte verschraubt
10fach verschraubt ist
- Pfosten bestehend aus 4xStahl-Winkelelement, 25x25mm, d=5mm,
diese sind mit einem Fugenabstand von 6mm mit Zwischenstücken so gegeneinander
verschraubt, dass sich in der Draufsicht ein Stern ergibt
- Verschraubung der Leisten mit den Pfosten
- Alle Schraubverbindungen ausgeführt in A2-70
- die Pfosten werden mit einem Drittel, mindestens jedoch mit 950mm einbetoniert,
in Beton C20/25

siehe hierzu Detail Infotafel Plan-Nr. 125268-FP-5-D-12

Einschließlich aller hierfür erfordelichen Erd- und Fundmenttierungsarbeiten.
Menge: 2,000 St

**02.10.10 Infotafel, einseitig, selbststehend, herstellen (Breite ca. 1,80 m)**
Infotafel, einseitig, selbststehend, aus Stahl, FVZ, liefern und einbauen,
wie in vorgenannter Position beschrieben,
jedoch Ausführung in Gesamtbreite ca. 1802 mm.
Menge: 1,000 St

**02.10.11 Terrasse komplett herstellen**
Terrasse komplett herstellen
gemäß Detail Terasse Plan-Nr.: 125268-FP-5-D-13

Diese Position beinhaltet folgende Leistungen:
- Terrassenbelag aus Eichenbohlen
- Unterkonstruktionen mit sämtlichen Trägerelementen
- alle erforderlichen Befestigungselemente/ Verschraubungen
- Seitenverkleidungen/ Verblendungen aus Stahlbleche
- Fundamentierungen einschl. Schal- u. Erdarbeiten
  (Streifenfundamente C 25/30, Tiefborde  auf Beton C25/30

siehe hierzu auch Plan-Nr. 125268-FP--5-S-6
(Schnitt Terasse).

Erd- und Fundamentierungsarbeiten sowie Kies-und  Schotterrtragschichten  werden gesondert vergütet.
Menge: 1,000 psch

**02.10.12 Fundam. aus Beton unbew. herst.**
StL-Nr. 18914103020100
Fundamente, Sockel und dgl. aus unbewehrtem
Beton nach Unterlagen des AG herstellen.
Bauwerksteil(e) 'Streifenfundamente- Terrassenbereich'

Herstellung mit Schalung.
Expositionsklasse XF1,
Druckfestigkeitsklasse C '25/30'

(min. C25/30)
Menge: 1,000 m3

**02.10.13 Betonbord herstellen**
StL-Nr. 1791341601010101
Bord aus Betonbordsteinen
auf 20 cm dickem Fundament herstellen.
Den Fundamentbeton als Rückenstütze
mit einer Breite von 15 cm hochziehen. Oberkante
nach Dicke der angenzenden Flächenbefestigung.
Form HB mm x mm '100x250'

Fundamentbeton C25/30.
Gerader Stein,
mit einer Fugenbreite von 10 mm,
Fugen mit Fertigzementmörtel verfüllen,
Druckfestigkeit fck,cube des Mörtels min. 50 MPa,
Zement Art CEM I, max. w/z 0,50,
frost-/tausalzbeständig, Ausbreitmaßklasse F3.
Menge: 2,000 m

#### Titel 02.11 Asphaltarbeiten

*Hinweis*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

**02.11.1 ATS aus AC 32 T S herstellen**
*** Schwerpunktposition
StL-Nr. 1891120104040100
Asphalttragschicht aus Asphalttragschichtmischgut
AC 32 T S herstellen auf 'ungebundener Frostschutzschicht'

in Fahrbahnen der Belastungsklasse Bk3,2,
Einbaudicke 12,0 cm,
mit Bindemittel 50/70,
Menge: 190,000 m2

**02.11.2 ABi aus AC 16 B S herstellen**
*** Schwerpunktposition
StL-Nr. 1891130304030101
Asphaltbinderschicht aus Asphaltbinder AC 16 B S
herstellen
in Fahrbahnen der Belastungsklasse Bk3,2,
Einbaudicke cm '6'

mit Bindemittel 25/55-55 A,
Gesteinskörnungen mit Widerstand gegen
Zertrümmerung SZ18/LA20.
Menge: 190,000 m2

**02.11.3 ADS aus AC 11 D S herstellen**
*** Schwerpunktposition
StL-Nr. 18911401020101
Asphaltdeckschicht aus Asphaltbeton AC 11 D S
herstellen. Das Abstumpfen der Oberfläche wird
gesondert vergütet.
In Fahrbahnen der Belastungsklasse Bk3,2,
Einbaudicke 4,0 cm,
mit Bindemittel 25/55-55 A.
Menge: 190,000 m2

**02.11.4 ADS aus AC 11 D S herstellen (Brückentafel)**
*** Schwerpunktposition
StL-Nr. 18911401060101
Asphaltdeckschicht aus Asphaltbeton AC 11 D S
herstellen. Das Abstumpfen der Oberfläche wird
gesondert vergütet.
Einbaubereich 'Fahrbahnstreifen-Brückenüberbau der Belastungsklasse 3,2 in einer Breite von 6,5 m bis 11,5 m'

Einbaudicke 4,0 cm,
mit Bindemittel 25/55-55 A.
Menge: 170,000 m2

**02.11.5 Asphalt trennen**
StL-Nr. 1891111102010102
Asphaltoberbau geradlinig trennen
im Anbaubereich quer zur Fahrbahnachse,
durch Schneiden
senkrecht,
Trenntiefe über 3 cm bis 6 cm.
Menge: 50,000 m

**02.11.6 Asphalt trennen**
StL-Nr. 1891111103010103
Asphaltoberbau geradlinig trennen
in Einzelflächen längs und quer zur
Fahrbahnachse,
durch Schneiden
senkrecht,
Trenntiefe über 6 cm bis 12 cm.
Menge: 15,000 m

**02.11.7 Asphalt trennen**
StL-Nr. 1891111102010104
Asphaltoberbau geradlinig trennen
im Anbaubereich quer zur Fahrbahnachse,
durch Schneiden
senkrecht,
Trenntiefe über 12 cm bis 18 cm.
Menge: 30,000 m

**02.11.8 Unterlage reinigen**
StL-Nr. 18911114010102
Vorhandene Unterlage reinigen.
Anfallendes Material einer Verwertung nach
Wahl des AN zuführen.
Das Reinigen von Ecken, Zwickeln und An-
schlüssen von Hand gehört zum Leistungsumfang.
Unterlage aus Asphaltbefestigung
in zusammenhängenden Teilflächen
reinigen mit Hochdruckreinigungsgerät
und sofortiger Absaugung des
Schmutz-Wasser-Gemisches.
Menge: 380,000 m2

**02.11.9 Vorhandene Unterlage (Brückentafel)**
Vorhandene Unterlage
auf der Brückentafel reinigen.
Anfallendes Material einer Verwertung nach
Wahl des AN zuführen.
Das Reinigen von Ecken, Zwickeln und An-
schlüssen von Hand gehört zum Leistungsumfang.
Unterlage aus Gußasphalt-Schutzschicht
in zusammenhängenden Teilflächen
reinigen mit Hochdruckreinigungsgerät
und sofortiger Absaugung des
Schmutz-Wasser-Gemisches.
Menge: 170,000 m2

**02.11.10 Schichtenverbund herstellen (Brückentafel)**
StL-Nr. 18911116010101
Schichtenverbund durch Ansprühen der Unterlage mit bitumenhaltigem Bindemittel herstellen,
Das Reinigen wird gesondert vergütet.
Bindemittel C60BP4-S,
Ansprühmenge ca. 200 g/m2.
Menge: 380,000 m2

**02.11.11 Schichtenverbund durch Ansprühen (Brückentafel)**
Schichtenverbund durch Ansprühen der Unterlage mit bitumenhaltigem Bindemittel
auf der Brückentafel herstellen,
Das Reinigen wird gesondert vergütet.
Bindemittel C60BP4-S,
Ansprühmenge ca. 200 g/m2.
Menge: 170,000 m2

**02.11.12 Anschluss als Fuge herstellen**
StL-Nr. 1891190303010105
Anschluss von Asphaltdecken als Fuge herstellen.
Fugenspalttiefe min. mm '30'

Fugenspaltbreite mm '10'

Längs- und Querfuge
in der Deckschicht
mit heiss verarbeitbarer Fugenmasse Typ N2,
Fugenraum 'verfüllen und abstreuen'
Menge: 50,000 m

**02.11.13 Zul. für Erschwern. durch Einbauten beim Einbau von Asphaltschichten**
StL-Nr. 18911913000204
Zulage für Mehraufwendungen durch Erschwernisse beim Einbau von Asphaltschichten
infolge von Einbauten einschließlich des verminderten Leistungsansatzes in der
Fläche.
Die Erschwernisse für das Herstellen des
Schichtenverbundes unter, bzw. zwischen
den einzubauenden Asphaltschichten
gehören zum Leistungsumfang.
Hydranten- und Schieberkappen.
Deck-, Binder- und Tragschicht
Menge: 3,000 St

**02.11.14 Zul. für Erschwern. durch Einbauten beim Einbau von Asphaltschichten**
StL-Nr. 18911913000104
Zulage für Mehraufwendungen durch Erschwernisse beim Einbau von Asphaltschichten
infolge von Einbauten einschließlich des verminderten Leistungsansatzes in der
Fläche.
Die Erschwernisse für das Herstellen des
Schichtenverbundes unter, bzw. zwischen
den einzubauenden Asphaltschichten
gehören zum Leistungsumfang.
Schächte.
Deck-, Binder- und Tragschicht
Menge: 3,000 St

**02.11.15 Probenentnahme**
StL-Nr. 18911920
Entnahme von Proben für Kontrollprüfungen
von Asphaltmischgut, Bindemittel, Fugenvergussmassen
usw. einschließlich Beschriften und Verpacken.
Die Leistung ist gesondert in Rechnung zu stellen.
Menge: 3,000 St

**02.11.16 Bohrkern entnehmen**
StL-Nr. 189119210101
Bohrkern aus dem Asphaltoberbau entnehmen
und die Bohrlöcher bis Oberkante schließen.
Bohrkerne beschriften.
Gesamtdicke des Oberbaues cm '22'

Überschüssiges Abstreumaterial aufnehmen und
einer Verwertung nach Wahl des AN zuführen.
Die Leistung ist gesondert in Rechnung zu stellen.
Durchmesser des Bohrkerns 15 cm,
Verfüllung mit Beton C12/15, Expositionsklasse X0,
bis Unterkante Deckschicht, Rest mit Kaltasphalt,
mit Bitumen umhüllte feine Gesteinskörnung auf die
Oberfläche aufbringen und andrücken.
Menge: 3,000 St

**02.11.17 Versenden der Proben für Kontrollprüfungen**
Versenden der Proben für Kontrollprüfungen und
der Bohrkerne
(11)von 'Enkering'

(12)nach 'Eichstätt'

auf Anordnung des AG. Werden die Proben mit einem
Fahrzeug des AN transportiert, ist für einen Beauftragten des AG eine Mitfahrmöglichkeit zu geben.
Die Leistung ist gesondert in Rechnung zu stellen.
Menge: 1,000 Psch

*Hinweis: Vorbemerkung Aspahlt mit Oberflächenbehandlung*
Vorbemerkung Aspahlt mit Oberflächenbehandlung

Oberflächenbehandlung / -gestaltung mit speziell flexibilisiertem
Zwei-Komponenten-Reaktionsharz

Hinweise zur Kalkulation

Beim Einbau sind die vom Bindemittelhersteller empfohlenen Wetterverhältnisse (stabile Witterung, trockene Oberfläche und  ausreichende Bauteiltemperatur) zwingend einzuhalten, gleiches gilt für die folgenden Punkte:
- technische Lieferbedingungen
- zusätzliche technische Vertragsbedingungen
- Verarbeitungsvorschriften des Herstellers
- Die Arbeiten werden in einem Abschnitt ausgeführt, entsprechende Baufreiheit ist
  herzustellen.
- Der neue Asphaltuntergrund ist ohne Absplittung auszuführen.
- Korrekturen der neuen Oberfläche mittels bituminösen Schlämmens oder
  Kaltmischgütern sind nicht zugelassen.

Folgende Unterlagen sind zwingend mit dem Angebot vorzulegen

- Der Bieter hat das Prüfzeugnisses gem. TL/TP BEB RH-StB für das speziell
  flexibilisierte Komponenten-Reaktionsharz für Oberflächen  vorzulegen.
- Der Bieter hat das Prüfzeugnis des geplanten Abstreugesteins und
  dessen Eignung vorzulegen.
- Der Bieter hat ein Geräteverzeichnis über die in der
  Leistungsposition geforderten Verlegegeräte vorzulegen.
- Der Bieter hat in den letzten 2 oder 3 Jahren entsprechende
  Arbeiten ausgeführt.
- Der Bieter hat über die entsprechenden Arbeiten Referenzen /
  Referenzlisten mit Ansprechpartner nachzuweisen.

Die nachfolgenden Positonen "Oberflächenbehandlung" beziehen sich auf die  Asphaltfahrbahn einschließlich des Fahrbahnbereiches auf der Brückekentafel.

**02.11.18 Mehraufwand Schutz vorhandener Fahrbahneinbauten**
Mehraufwand Schutz vorhandener Fahrbahneinbauten
Vorhandene Fahrbahneinbauten werden mittels geeigneter Maßnahmen geschützt.
Diese können je nach örtlicher Gegebenheit variieren. Zu den geeigneten Maßnahmen
zählen unter anderem Abkleben, mit dem Pinsel anarbeiten, usw.
Zu den Fahrbahneinbauten zählen unter anderem:
Schachtabdeckungen
Schieber
Hydranten
Einläufe
Menge: 5,000 St

**02.11.19 Mehraufwand durch Ränder und Flächen**
Mehraufwand durch Ränder und Flächen
Um eine Verschmutzung durch das Bindemittel zu verhindern, werden
etwaige Ränder und Flächen mittels geeigneter Maßnahmen geschützt.
Dazu zählen:
Rinnen und Randeinfassungen
Tiefbord
Hochbord
Entwässerungsrinnen

Nach dem Einbau der Beschichtung werden eventuelle Rückstände der
Schutzmaßnahmen vollständig entfernt und ordnungsgemäß entsorgt.
Eventuelle Schutzverklebungen für aufgehende Bauteile wie Tiefborde,
die 5 cm über den Belag hinausgehen, werden nicht vergütet.
Sollten Schutzverklebungen benötigt werden, sind diese im Angebot
gesondert zu berücksichtigen.
Menge: 130,000 m

**02.11.20 Vorbereitung der Oberfläche**
Vorbereitung der Oberfläche
Um eine optimale Aufnahme des Bindemittels auf Epoxidharzbasis
sicherzustellen, wird die Oberflächen mittels Stahlkugelstrahlen vorbereitet.
Die Behandlung erfolgt abgestimmt auf die örtlichen Gegebenheiten.
Die Entsorgung und Weiterverwertung des überschüssigen Strahlguts
ist Teil dieses Prozesses.
Oberfläche: Asphaltdeckschicht 0/11 S
Menge: 360,000 m2

**02.11.21 EP-GRIP URBAN: Oberflächenbehandlung / -gestaltung**
EP-GRIP URBAN: Oberflächenbehandlung / -gestaltung
mit speziell flexibilisiertem Reaktionsharz auf Epoxidharzbasis
Die Oberflächenbehandlung umfasst die Anwendung mit EP-GRIP URBAN,
einem speziell flexibilisierten Reaktionsharz auf Epoxidharzbasis
(gemäß den Vorgaben der TL/TP BEB-StB).
Das Epoxidharz wird maschinell mittels eines computergesteuerten
Misch-/Verlegegeräts entweder über eine Rampe oder in Handarbeit
nahtlos im Gießverfahren aufgetragen.
Der Farbton des Harzes wird an das Gestein angepasst, wofür eine Bemusterung
durch den Auftraggeber (AG) vorgesehen ist. Anschließend wird die behandelte
Fläche sofort mit einer trockenen Gesteinskörnung im Überschuss bestreut.
Die verwendete Gesteinsmischung ist feuergetrocknet und staubfrei und wird
gemäß den Anforderungen der TL Gestein-StB 04 / 07 ausgewählt.
Nach dem Aushärten der Oberflächenbehandlung wird überschüssiges Material
maschinell ausgekehrt. Dieses Material geht in das Eigentum des Auftragnehmers
(AN) über und ist für eine Wiederverwertung vorzusehen.
Die Herstellung der Oberflächenbehandlung erfolgt spiegelfrei. Während des Einbaus
müssen die empfohlenen Wetterverhältnisse des Bindemittelherstellers zwingend
eingehalten werden.
Das vorgesehene Produkt für diese Behandlung ist das EP-GRIP URBAN:
Siligran
Körnung: 1,0 - 2,0 mm
Ral-Farbe Bindemittel: 7032
Verfahren: kombinierte Maschinen- / Handarbeit
Bindemittel: CDS-EP-Harz Grip ASK
Harzverbrauch ca. 1.800 g/m²
Abstreuung: feuergetrocknete, staubfreie Gesteinsmischung in der
Körnung TL Gestein-StB 04 / 07

Vor der Ausführung sind Gesteinsmuster vorzulegen, die vom AG sowie der
Bauüberwachung freigegeben werden.

Leitprodukt:
Possehl Spezialbau GmbH
Sonnenstr. 1, 85232 Bergkirchen
www.possehl-spezialbau.de

oder gleichwertig

Hersteller / Fabrikat: '...................................................'

(vom Bieter auszufüllen)

Wird hier kein Fabrikat eingetragen gilt das Leitprodukt als angeboten:
Menge: 360,000 m2

**02.11.22 Mehrverbrauch speziell flexibilisierten Komponenten-Reaktionsharz**
Mehrverbrauch speziell flexibilisierten Komponenten-Reaktionsharz
für Oberflächen nach TL/TP BEB-StB

Bei einem Mehrverbrauch des Komponenten-Reaktionsharz wird dieser nach
Beendigung der Maßnahme zusammen mit dem Lieferschein ausgewiesen.
Der Mehrverbrauch begründet sich in der bauseits vorhandenen Oberfläche
(beispielsweise übermäßig großer Hohlraumgehalt) Grundlage für den Mehrverbrauch  bildet die zur Preisbildung angesetzte Verbrauchsmenge von circa 1.800 g/m².
Menge: 150,000 kg

### 03 Brückenbauarbeiten

#### Titel 03.01 Baustelleneinrichtung

*Hinweis: Arbeits- und Schutzgerüste*
Die zur Ausführung der Brückenbauarbeiten ggf. benötigten
Arbeits- und Schutzgerüste sind mit allen erforderlichen
Lieferungen und Leistungen in die entsprechenden Positionen
einzurechnen und werden nicht gesondert vergütet.

*Hinweis: Vorbemerkung:*
Vorbemerkung:

Die nachfolgende Positionen  "Baustelleneinrichtung und Vermessung" beziehen sich nur auf den Titel 03 "Brückenbauarbeiten".

**03.01.1 Baustelleneinrichtung herstellen, unterhalten,vorhalten, räumen**
Baustelleneinrichtung herstellen, unterhalten,vorhalten
sowie Baustelle räumen.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich, herstellen.
Freimachen des Geländes sowie Oberbodenarbeiten
gehören zum Leistungsumfang.
Baustelleneinrichtung vorhalten.
Vorhalten, Unterhalten und Betreiben der Anlagen und
Einrichtungen einschließlich Mieten, Pacht, Gebühren und dgl..
Räumen der Baustelle von allen Geräten,
Anlagen, Einrichtungen und dgl. einschließlich Rückbau
der vom AN erstellten Zufahrtswege.
Alle benutzten Flächen entsprechend dem ursprünglichen
Zustand unter Wahrung der landschaftspflegerischen
Belange ordnungsgemäß herrichten.
Für die gesamte Bauzeit.
Menge: 1,000 psch

**03.01.2 Durchführung der Bauvermessung Brückenbauarbeiten**
Durchführung der Bauvermessung für sämtliche für die Erstellung des Gewerkes notwendigen Meßpunkte. (Höhenfestpunkte, Hauptpunkte, Grenzpunkte, Kleinpunkte, Lage der Schachtmittelpunkte, etc.)
Der AN hat sämtliche  für die Erbringung der Leistung
erforderlichen Vermessungsarbeiten durchzuführen.
Menge: 1,000 psch

**03.01.3 Erstellen einer Fotodokumentation-Brückenbauarbeiten**
Erstellen einer Fotodokumentation-Brückenbauarbeiten
als Anlage im Bild-Format 9 x 13 cm.
Die Fotdokumentation ist in 2-facher Ausfertigung
vorzulegen inkl. Übergabe der Bilder in digitaler Form
auf CD ROM.
Bilderanzahl mindestens 25 Stück
Menge: 1,000 psch

#### Titel 03.02 Abbruch- / Ausbauarbeiten

*Hinweis*
StL-Nr. 14926000
Vorbemerkungen zu LB 926
1. Allgemeines
1.1 Der Begriff Abbruchgut schließt Strahlgut und
ausgebaute Bauteile ein.
2. Baubehelfe
2.1 Baubehelfe, wie z.B. Gerüste, Arbeitsbühnen oder
Schutzeinrichtungen gegen Witterung und zum Schutz
der Umgebung gehören zum Leistungsumfang, soweit
hierfür keine gesonderten OZ vorhanden sind.
3. Nebenleistungen, Besondere Leistungen
3.1 Bei Abbruch und Abtrag von Betonbauteilen und bei
Bohrungen und Trennschnitten in Betonbauteilen ist
eine Erhöhung der Betondruckfestigkeiten, z.B.
aufgrund der Nacherhärtung gegenüber den Angaben
in den Bestandsunterlagen um bis zu 2 Druckfestigkeitsklassenstufen zu berücksichtigen und gehört
zum vertraglichen Leistungsumfang.
3.2 Das Trennen und Einfüllen von Abbruch- und
Ausbaumaterial mit gefährlichen Stoffen im Sinne des
Kreislaufwirtschaftsgesetzes in bereitgestellte
Behälter gehört zum vertraglichen Leistungsumfang.

*Hinweis*
StL-Nr. 12927000
Vorbemerkungen zu LB 927
1. Allgemeines
1.1 Der Begriff Abbruchgut schließt ggf. Strahlgut ein.
2. Nebenleistungen, Besondere Leistungen
2.1 Bei Abbruch von Betonbauteilen ist eine Er-
höhung der Betondruckfestigkeiten, z.B. aufgrund
der Nacherhärtung, gegenüber den Angaben in den
Bestandsunterlagen um bis zu 2 Druckfestigkeitsklassenstufen zu berücksichtigen und gehört zum
Leistungsumfang. Betondruckfestigkeiten, die über
dieser Schwelle liegen, werden gesondert vergütet.

*Hinweis: Vorbemerkung Ausbaumateralien:*
Vorbemerkung Ausbaumateralien:

Ausbaumateralien der Brückensanierung  (Kappenbeton, Dichtungsschichten, Oberflächenbeschichtungen und dgl.) werden auf einem Zwischenlagerplatz
des AG zwischengelagert.
Entfernung zur Baustelle max. 1,0 km.
Die Beprobungen und Entsorgungen erfolgen durch Veranlassung AG und sind
nicht Bestandteil  dieser Ausschreibung.

*Hinweis: Hinweis Asbestzementprodukte:*
Hinweis Asbestzementprodukte:
Die folgende Position beschreibt die Demontage von
asbestfaserhaltigen Bauteilen. Die Arbeiten sind unter
Beachtung des Anhangs III Nr. 2.4 der
Gefahrstoffverordnung und der Technischen Regeln für
Gefahrstoffe TRGS 519 "Asbest; Abbruch-, Sanierungs-
oder
Instandhaltungsarbeiten" durchzuführen. Der darin
geforderte Sachkundenachweis ist vom AN vorzulegen. Die
Einhaltung der TRGS 519, sämtlicher
berufsgenossenschaftlicher Vorschriften und das
Einholen sämtlicher behördlicher Genehmigungen und die
Erfüllung
sämtlicher Entsorgungsauflagen(Handschutz, Mundschutz,
Verpackung, Besprühen mit Faserbindemittel etc.) sind
in die Einheitspreise mit einzukalkulieren.

**03.02.1 Geländer ausb.**
StL-Nr. 149262010201
Geländer nach Unterlagen des AG
ausbauen.
Abgerechnet wird die Länge in Achse des
Handlaufes, zwischen den Achsen
der Endpfosten bzw. Endstäbe gemessen.
Bauteil(e) 'Brückengeländer-Kappenbereich'

Geländerpfosten oberflächenbündig
abtrennen,
Abbruchgut in Eigentum
des AN übernehmen und entsorgen.
Menge: 72,000 m

**03.02.2 Beschichtung auf Kappenbeton abtragen**
*** Schwerpunktposition
Beschichtung auf Kappenbeton
nach Unterlagen des AG abtragen,
Ausführung .vor Abbruch des Kappenbetons,
in separaten Arbeitsgang.
Beschichtung laut Analyse kupferhaltig
Analyseergebnis:
RC-3 (Kupfer 310 bis 420 μg/l maßgebend)

Ohne Rückstände vom Kappenbeton abtragen, / Gestellen und Anliefern von verschließbaren und wasserdichten Behältern nach TRLS 519 zur Aufnahme des Ausbaumaterials Abbruchmaterial einer Deponie zuführen und fachgerecht entsorgen. Die Entsorgungskosten werden auf Nachweis vergütet.
Menge: 145,000 m2

**03.02.3 Vergussfuge (teerhaltig) ausbauen**
Vergussfuge zwischen Asphaltbelag und Brückenrandstein
ausbauen und fachgerecht entsorgen,
Vergussmasse teerhaltig
Analyseergebnis:
Entsorgungsklasse (PAK16 46,970 mg/kg; Phenolindex u.d.B.)
Fugensapltbreite 15 - 20 mm
Fugespalttiefe 30 - 40 mm.
Ohne Rückstände von den Fugenflanken abtragen,

Gestellen und Anliefern von verschließbaren und wasserdichten Behältern nach TRLS 519 zur Aufnahme des Ausbaumaterials Abbruchmaterial einer Deponie zuführen und fachgerecht entsorgen. Die Entsorgungskosten werden auf Nachweis vergütet.
Menge: 50,000 m

**03.02.4 Beton abbrechen, Kappe**
*** Schwerpunktposition
Beton nach Unterlagen des AG abbrechen.
Bauteil = Kappe.
Material = Stahlbeton.
Druckfestigkeitsklasse über C20/25 bis C35/45.
in einer Gesamtbreite von cm '235 bis 250'.

Abbruch erschütterungsarm.
Abbruchgut 'auf Bereitstellungsfläche des AG transportieren
und in Haufwerken lagern.
Entfernung zur Baustelle max. 1,0 km.
Menge: 35,000 m3

**03.02.5 Bordsteine ausb.**
StL-Nr. 149262060000
Granitbordsteine nach Unterlagen des AG
ausbauen. Auflager beseitigen.
Abbruchgut in Eigentum des AN übernehmen
und entsorgen.
Bauteil(e) 'Brückenrandsteine-Fahrbahnrand (Ausbau im Zuge des Abbruches der Betonkappen)'
Menge: 70,000 m

**03.02.6 Brückenablauf ausbauen**
Brückenablauf mit Ablaufleitung nach Unterlagen des AG ausbauen.
Das Ausbauen hat schonend, ggf. in Handarbeit zu erfolgen.
Die vorhandene Bewehrung darf nicht beschädigt werden.
Ausbaustoffe der Verwertung nach Wahl des AN zuführen.
Ausbauort = Stahlbetonüberbau.
Unterteil mit senkrechtem Abgang, DN/ID 150.
Menge: 4,000 St

**03.02.7 Tropftülle ausbauen**
Tropftülle mit Ablaufleitung nach Unterlagen des AG ausbauen. Das Ausbauen hat schonend, ggf. in Handarbeit zu erfolgen.
Die vorhandene Bewehrung darf nicht beschädigt werden.
Ausbaustoffe der Verwertung nach Wahl des AN zuführen.
Ausbauort = Stahlbetonüberbau.
Menge: 4,000 St

**03.02.8 Abdichtung und Schutzschicht abtragen**
*** Schwerpunktposition
StL-Nr. 149261050603
Abdichtung ohne Beschädigung des Überbaubetons ggf. in mehreren Arbeitsgängen und
unterschiedlichen Verfahren bis OK Beton
nach Unterlagen des AG abtragen.
Erforderliche Trennschnitte herstellen.
Abbruchgut in Eigentum des AN übernehmen
und entsorgen.
Erschwernisse beim Abtrag wie z.B.
durch Brückenabläufe und unterschiedliche
Belagsdicken u. dgl. gehören zum
Leistungsumfang.
Das ggf.  vollständige Abtragen von Resten
eines bitum. Voranstriches in Raustellen der
Betonoberfläche wird gesondert vergütet.
Bauteil(e) 'Brücke über die Strogn in Aurlfing'

Abdichtung 'im Fahrbahnbereich in voller Breite abtragen'

Schutzschicht und Dichtungsträger
abtragen.
Menge: 170,000 m2

**03.02.9 Abdichtung aufnehmen, unter Kappen, asbesthaltig**
*** Schwerpunktposition
Abdichtung nach Unterlagen des AG aufnehmen. Erforderliche Trennschnitte herstellen.
Abdichtung auf Überbau im Kappenbereich.
Dichtungsschicht 'bituminös, asbesthaltig, Klasse 2 fest gebunden'

Schutzlage aus Bitumendachbahn einschl. Verstärkungsstreifen.
Ohne Rückstände vom Überbau trennen.
Gestellen und Anliefern von verschließbaren und wasserdichten Behältern nach TRLS 519 zur Aufnahme asbesthaltigen Materials. Abbruchmaterial einer Deponie zuführen und fachgerecht entsorgen. Die Entsorgungskosten werden auf Nachweis vergütet. Der Abtransport und die Entsorgung sind gem. TRGS 519 von zertifizierten Entsorgungsfachbetrieben durchzuführen. Dem AG sind vor dem Abtransport asbesthaltiger Materialien die entsprechenden Zertifizierungen für den Transport und die Entsorgung unaufgefordert vorzulegen.
Menge: 145,000 m2

**03.02.10 Abdichtung aufnehmen, Kappenunterseite**
*** Schwerpunktposition
Anhaftende Abdichtung mit geignetem Verfahren lösen und aufnehmen.
Erforderliche Trennschnitte herstellen.
Anhaftungen der Abdichtung auf der Unterseite der Brückenkappen.
Dichtungsschicht 'bituminös, asbesthaltig, Klasse 2 fest gebunden'

Ohne Rückstände vom Kappenbeton trennen.
Gestellen und Anliefern von verschließbaren und wasserdichten Behältern nach TRLS 519 zur Aufnahme asbesthaltigen Materials. Abbruchmaterial einer Deponie zuführen und fachgerecht entsorgen. Die Entsorgungskosten werden auf Nachweis vergütet. Der Abtransport und die Entsorgung sind gem. TRGS 519 von zertifizierten Entsorgungsfachbetrieben durchzuführen. Dem AG sind vor dem Abtransport asbesthaltiger Materialien die entsprechenden Zertifizierungen für den Transport und die Entsorgung unaufgefordert vorzulegen.
Menge: 145,000 m2

**03.02.11 Versiegelung/Grundierung abtragen**
Versiegelung/Grundierung ohne Beschädigung des Überbaus abtragen und entsorgen.
Abbruchgut geht in Eigentum des AG über.
Menge: 300,000 m²

**03.02.12 Beton flächig abtragen**
*** Schwerpunktposition
StL-Nr. 12927101030301
Beton nach Unterlagen des AG flächig abtragen.
Abtragsflächen säubern, absaugen und ggf. trocknen.
Abbruchgut in Eigentum des AN übernehmen und einer
Verwertung nach Wahl des AN zuführen.
Bauteil(e) 'Überbau'

Abtragstiefe cm 'bis 3'

auf 'Teilfläche-Fahrbahnbereich'

Oberfläche unterschiedlich geneigt.
Beton druckwasserstrahlen,
Entsorgung des Strahlwassers gehört zum Leistungsumfang.
Menge: 300,000 m2

**03.02.13 Betonmehrabtrag**
Betonabtrag über die nach OZ 'vorherige Position'

vereinbarte Tiefe von 3,0 cm hinaus.
Mehrabtrag wird pro cm und m2 abgerechnet.
Menge: 600,000 m2

#### Titel 03.03 Abdichtungsarbeiten, Schutzschicht

*Hinweis*
StL-Nr. 14918000
Vorbemerkungen zu LB 918
1. Allgemeines
1.1 Der Begriff Abbruchgut schließt ggf. Strahlgut ein.
2. Nebenleistungen, Besondere Leistungen
Die nachfolgend aufgeführten Leistungen gehören zum
Leistungsumfang:
2.1 Baubehelfe, wie z.B. Gerüste, gehören zum
Leistungsumfang, soweit hierfür keine gesonderten
Positionen vorhanden sind.
2.2 Schutzeinrichtungen gegen Witterung und zum
Schutz der Umgebung gehören zum
Leistungsumfang.

*Hinweis*
StL-Nr. 12927000
Vorbemerkungen zu LB 927
1. Allgemeines
1.1 Der Begriff Abbruchgut schließt ggf. Strahlgut ein.
2. Nebenleistungen, Besondere Leistungen
2.1 Bei Abbruch von Betonbauteilen ist eine Er-
höhung der Betondruckfestigkeiten, z.B. aufgrund
der Nacherhärtung, gegenüber den Angaben in den
Bestandsunterlagen um bis zu 2 Druckfestigkeitsklassenstufen zu berücksichtigen und gehört zum
Leistungsumfang. Betondruckfestigkeiten, die über
dieser Schwelle liegen, werden gesondert vergütet.

**03.03.1 Betonoberfläche strahlen**
StL-Nr. 14918101030102
Betonoberfläche im Abdichtungsbereich
nach Unterlagen des AG strahlen.
Strahlen im Kreuzgang. Abbruchgut in Eigentum des AN
übernehmen und entsorgen.
Druckwasserstrahlen mit min. 800 bar und
säubern,
auf Gesamtfläche,
im Fahrbahnbereich.
Menge: 270,000 m2

**03.03.2 Ebenflächigkeit aufnehmen**
Ebenflächigkeit der vorhandenen Betonoberfläche
aufnehmen und dokumentieren.
(11)Bauteil(e) 'Überbau'
Menge: 1,000 Psch

**03.03.3 Abreißfestigkeitsuntersuchung durchführen**
Abreißfestigkeitsuntersuchung
auf vorhandener Betonoberfläche des AG
durchführen einschl. Dokumentation der
Ergebnisse. Beschädigte Oberfläche instandsetzen.
(11)Bauteil(e) 'Überbau'

Oberfläche unterschiedlich geneigt.
Menge: 10,000 St

*Hinweis: Rautiefen*
Bei Rautiefen der behandelten Brückenoberfläche von
mehr als 1,5 mm ist eine Kratzspachtelung nach
ZTV-Ing Teil 7 Abschnitt 1 vorzusehen.
Eine gesonderte Vergütung hierfür erfolgt nicht.

**03.03.4 Betonoberfläch.- schutz herstellen (Versiegelung)**
*** Schwerpunktposition
StL-Nr. 1491810304010101
Betonoberflächenschutz im Abdichtungsbereich
mit Reaktionsharz
nach Unterlagen des AG herstellen.
Oberflächenschutz als Versiegelung aufbringen,
Gesamtverbrauch mind. 1000 g/m2.
Erste Schicht mit Quarzsand der Körnung 0,7/1,2 mm
im Überschuss absanden.
Reaktionsharz mit Verwendbarkeit auf jungem Beton,
auf Gesamtfläche,
im Fahrbahn- und Kappenbereich.
Menge: 360,000 m2

**03.03.5 Dicht. aus einer Bitumenb. herst. (FB-Bereich)**
StL-Nr. 14918301010109
Dichtungsschicht aus einer Bitumenschweißbahn
nach Unterlagen des AG herstellen.
Verstärkungsstreifen und Anschlüsse an Einbauten,
bestehende Abdichtungen  u. dgl.
werden gesondert vergütet.
Bitumenschweißbahn ohne Metallkaschierung,
Polymerbitumen-Schweißbahn mit hochliegender
Trägereinlage,
auf Gesamtfläche,
Einbaubereich 'bisheriger Fahrbahnbereich'
Menge: 220,000 m2

**03.03.6 Dicht. aus einer Bitumenb. herst. (GW-Bereich)**
StL-Nr. 14918301010109
Dichtungsschicht aus einer Bitumenschweißbahn
nach Unterlagen des AG herstellen.
Verstärkungsstreifen und Anschlüsse an Einbauten,
bestehende Abdichtungen  u. dgl.
werden gesondert vergütet.
Bitumenschweißbahn ohne Metallkaschierung,
Polymerbitumen-Schweißbahn mit hochliegender
Trägereinlage,
auf Gesamtfläche,
Einbaubereich 'Gehwegbereich-Brückentafel'
Menge: 140,000 m2

**03.03.7 Dichtungsanschlüsse herstellen**
Anschlüsse der Dichtungsschicht an
bestehende Abschlussprofile-Brückenübergang
nach Unterlagen des AG herstellen.
Erforderliche Oberflächenvorbereitung an den
Abschlussprofilen.
Dichtungsschicht aus einer Bitumenschweißbahn.
Menge: 40,000 m

**03.03.8 Verstärkungsstreifen herstellen**
StL-Nr. 149183070101
Verstärkungsstreifen nach Unterlagen des AG
herstellen.
Mindestbreite 30 cm,
Streifen aus einer edelstahlkaschierten Bitumenschweißbahn im Schrammbordbereich.
Menge: 46,000 m

**03.03.9 Entrosten der Abschlussprofile**
Fachgerechtes Entrosten der freigelegten Teile der Abschlussprofile  mit einem geeigneten Strahlgerät.
Die Entsorgung des anfallenden Strahlgutes ist einzukalkulieren.
Menge: 38,000 m

**03.03.10 Korrosionschutz der Abschlussprofile**
Die freiliegenden und entrosteten Abschlussprofile
unmittelbar nach dem Entrosten mit einer einkomponentigen,
mineralischen Korrosionsschutzbeschichtung in zwei
Lagen beschichten. Dabei ist zwischen der 1. und 2.
Lage bei + 20° C eine Überarbeitungszeit von 3 Stunden
einzuhalten. Die Verarbeitungsvorschriften des
Produktherstellers sind zu beachten.

Produkt: PCI Legaran RP

oder gleichwertiges Produkt mit BASt- Zulassung

Die Eignung der Korrosionsschutzbeschichtung ist durch
Vorlage eines Prüfzeugnisses einer amtlichen
Materialprüfanstalt nachzuweisen.

Insbesondere muss die Beständigkeit  gegenüber
Schwitzwasser nach DIN 50017 (10 Zyklen), Schwitzwasser
mit SO2 nach DIN 50018 (10 Zyklen) und Salzsprühprüfung
nach DIN 50021 (5 Tage) gegeben sein.
Menge: 38,000 m

**03.03.11 ADS aus MA 11 S herstellen (Schutzschicht-FB)**
StL-Nr. 1891160109010800
Asphaltdeckschicht aus Gussasphalt MA 11 S
herstellen, Einbaudicke bzw. Einbaumasse einschließlich eingedrücktem Abstreumaterial.
Die Herstellung der Randstreifen gehört zum
Leistungsumfang. Breite nach Wahl des AN. Sie ist
auf das maschinentechnisch notwendige Maß zu beschränken. Der Anschluss darf nicht unter der
Markierung sowie im Bereich der Rollspur liegen.
Lage der Markierung nach Unterlagen des AG.
Material wie Deckschicht. Der Anschluss
zwischen Randstreifen und Gussasphaltdeckschicht
ist als Fuge herzustellen. Diese Fuge gehört zum
Leistungsumfang.
Die Bearbeitung der Oberfläche wird gesondert
vergütet.
Einbaubereich 'In Fahrbahn-Brückenüberbau als Schutzschicht, Belastungsklasse Bk 3,2 in einer Breite von ca. 6,5 m'

Einbaudicke 3,5 cm,
mit Bindemittel 25/55-55 A, mit Zusatz 'zur Temperaturabsenkung'
Menge: 155,000 m2

**03.03.12 ADS aus MA 11 S herstellen (Schutzschicht-GW)**
StL-Nr. 1891160109010800
Asphaltdeckschicht aus Gussasphalt MA 11 S
herstellen, Einbaudicke bzw. Einbaumasse einschließlich eingedrücktem Abstreumaterial.
Die Herstellung der Randstreifen gehört zum
Leistungsumfang. Breite nach Wahl des AN. Sie ist
auf das maschinentechnisch notwendige Maß zu beschränken. Der Anschluss darf nicht unter der
Markierung sowie im Bereich der Rollspur liegen.
Lage der Markierung nach Unterlagen des AG.
Material wie Deckschicht. Der Anschluss
zwischen Randstreifen und Gussasphaltdeckschicht
ist als Fuge herzustellen. Diese Fuge gehört zum
Leistungsumfang.
Die Bearbeitung der Oberfläche wird gesondert
vergütet.
Einbaubereich 'Gehwegbereiche-Brückenüberbau als Schutzschicht'

Einbaudicke 3,5 cm,
mit Bindemittel 25/55-55 A, mit Zusatz 'zur Temperaturabsenkung'
Menge: 115,000 m2

**03.03.13 Fuge Schutzschicht/ Randstein**
Anschluss als Fuge mit Fugenmasse herstellen.
Randfuge entlang Brückenrandstein,.
In der Asphaltschutzschicht ausbilden.
Fugenspalttiefe = 35 mm.
Fugenspaltbreite = 20 mm.
Fugenspalt verfüllen in einer Lage mit Trennstreifen.
Mit heiß verarbeitbarer Fugenmasse Typ N2, einschließlich zugehörigem und zuvor aufgetragenem Voranstrichmittel.
Menge: 45,000 m

**03.03.14 Fuge Fahrbahn/ Randstein**
Anschluss als Fuge mit Fugenmasse herstellen.
(21)Fuge 'zwischen Fahrbahndeckschicht und Brückenrandstein
In der Asphaltdeckschicht ausbilden.
Fugenspalttiefe = 40 mm.
Fugenspaltbreite = 20 mm.
Fugenspalt verfüllen in einer Lage mit Trennstreifen.
Mit heiß verarbeitbarer Fugenmasse Typ N2, einschließlich zugehörigem und zuvor aufgetragenem Voranstrichmittel.
Menge: 45,000 m

**03.03.15 Fuge Abschlussprofil**
Anschluss als Fuge mit Fugenmasse herstellen.
(21)Fuge 'an Abschlussprofil
In der Asphaltdeckschicht ausbilden.
Fugenspalttiefe = 35 mm.
Fugenspaltbreite = 20 mm.
Fugenspalt verfüllen in einer Lage mit Trennstreifen.
Mit heiß verarbeitbarer Fugenmasse Typ N2, einschließlich zugehörigem und zuvor aufgetragenem Voranstrichmittel.
Menge: 38,000 m

#### Titel 03.04 Stahlbetonarbeiten-Kappen, Füllbeton, Instandsetzung PCC

*Hinweis*
StL-Nr. 18914000
Vorbemerkungen zu LB 914
1. Beton und Zementmörtel
1.1 Die Angaben in Klammern unterhalb von Begriffen
wie z.B. der Druckfestigkeitsklasse und der
Expositionsklasse werden nicht Vertragsbestandteil.
2. Abrechnung
2.1 Bewehrung aus Spannstahl
Für die Ermittlung der Masse der Spannglieder ist
ausschließlich die Spannstahlmasse anzusetzen.
Die Masse der Hüllrohre, der Korrosionsschutzverfüllungen und Verankerungen, etc. bleibt bei der
Massenermittlung unberücksichtigt.

*Hinweis*
StL-Nr. 12916000
Vorbemerkungen zu LB 916
1. Allgemeines
1.1 Die Kosten für die Prüfung der Standsicherheitsnachweise und Ausführungsunterlagen sowie für die
Abnahme trägt der AG.
1.2 Für Trag- und Schutzgerüste sind Ausführungsprotokolle gemäß Abschnitt 7.33 der DIN 4421 nach
Muster des AG sowie Bestätigungen der Abnahme
durch einen Sachverständigen des AG nach Muster
des AG vorzulegen.

*Hinweis*
StL-Nr. 12927000
Vorbemerkungen zu LB 927
1. Allgemeines
1.1 Der Begriff Abbruchgut schließt ggf. Strahlgut ein.
2. Nebenleistungen, Besondere Leistungen
2.1 Bei Abbruch von Betonbauteilen ist eine Er-
höhung der Betondruckfestigkeiten, z.B. aufgrund
der Nacherhärtung, gegenüber den Angaben in den
Bestandsunterlagen um bis zu 2 Druckfestigkeitsklassenstufen zu berücksichtigen und gehört zum
Leistungsumfang. Betondruckfestigkeiten, die über
dieser Schwelle liegen, werden gesondert vergütet.

*Hinweis: Verarbeitungsbedingungen*
Verarbeitungsbedingungen

Grundsätzlich sind die Ausführungsanweisungen und/oder
die Technischen Merkblätter sowie die
Sicherheitsdatenblätter des Herstellers genauestens zu
beachten.

Bei Arbeiten mit 2- oder mehrkomponentigem Material auf
der Basis von Reaktionsharzen sind die Angaben über
Mindesttemperaturen, relative Luftfeuchtigkeit,
Feuchtgehalt des Untergrundes und  Bearbeitungszeiten
gem. den Angaben der Technischen Merkblätter
des Herstellers genauestens einzuhalten.

Bei allen Materialien dürfen die angegebenen
Mindesttemperaturen in keinem Fall unterschritten
werden. Beschichtungsarbeiten sind bei Unterschreitung
von der jeweiligen Taupunkttemperatur + 3K
einzustellen. Dabei ist die Bauteiltemperatur zugrunde
zu legen.
Die Nachbehandlungsfristen mineralischer
Instandsetzungsmaterialien sind unbedingt einzuhalten.
Bei Überarbeitung sind die angegebenen
Trocknungszeiten einzuhalten.

*Hinweis: Zulassungen*
Die angebotenen Korrosionsschutzmaterialien,
SPCC- und PCC-Mörtel, sowie geprüfte Stoffe
für den Oberflächenschutz müssen in der
jeweils aktuellen Stoffliste der Bundesanstalt
für Straßenwesen enthalten sein.
siehe: www.bast.de
Unterordner
\# Qualitätsbewertung
\# Zulassung
\# Brücken und Ingenierbau

**03.04.1 Arbeitsger. herst. und vorhalten**
StL-Nr. 129163010704
Arbeitsgerüst, einschl. ggf. erforderlicher Gründung,
entsprechend statischen, konstruktiven und sicherheitstechnischen Erfordernissen herstellen und vorhalten,
ggf. umsetzen, unterhalten, abbauen und abfahren.
Einrichtungen für Verkehrssicherung sowie Öffnungen
nach Unterlagen des AG einbauen. Verkehrssicherungseinrichtungen vorhalten, ggf. umsetzen, unterhalten,
betreiben, abbauen und abfahren. Gerüst im Verkehrsbereich mit wasserdichter Abdeckung und dicht verschaltem Schutzgeländer ausführen.
Einsatzort(e) 'Brückenkappen'

Ausführung nach Wahl des AN.
Gerüst 'mit zusätzlichen Einrichtungen zum Schutz des Gewässers'
Menge: 1,000 Psch

*Hinweis: Fremdüberwachungen*
Die Fremdüberwachungen, wie z.B. bei Betonen mit der
Überwachungsklasse 2 durch anerkannte Prüfstellen,
werden nicht eigens vergütet.
Die Kosten sind in die Einheitspreise mit einzukalkulieren.

**03.04.2 Kappe herstellen**
Kappe nach Unterlagen des AG aus Stahlbeton
Expositionsklassen XC4, XD3, XF4, WA, LP
Betonfestigkeitsentwicklung r <= 0,30/0,5
Druckfestigkeitsklasse C30/37
mit Schalung  herstellen.
Ggf. erforderliche Aussparungen und Nischen nach
Unterlagen des AG gehören zum Leistungsumfang.
Bewehrung wird gesondert vergütet.
(11)Bauwerksteil(e) 'Brückenkappen (siehe Plan-Nr. 125268-01-IB)'

Sichtflächenschalung aus gehobelten,
gespundeten Brettern.
Oberfläche ohne Besenstrich.
Menge: 12,000 m3

**03.04.3 Verbundanker Kappe herstellen**
Verbundanker herstellen.
Bauteil = Kappe.
Verbundanker in Stahlbeton.

Kappenverankerung:
HPA A4 M16 x 240
Mutter und Stauscheibe
hef = 115 mm
Mörtel HIT-RE 500 500 V4
Abstand 1000 mm

Einschließlich Bohrloch herstellen.
Menge: 62,000 St

**03.04.4 Bewehrung aus Betonst. herst.**
Betonstahlbewehrung nach Unterlagen des AG
herstellen.
(11)Bauwerksteil(e) 'Brückenkappen (siehe Plan-Nr. 125268 01-IB)'

Betonstahl B 500 B
Menge: 4,000 t

**03.04.5 Leerrohr PVC DN 100 liefern und im Brückenkappenbereich**
Leerrohr  PVC DN 100
liefern und im Brückenkappenbereich
fachgerecht einbauen.

Sämtliche Erschwernisse insbersondere durch
die Kappenbewehrung sowie für die erforderlichen
Lagefixierungen und Muffenabdichtungen sind sind
hier miteinzurechnen.
Menge: 32,000 m

**03.04.6 Probekörper herstellen**
StL-Nr. 189145010102
Probekörper für Kontrollprüfungen nach
Unterlagen des AG herstellen.
Die Leistung ist gesondert in Rechnung zu stellen.
Würfel 150/150/150 mm.
(z. B. für Druckfestigkeitprüfung, CDF - Versuch )
An Prüfinstitut nach Unterlagen des AG liefern.
Menge: 6,000 St

**03.04.7 Instandsetzung mit PCC herst.**
*** Schwerpunktposition
StL-Nr. 12927216010103
Instandsetzung von Betonbauteilen mit
Zementmörtel/Beton mit Kunststoffzusatz (PCC)
auf vorbereiteten Flächen
nach Unterlagen des AG herstellen, einschl. ggf.
erforderlicher Schalung sowie Aussparungen und
Nischen. Oberflächen eben abziehen und zureiben.
Bauteil(e) 'Überbau'

Einbaudicke cm '3,0'

auf Gesamtfläche.
PCC I
Oberfläche unterschiedlich geneigt.
Menge: 300,000 m2

**03.04.8 Instandsezung mit PCC herst. (Mehreinbau)**
Instandsetzung von Betonbauteilen mit
Zementmörtel/Beton mit Kunststoffzusatz (PCC)
auf vorbereiteten Flächen herstellen
über die nach OZ 'vorherige Position'
vereinbarte Einbaudeicke von 3,0 cm hinaus.
Mehreinbau wird pro cm und m2 abgerechnet.
Menge: 600,000 m2

**03.04.9 Verfüllung Brückenablaufbereiche herst.**
*** Schwerpunktposition
Ausbaubereiche der alten Brückenabläufe einschl.
der Ablaufrohrbereiche mit Zementmörtel/Beton
mit Kunststoffzusatz (PCC I)
auf vorbereiteten Flächen fachgerecht verfüllen,
nach Unterlagen des AG herstellen, einschl. ggf.
erforderlicher Schalung sowie Aussparungen und
Nischen. Oberflächen eben abziehen und zureiben.
Bauteil(e) 'Brückenüberbau'
Menge: 4,000 St

**03.04.10 Ausgleich u.dgl.a. unb.Beton herst.**
StL-Nr. 1891410105040100
Ausgleich, Verfüllung und dgl. aus unbewehrtem
Beton herstellen.
Bauwerksteil(e) 'Brückentafel'

Ausgleich, Verfüllung 'Füllbeton für Verbreiterung Brückengehwegbereiche'

Herstellung 'auf Abdichtungsschicht, Oberfläche geneigt
(siehe Detail Kappe, Plan-Nr. 125268-45-IB)'

Druckfestigkeitsklasse C '10/12'
Menge: 5,000 m3

*Hinweis: Beschichtung der Brückenkappen*
Beschichtung der Brückenkappen

mit EP-GRIP URBAN: Oberflächenbehandlung / -gestaltung mit
speziell flexibilisiertem Reaktionsharz auf Epoxidharzbasis.

Die Oberflächenbehandlunf/ -gestaltung erfolgt nur an der oberen
Seite (Draufsichtfläche) der Brückenkappe.

Hinweis:
Die Oberflächenbehandlung/ -gesaltung der Kappen ist vor der
Geländermontage auszuführen.

**03.04.11 Mehraufwand durch Ränder**
Mehraufwand durch Ränder und Flächen
Um eine Verschmutzung durch das Bindemittel zu verhindern, werden
etwaige Ränder und Flächen mittels geeigneter Maßnahmen
geschützt.
Dazu zählen:
- angrenzender Pflasterbelag des Brückengehwegbereiches
- zu schützende Stirnfläche der Brückenkappe

Nach dem Einbau der Beschichtung werden eventuelle Rückstände der Schutzmaßnahmen vollständig entfernt und ordnungsgemäß entsorgt. Eventuelle Schutzverklebungen für aufgehende Bauteile wie Tiefborde, die 5 cm über den Belag hinausgehen, werden nicht vergütet. Sollten Schutzverklebungen benötigt werden, sind diese im Angebot gesondert zu berücksichtigen.
Menge: 120,000 m

**03.04.12 Vorbereitung der Oberfläche**
Vorbereitung der Oberfläche

Um eine optimale Aufnahme des Bindemittels auf Epoxidharzbasis sicherzustellen,
wird die Oberflächen mittels Stahlkugelstrahlen vorbereitet. Die Behandlung erfolgt
abgestimmt auf die örtlichen Gegebenheiten. Die Entsorgung und Weiterverwertung
des überschüssigen Strahlguts ist Teil dieses Prozesses.
Bauteil: Beton-Brückenkappen

Vorbereiten für EP-GRIP URBAN: Oberflächenbehandlung / -gestaltung
mit speziell flexibilisiertem Reaktionsharz auf Epoxidharzbasis
Einschließlich erfoderlicher Untergrundvorbehandlung der Betonoberfläche.
Menge: 50,000 m2

**03.04.13 Oberflächenbehandlung / -gestaltung (Beton-Kappenoberflächen)**
EP-GRIP URBAN: Oberflächenbehandlung / -gestaltung
mit speziell flexibilisiertem Reaktionsharz auf Epoxidharzbasis
auf den Beton-Kappenoberflächen
Die Oberflächenbehandlung umfasst die Anwendung mit EP-GRIP URBAN,
einem speziell flexibilisierten Reaktionsharz auf Epoxidharzbasis
(gemäß den Vorgaben der TL/TP BEB-StB).
Das Epoxidharz wird maschinell mittels eines computergesteuerten
Misch-/Verlegegeräts entweder über eine Rampe oder in Handarbeit
nahtlos im Gießverfahren aufgetragen.
Der Farbton des Harzes wird an das Gestein angepasst, wofür eine Bemusterung
durch den Auftraggeber (AG) vorgesehen ist. Anschließend wird die behandelte
Fläche sofort mit einer trockenen Gesteinskörnung im Überschuss bestreut.
Die verwendete Gesteinsmischung ist feuergetrocknet und staubfrei und wird
gemäß den Anforderungen der TL Gestein-StB 04 / 07 ausgewählt.
Nach dem Aushärten der Oberflächenbehandlung wird überschüssiges Material
maschinell ausgekehrt. Dieses Material geht in das Eigentum des Auftragnehmers
(AN) über und ist für eine Wiederverwertung vorzusehen.
Die Herstellung der Oberflächenbehandlung erfolgt spiegelfrei. Während des Einbaus
müssen die empfohlenen Wetterverhältnisse des Bindemittelherstellers zwingend
eingehalten werden.
Das vorgesehene Produkt für diese Behandlung ist das EP-GRIP URBAN:
Siligran
Körnung: 0,7 - 1,2 mm
Ral-Farbe Bindemittel: 7030
Verfahren: kombinierte Maschinen- / Handarbeit
Bindemittel: CDS-EP-Harz Grip ASK
Harzverbrauch ca. 1.800 g/m²
Abstreuung: feuergetrocknete, staubfreie Gesteinsmischung in der
Körnung TL Gestein-StB 04 / 07

Vor der Ausführung sind Gesteinsmuster vorzulegen, die vom AG sowie der
Bauüberwachung freigegeben werden.

Leitprodukt:
Possehl Spezialbau GmbH
Sonnenstr. 1, 85232 Bergkirchen
www.possehl-spezialbau.de

oder gleichwertig

Hersteller / Fabrikat: '...................................................'

(vom Bieter auszufüllen)

Wird hier kein Fabrikat eingetragen gilt das Leitprodukt als angeboten:
Menge: 50,000 m2

**03.04.14 Mehrverbrauch speziell flexibilisierten Komponenten-Reaktionsharz**
Mehrverbrauch speziell flexibilisierten Komponenten-Reaktionsharz
für Oberflächen nach TL/TP BEB-StB

Bei einem Mehrverbrauch des Komponenten-Reaktionsharz wird dieser nach
Beendigung der Maßnahme zusammen mit dem Lieferschein ausgewiesen.
Der Mehrverbrauch begründet sich in der bauseits vorhandenen Oberfläche
(beispielsweise übermäßig großer Hohlraumgehalt) Grundlage für den Mehrverbrauch  bildet die zur Preisbildung angesetzte Verbrauchsmenge von circa 1.800 g/m².
Menge: 20,000 kg

**03.04.15 Fugenfüllung herstellen, Kappen**
StL-Nr. 14918608
Fugenfüllung für Fuge in Betonbauteilen
mit an den Fugenflächen haftender, alterungs-,
witterungs-, und tausalzbeständiger dauerelastischer Dichtungsmasse
nach Unterlagen des AG herstellen.
Fugen reinigen, trocknen,
vorbehandeln und füllen.
Bauteil(e) 'Brückenkappen'

Fugenart 'Raumfugen quer'

Fugenquerschnitt mm x mm '20 x20'
Menge: 3,000 m

**03.04.16 Höhenmesspunkte herstellen**
StL-Nr. 129215020202
Höhenmesspunkte am Bauwerk nach Unterlagen des
AG herstellen.
Bauteil(e) 'Kappen'

Höhenmesspunkte mit Linsenkopfbolzen,
(Senkniete), aus Messing.
Messpunkte liefern.
Menge: 6,000 St

#### Titel 03.05 Brückenbordsteine

*Hinweis*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**03.05.1 Granitbord gerade auf Bauwerk herstellen**
*** Schwerpunktposition
Bord aus Granitbordsteinen Form A, Sondermaß,
gerade mit Anlauf nach RZ Kap 12 herstellen.
Fugen mit PCC-Mörtel schließen.
Länge der Einzelsteine zwischen 80 und 150 cm.
(11)Bauteil(e) 'Bordstein Kappe Überbau'

Größe b x h: 15/18 x 20 cm
Gerader Stein, Länge der Einzelsteien 80 bis 150 cm,
Bordsteine auf wasserdurchlässigem
Reaktionsharzbeton versetzen.
Verstärkungsstreifen wird gesondert vergütet.
Schlupffreie Verankerung mit Überbaubeton
durch in den Stein unterseitig mindestens 10 cm
eingebohrte und mit Epoxidharz vergossene
Gewindestange M 14  nach Ausführungsstatik
aus nichtrostendem Stahl, Werkstoff-Nr. 1.4571,
Abstand 50 cm, Randabstand 15 cm.

Einschl. Herstellen der Bohrungen in die bestehende
Brückentafel und Verankerung der Gewindestangen
mittels Einkleben.
Menge: 26,000 m

**03.05.2 Granitbord-Bogenstein auf Bauwerk herstellen**
*** Schwerpunktposition
Bord aus Granitbordsteinen Form A, Sondermaß,
gerade mit Anlauf nach RZ Kap 12 herstellen.
Fugen mit PCC-Mörtel schließen.
Länge der Einzelsteine zwischen 80 und 150 cm.
(11)Bauteil(e) 'Bordstein Kappe Überbau'

Größe b x h: 15/18 x 20 cm
Bogen-Stein für Außenbogen R = 8 m,
Bordsteine auf wasserdurchlässigem
Reaktionsharzbeton versetzen.
Verstärkungsstreifen wird gesondert vergütet.
Schlupffreie Verankerung mit dem Kappenbeton
Schlupffreie Verankerung mit Überbaubeton
durch in den Stein unterseitig mindestens 10 cm
eingebohrte und mit Epoxidharz vergossene
Gewindestange M 14  nach Ausführungsstatik
aus nichtrostendem Stahl, Werkstoff-Nr. 1.4571,
Abstand 50 cm, Randabstand 15 cm.

Einschl. Herstellen der Bohrungen in die bestehende
Brückentafel und Verankerung der Gewindestangen
mittels Einkleben.
Menge: 7,000 m

**03.05.3 Granitbord-Bogenstein auf Bauwerk herstellen**
*** Schwerpunktposition
Bord aus Granitbordsteinen Form A, Sondermaß,
gerade mit Anlauf nach RZ Kap 12 herstellen.
Fugen mit PCC-Mörtel schließen.
Länge der Einzelsteine zwischen 80 und 150 cm.
(11)Bauteil(e) 'Bordstein Kappe Überbau'

Größe b x h: 15/18 x 20 cm
Bogen-Stein für Außenbogen R = 15 bis 16,5 m
Bordsteine auf wasserdurchlässigem
Reaktionsharzbeton versetzen.
Verstärkungsstreifen wird gesondert vergütet.
Schlupffreie Verankerung mit Überbaubeton
durch in den Stein unterseitig mindestens 10 cm
eingebohrte und mit Epoxidharz vergossene
Gewindestange M 14  nach Ausführungsstatik
aus nichtrostendem Stahl, Werkstoff-Nr. 1.4571,
Abstand 50 cm, Randabstand 15 cm.

Einschl. Herstellen der Bohrungen in die bestehende
Brückentafel und Verankerung der Gewindestangen
mittels Einkleben.
Menge: 13,000 m

**03.05.4 Anpassung von Bordst. herstellen**
StL-Nr. 17913421010105
Anpassung von Bordsteinen
herstellen.
Naturstein, Form A
Größe mm x mm '(b x h) 150/180 x 200-250'

Senkrechter Schnitt
für Anpassung an 'Übergängen-Brückenüberbau'
Menge: 4,000 St

**03.05.5 Dehnungsfuge in Borden herstellen**
StL-Nr. 179138050101
Dehnungsfuge in Borden herstellen.
Fugenbreite 10 mm,
Fugentiefe mm '15'

Fuge in Naturbordstein
Form 'B7 bzw. A2'

mit Unterfüllung aus Kunststoffhartschaumplatten und elastischer Fugenmasse verfüllen.
Menge: 4,000 St

#### Titel 03.06 Geländer, Fahnenmastverankerungen

*Hinweis: Vorbemerkung Brückengeländer*
Vorbemerkung Brückengeländer:

Die tatsächliche Dimensionierung des Geländers und seiner Komponenten erfolgt gemäß der RPS 2009, RIZ ING GEL 9-11+14, sowie nach den statischen Erfordernissen, um als passiv schützendes Fahrzeug-Rückhaltesystem neben dem angrenzenden Gewässer fungieren zu können.

Gestaltung und Ausführung des Geländers gem. den Vorgaben des RIZ GEL9,10,11
Verankerung des Geländers gem. den Vorgaben des RIZ GEL 14.

Die Mindestanforderung sämtlicher Verbindungsmittel entspricht A2-70.

*Hinweis: Vorbemerkung*
Die Werkstattzeichnungen sowie alle dafür erforderlichen Leistungen wie
örtliches Aufmaß etc. sind in die nachfolgenden Positionen einzurechnen
und werden nicht gesondert vergütet.

**03.06.1 Stands.nachweis aufstellen**
Standsicherheitsnachweis nach ZTV-ING
für das Brückengeländer in Anlehnung an die
Ausschreibungsplanung siehe "Detailplan Brückengeländer"
Plan-Nr. 125268-FP-5-D-5 und Plan "nsatandsetzung Brücke
über die Anlauter" Plan-Nr.125268-01-IB.
Bauwerk 'Brückengeländer'

Ausfertigungen zur Prüfung liefern.
Menge: 1,000 Psch

**03.06.2 Ausführ.zeichn. herstellen**
Ausführungszeichnungen nach ZTV-ING für
das Bauwerk einschl. Baubehelfe herstellen.

Der Ausführungsplaung ist gem. den Vorgaben der zur Ausschreibung beiliegenden Plänen "Detailplan Brückengeländer" (Plan-Nr. 125268-FP-5-D-5) und "Instandsetzung Brücke über die Anlauter" (Plan-Nr. 125268-01-IB) zu erstellen und mit dem AG abzustimmen.
(11)Bauwerk 'Brückengeländer'

(21)Ausfertigungen '2-fach in Papierforn und 1-fach digital'

3 Ausfertigungen -1 Original und 2 Pausennach Berichtigung an den AG liefern.

Die Ausführungdsplanung ist dem AG so rechtzeitig zur Überprüfung vorzulegen, dass unter Beachtung von 14 Tagen Prüfzeit und der jeweiligen Lieferzeit eine rechtzeitige Montage auf der Baustelle gewährleistet ist.
Die Vergütung erfolgt pauschal.
Menge: 1,000 Psch

**03.06.3 Geländer aus Stahl auf Brücke herstellen**
*** Schwerpunktposition
Geländer aus Stahl auf Bauwerk herstellen.
Stahlgeländer feuerverzinkt, bestehend aus Kaltprofilen
einschl. Endstücken, Passstücken, Bewegungs- und
Montagefugen gem. RiZ-ING Gel 9 und Entwässerungsöffnungen nach Unterlagen des AG.
Bauteil(e) 'Brücke'

Geländerhöhe cm '110'

Gestaltung und Ausführung des Geländers
gemäß den den Vorgaben des RIZ GEL 9, 10, 11
Vorgaben des II GEL 10, 11

Geländerausführung gerade und gekrümmt
nach Unterlagen des AG,
siehe hierzu Ausschreibungsplan
"Detailplan Brückengeländer" Plan-Nr. 125268-FP-5-D-5
"Brücke über die Anlauter " Plan-Nr. 125268-45-IB

Handlauf bestehend aus:
- U-Stahlprofil, FVZ analog RIZ GEL 10 +11
- Stahlseil analog RIZ GEL 10 +11
- Holzauflage-Handlauf, z.B. Lärche ca. 150 x 35mm,
  geschliffen, Fase 5mm, mit Nut und Tropfkante, imprägniert,
- befestigt auf U-Stahlprofil mit Schrauben A2-70,

Verankerung mit Fußplatte und Betonschrauben
gem. RiZ-ING Gel 14, einschließlich Bohrungen
und Ausgleichsschicht,

Ausführung mit einer Eckausbildung nach Unterlagen AG.

-Pfostenwangen und Fußplatten, Stahl S 235 JR,
 FVZ & Pulvebeschichtet
 mit ZB EP702 + DB PUR 703

- Geländerfüllung aus Edelstahlseilen, V"A 1.4301
  Durchmesser 6-10 mm, flexibel, 7x19 Drähte
Vor der Fertigung ist ein örtliches Aufmaß durchzuführen.
Menge: 61,000 m

**03.06.4 Geländer aus Stahl auf Mauerkrone herstellen**
*** Schwerpunktposition
Geländer aus Stahl auf Bauwerk herstellen
wie vor beschrieben
jedoch Ausführung auf bestehende Ufermauer
ohne  Drahtseil im Handlauf,
Ausführung gerade mit 1x Geländerknick,
Ausführung nach Angabe des AG,
siehe Ausschreibungspläne:
Plan-Nr. 125268-45-IB
Plan-Nr. 125268-FP-5-D-5
Plan-Nr. 125268-FP-5-P-2.A.
Menge: 12,000 m

**03.06.5 Zulage für Stahlblatte/ Emblemtafel**
Zulage zu vorbeschriebenen Brückengeländer
für die Herstellung und Montage einer Stahlplatte/
Emblemtafel mit Wappen der Gemeinde Enkering,
aus Stahl S 235 JR, FVZ & Pulvebeschichtet
mit ZB EP702 + DB PUR 703,
Abmessung bxh ca. 90 x 73 cm,
Verschraubung der Stahlplatte mit Pfostenwangen,

siehe Detailplan Brückengeländer Plan-Nr..125268-FP-5-D-5.

Ausführung in Abstimmung mit dem AG.
Menge: 1,000 St

**03.06.6 Fahrenmasthalterung herstellen**
Fahrenmasthalterung einschließlich Verankerung
liefern und an der Stirnseite der Bückenkappe montieren.
siehe hierzu Plan-Nr. 125268-45-IB, Querschnitt A-A.
Beschreibung:
Ausführung gem. RiZ Mast 1

Die Einmessen sowie sämtliche Erschwernisse bei der Montage sind hier miteinzurechnen.
Menge: 4,000 St

**03.06.7 Drainagerohr aus Edelstahl**
Drainagerohr aus Edelstahl Durchmesser 40 mm
liefern und hinterhalb der Brückenrandsteine im Bereich
der Brückentafel zur Entwässerung der ungebundenen Pflasterbelagbettung einbauen.
siehe hierzu Ausschreibungsplan Plan-Nr. 125268-45-IB "Insatndsetzung Brücke über die Anlauter"
Menge: 46,000 m

**03.06.8 Zulage zu vorgenannter Position "Drainagerohr" für gebogene Ausführung entsprechend**
Zulage zu vorgenannter Position "Drainagerohr"
für gebogene Ausführung entsprechend der
Randsteinführung auf der Brückentafel.
Menge: 20,000 m

### 04 Stundenlohnarbeiten

#### Titel 04.01 Arbeitskräfte, Maschinen, Stoffe

*Hinweis: Vorbemerkung*
Die nachfolgend aufgeführten Leistungen gehören zur
vertraglichen Leistung:
Sämtliche Aufwendungen für die jeweilige Arbeitskraft,
insbesondere den tatsächlichen Lohn einschließlich
Vermögenswirksame Leistungen mit den Zuschlägen für
Gemeinkosten sowie Lohn- bzw. Gehaltsnebenkosten und
Zuschläge für Überstunden, ausgenommen
Zuschläge für Nacht-, Sonntags- und Feiertagsarbeit,
die gesondert vergütet werden.
Sämtliche Aufwendungen für den Einsatz des Gerätes bzw.
  Lastkraftwagens, insbesondere Gerätevorhalte- und
Betriebsstoffkosten sowie sämtliche Zuschläge
einschließlich der Kosten für das Bedienungspersonal
bzw. den Fahrer. Vergütet werden die tatsächlich
geleisteten Arbeitsstunden.
Stundenlohnarbeiten werden nur vergütet wenn diese vom
AG angeordnet worden sind.

**04.01.1 Polier/Vorarbeiter**
Menge: 10,000 h

**04.01.2 Facharbeiter**
Menge: 15,000 h

**04.01.3 Helfer**
Menge: 20,000 h

**04.01.4 Bagger bis zu 1 m³ Tieflöffelinhalt**
Menge: 15,000 h

**04.01.5 LKW bis zu 15 to Nutzlast**
LKW bis zu15 to Nutzlast
Menge: 15,000 h

**04.01.6 Kombi bis zu 1,5 to Nutzlast**
Menge: 10,000 h

**04.01.7 Kompressor mit Abbauhammer**
Menge: 5,000 h

**04.01.8 Zuschlag für jeden weiteren Hammer**
Menge: 5,000 h

**04.01.9 Verdichtungsgerät**
Verdichtungsgerät
z.B. AT 3000, Wackerstampfer
Menge: 5,000 h

**04.01.10 Kabelsuchgerät**
Menge: 5,000 h

**04.01.11 Saugwagen 10 m³**
Saugwagen 10 m³ Inhalt
Menge: 5,000 h

**04.01.12 Hilti-Bohrhammer, Elektroflex**
Hilti-Bohrhammer, Elektroflex (incl. Stromaggregat)
Menge: 5,000 h

**04.01.13 Motorflex, Motorsäge**
Menge: 5,000 h

**04.01.14 Zementmörtel (Sandbeton 0/4) 600 kg/m3**
Zementmörtel (Sandbeton 0/2) 600 kg/m3
Menge: 1,000 m3

**04.01.15 Beton mindestens C25/30, XC4**
Beton mindestens C25/30
Expositionsklasse XC4
Menge: 1,000 m3

**04.01.16 Bewehrung BSt 500 S**
Menge: 300,000 kg

**04.01.17 Leerkies 16/32**
Liefern von Stoffen
Leerkies 16/32
Mengenermittlung nach Wiegeschein
Menge: 5,000 m3

**04.01.18 Frostschutzkies 0/32**
Liefern von Stoffen
Frostschutzkies 0/32
Mengenermittlung nach Wiegeschein
Menge: 5,000 m3

### 05 Vegetationstechnische Arbeiten

#### Titel 05.01 Erdarbeiten

**05.01.1 Grasnarbe abschieben**
Krautschicht bzw. Grasnarbe gleichmäßig abschieben,
laden und abfahren.
In den Einheitspreis sind die Kippgebühren einzukalkulieren.
Abtragsdicke: 15 cm
Menge: 845,000 m²

**05.01.2 Oberboden abtragen und lagern**
Oberboden gemäß DIN 18300, Ziffer 2.2,
Klasse 1 abtragen, laden und in meßbaren Mieten von
max. 250 m³ auf dem Grundstück für den Wiedereinbau lagern
Anfallende Stoffe wie Steine und Wurzeln
werden Eigentum des AN und sind abzufahren.
Dicke der Humusschicht: 20-40 cm
Transportdistanz: 50-100 m
Ort: künftige Stufenanlagen, Terrasse und Sitzsteine
Menge: 40,000 m³

**05.01.3 Oberboden sieben, Bodengruppe 5 - 10mm**
Oberboden, sieben, Bodengruppe 5 DIN 18915
(schwach bindig, steinig), mit maschineller Siebanlage,
Siebdurchgang 10mm,
Anfallende Siebrückstände laden,
zu geeigneter Verwertung zuführen.
Die Gebühren der Verwertung sind in den Einheitspreis
einzukalkulieren.
Menge: 40,000 m³

**05.01.4 Vegetationsschicht lockern**
Vegetationsschicht lockern durch kreuzweises Fräsen, nach Aufbringen der
Bodenverbesserungsstoffe. Steine und
Fremdkörper über 3 cm Durchmesser, Unkraut
und schwer verrottbare Pflanzenteile ablesen.
Sie werden Eigentum des AN und sind zu
beseitigen. Lockerungstiefe 20 bis 30 cm.
Menge: 750,000 m²

**05.01.5 Rohplanie herstellen**
Rohplanie herstellen für Vegetationsflächen und verdichten.
Setzungen sind nachzuplanieren.
Ebenheit: +- 5 cm
Erdmassenausgleich: +- 15 cm
Bodenart: Kies
Menge: 750,000 m²

**05.01.6 Vegetationsschicht herstellen**
Vegetationsschicht aus bauseits lagerndem
Oberboden gemäß DIN 18915, herstellen.
Einschl. Rohplanie.
Einbaudicke:  10-15 cm in Rasen- und Wiesenflächen
Ebenheit: +- 5 cm
Einbauort:  Rasen- und Wiesenflächen
Menge: 30,000 m³

**05.01.7 Vegetationsschicht herstellen.**
Vegetationsschicht aus Oberboden liefern und gemäß DIN
18915, herstellen.
Einschl. Rohplanie.
Einbaudicke: 10-15 cm in Rasen- und Wiesenflächen
Ebenheit: +- 5 cm
Einbauort: in Rasen- und Wiesenflächen
Menge: 100,000 m³

**05.01.8 Vegetationsschicht herstellen**
Vegetationsschicht aus Oberboden liefern und gemäß DIN
18915, herstellen.
Einschl. Rohplanie.
Einbaudicke: 30-40 cm in Rasen- und Wiesenflächen
Ebenheit: +- 5 cm
Einbauort: Staudenfläche vor Gasthaus
Menge: 7,000 m³

**05.01.9 Baumgrubenaushub**
Herstellen von Baumgruben. Material
ausheben, im Gelände einplanieren.
Bodenart: Kies
Aushubmenge: 200/200/100 cm
Ort: Rasenflächen
Menge: 5,000 St

**05.01.10 Baumgruben Vegetationsschicht**
Vegetationsschicht für Baumgruben aus zu lieferndem
Oberboden gemäß DIN 18915 herstellen.
Anfüllmenge: 200/200/75 cm
Ort: Rasenflächen
Menge: 5,000 St

**05.01.11 Baumgrubenaushub**
Herstellen von Baumgruben. Material
ausheben, im Gelände einplanieren.
Bodenart: Kies
Aushubmenge: 400/400/100 cm
Ort: Baum in Pflanzinsel, vor Gasthaus
Menge: 2,000 St

**05.01.12 Strukturstabilies Vegetationssubstrat B**
Vegetationssubstrat liefern im Bereich der Baumgrube
entsprechend den Regelungen der ZTV-Vegtra-Mü
und einbauen. Das Substrat ist nach Sieblinie B der
ZTV-Vegtra-Mü 2016 herzustellen. Die Eignungsprüfungen und
Eigenüberwachungsprüfungen des AN sind dem AG vor
Bauausführung schriftlich zu übergeben.
Substratbezeichnung: unterbaufähiges
Straßenbaumsubstrat, Sieblinie B
Maße: 400x400x100 cm
Anzahl der Bäume: 2
Ort: Baum in Pflanzinsel vor Gasthaus
Menge: 26,000 m³

**05.01.13 Strukturstabiles Vegetationssubstrat A**
Vegetationssubstrat liefern im Bereich der Baumgrube
entsprechend den Regelungen der ZTV-Vegtra-Mü
und einbauen. Das Substrat ist nach Sieblinie A der
ZTV-Vegtra-Mü 2016 herzustellen. Die Eignungsprüfungen und
Eigenüberwachungsprüfungen des AN sind dem AG vor
Bauausführung schriftlich zu übergeben.
Substratbezeichnung: unterbaufähiges
Straßenbaumsubstrat, Sieblinie A
Maße: 175 x 175 x 100 cm
Anzahl der Bäume: 2
Ort: wie vor
Menge: 6,000 m³

#### Titel 05.02 Bodenverbesserungsarbeiten

**05.02.1 Bodenverbesserung-Dünger**
Bodenverbesserung der Vegetationsfläche
mit granuliertem organisch-mineralischen NPK-Dünger.
Stoff gleichmäßig aufbringen.
Produkt: Hornoska 8 + 3 + 10 (+3) Spezial
Sphero Granulat
Nährstoffgehalte:
8% N Gesamtstickstoff
  3,3 % N Ammoniumstickstoff
  2,4 % N Carbamidstickstoff
3 % P2O5 Gesamtphosphat
10 % K 2O Gesamtkaliumoxid
3 % MgO Gesamtmagnesiumoxid
sowie Spurenelemente Bor, Eisen, Mangan, Kupfer und Zink.
Organische Substanz 35 %
Düngermenge: 50 g/m²

Hersteller:
Hauert Günther Düngerwerke GmbH
Beuthener Str. 41
90471 Nürnberg
Tel. 0911 703704 0
Fax 0911 703704 1
info@hauert-guenther.de
www.hauert-guenther.de
o.glw. '.............................'

(Produkt des Bieters)
Menge: 16,000 m²

#### Titel 05.03 Pflanzenlieferung und Pflanzarbeiten

**05.03.1 Hochstämme und Stammbüsche**
Lieferung von Solitärbäumen.
Art, Sorte: Acer campestre
Stammumfang: 25-30 cm
Breite: 200-300 cm
Höhe: 400-500 cm
Lieferform: 5 x v. mDB., Solitärbaum, a.e.w.St.

Baumschulenvorschlag:
Bruns Pflanzen-Export GmbH & Co.KG
o.glw '.............................'

Baumschule des Bieters
Menge: 1,000 St

**05.03.2 Hochstämme und Stammbüsche**
Lieferung von Solitärbäumen.
Art, Sorte: Fraxinus ornus
Stammumfang: 25-30 cm
Breite: 200-300 cm
Lieferform: 4 x v. mDB., Solitärbaum, a.e.w.St.

Baumschulenvorschlag:
Bruns Pflanzen-Export GmbH & Co.KG
o.glw '.............................'

Baumschule des Bieters
Menge: 1,000 St

**05.03.3 Hochstämme und Stammbüsche**
Lieferung von Solitärbäumen.
Art, Sorte: Malus-Hybride `Rudolph´
Stammumfang: 25-30 cm
Breite: 100-150 cm
Lieferform: 4 x v. mDB., Solitärbaum, a.e.w.St.

Baumschulenvorschlag:
Bruns Pflanzen-Export GmbH & Co.KG
o.glw '.............................'

Baumschule des Bieters
Menge: 1,000 St

**05.03.4 Hochstämme und Stammbüsche**
Lieferung von Solitärbäumen.
Art, Sorte: Malus-Hybride `Street Parade´
Stammumfang: 25-30 cm
Breite: 150-200 cm
Höhe: 300-350 cm
Lieferform: 4 x v. mDB., Solitärbaum, a.e.w.St.

Baumschulenvorschlag:
Bruns Pflanzen-Export GmbH & Co.KG
o.glw '.............................'

Baumschule des Bieters
Menge: 2,000 St

**05.03.5 Hochstämme und Stammbüsche**
Lieferung von Solitärbäumen.
Art, Sorte: Prunus padus `Schloss Tiefurt´
Stammumfang: 25-30 cm
Breite: 150-200 cm
Höhe: 400-500 cm
Lieferform: 4 x v. DB., Solitärbaum, a.e.w.St.

Baumschulenvorschlag:
Bruns Pflanzen-Export GmbH & Co.KG
o.glw '.............................'

Baumschule des Bieters
Menge: 1,000 St

**05.03.6 Hochstämme und und Stammbüsche**
Lieferung von Solitärbäumen.
Art, Sorte: Salix alba `Tristis´
Stammumfang: 25-30 cm
Breite: 200-300 cm
Lieferform: 4 x v. mDB., Solitärbaum, a.e.w.St.

Baumschulenvorschlag:
Bruns Pflanzen-Export GmbH & Co.KG
o.glw '.............................'

Baumschule des Bieters
Menge: 1,000 St

**05.03.7 Stauden**
Lieferung von Stauden und Zwiebeln als vorgemischte Fertigmischung.
Mischung: Präriesommer

Gerüstbildner-Stauden:
Agastache rugosa ‚Blue Fortune‘
Aster ericoides ‚Pink Star‘
Baptisia australis
Panicum virgatum
Solidago caesia

Gruppenstauden:
Echinacea pallida
Echinacea purpurea ‚Magnus‘
Liatris spicata
Monarda fistulosa var. Menthifolia
Penstemon digitalis ‚Husker’s Red‘
Tradescantia x andersoniana ‚Blue Stone‘

Bodendecker-Stauden:
Artemisia ludoviciana var. Albula ‚Silver Queen‘
Aster divaricatus
Oenothera fruticosa ‚Sonnenwende‘
Pycnanthemum tenuifolium

Streupflanzen:
Gaura lindheimerii
Verbena bonariensis

Zwiebeln:
Camassia leichtlinii ‚Caerulea‘
Narcissus jonquilla ‚Sailboat‘

Lieferform: Container
Ort: Pflanzinsel vor Gasthaus

Gärtnereivorschlag:
durchgeblueht.de
Simonsen Freianlagen FP GmbH
Dresdner Straße 28
D-01723 Wilsdruff bei Dresden
E-Mail: service@durchgeblueht.de
Fax: +49 (0) 35204 785488o.glw '.............................'

Gärtnerei des Bieters
Menge: 16,000 m²

**05.03.8 Stauden-Zwiebel**
Lieferung von Blumenzwiebeln.
Art, Sorte: Chionodoxa luciliae
Lieferform: Zwiebel
Anzahl: 3 / m²
Menge: 370,000 St

**05.03.9 Stauden-Zwiebel**
Lieferung von Blumenzwiebeln.
Art, Sorte: Crocus Blue Pearl
Lieferform: Zwiebel
Anzahl: 3 / m²
Menge: 370,000 St

**05.03.10 Stauden-Zwiebel**
Lieferung von Blumenzwiebeln.
Art, Sorte: Crocus tommasinianus 'Ruby Giant'

Lieferform: Zwiebel
Anzahl: 3 / m²
Menge: 370,000 St

**05.03.11 Stauden-Zwiebel**
Lieferung von Blumenzwiebeln.
Art, Sorte: Galanthus nivalis
Lieferform: Zwiebel
Anzahl: 4 / m²
Menge: 470,000 St

**05.03.12 Stauden-Zwiebel**
Lieferung von Blumenzwiebeln.
Art, Sorte: Iris 'Sheila Ann Germaney'

Lieferform: Zwiebel
Anzahl: 4 / m²
Menge: 470,000 St

**05.03.13 Stauden-Zwiebel**
Lieferung von Blumenzwiebeln.
Art, Sorte: Iris reticulata 'Harmony'

Lieferform: Zwiebel
Anzahl: 3 / m²
Menge: 370,000 St

**05.03.14 Stauden-Zwiebel**
Lieferung von Blumenzwiebeln.
Art, Sorte: Scilla siberica
Lieferform: Zwiebel
Anzahl: 3 / m²
Menge: 370,000 St

**05.03.15 Pflanzarbeiten-Hochstämme**
Hochstämme und Solitärbäume, inkl. Oberbodenaushub
der Pflanzgruben,
pflanzen, herstellen des Gießrandes, etc.
STU 25-30 cm, m.Db. oder Container
Ort: Bäume in Rasenflächen
Menge: 7,000 St

**05.03.16 Wurzelleitplatte für Baumquartiere**
Wurzelleitplatte für Solitärbäume liefern und gemäß
Herstellervorschrift einbauen. Die Platten werden mit den
Führungsrippen zum Baumstamm hin ausgerichtet.
Es erfolgt jedoch kein bodenbündiger Anschluss gemäß
Einbauempfehlung. Vielmehr dienen die Platten als
Begrenzung des Baumsubstrates der Sieblinie B und
werden unterhalb der Kiestragschicht in einem Winkel
von etwa 75grad eingebaut.

Typ: GEFAguard Wurzelführung TRG 120
Art.-Nr.: 30.1.05.120.075.1
Ort: Bäume vor Gasthaus

Herstellervorschlag:
GEFA Produkte Fabritz GmbH
o.glw '.............................'

Lieferant des Bieters
Menge: 43,000 St

**05.03.17 Wurzelleitplatte Passform**
Wie vor, jedoch Gehrungsschnitt an den Eckpunkten,
um die Platte bei einem Winkel von etwa 75grad
geschlossen einbauen zu können.

Typ: GEFAguard Wurzelführung TRG 120
Art.-Nr.: 30.1.05.120.075.1
Ort: Bäume vor Gasthaus

Herstellervorschlag:
GEFA Produkte Fabritz GmbH
o.glw '.............................'

Lieferant des Bieters

Abgerechnet wier die Anzahl der Schnitte.
Menge: 16,000 St

**05.03.18 Ballenverankerung für Bäume bis STU 35 cm**
Ballenverankerung für Solitärbäume liefern und einbauen.
Solitärbäume mit GEFA-Ballenverankerung nach
Herstellervorschrift unterirdisch verankern. Zur Anwendung
kommen unbehandelte Stahlanker mit 50 mm breiten
Gurtschlaufen und einem Spanngurt aus Polyestergewebe. Zur
Schonung der Ballenoberfläche wird eine langsam verrottbare
Kokosfaserscheibe unterlegt.

Typ: Treelock 35 BIO
Art.-Nr.: 01.2.02.050.000.0
Ort: Bäume vor Gasthaus

Herstellervorschlag:
GEFA Produkte Fabritz GmbH
o.glw '.............................'

Lieferant des Bieters
Menge: 2,000 St

**05.03.19 Pflanzenverankerungen**
Pflanzenverankerungen herstellen aus
Baumpfählen.
Ausführung: Dreibock, mit Lattenrahmen
Pfahllänge: 250 cm
Zopfdicke: 8/10 cm
Pfähle angespitzt, weiß geschält
Pfähle standfest einschlagen und durch Querhölzer (Latten
40/60 mm) miteinander verbinden. Baum mit Kokosstrick (dicke
Sorte 25 g/m) an den Pfahlköpfen mit 4facher 8er-Schlaufe
binden, die einzelnen Bindungen an den Pfählen mit Krampen
annageln.

Einschließlich Rückbau nach Gewährleistungsende.
Ort: Bäume in Rasenflächen
Menge: 5,000 St

**05.03.20 Baumschattierung**
Anbringung einer Baumschattierung aus Stroh- oder
Schilfrohrmatten am Stamm der Bäume herstellen. Die
Einzelelemente müssen mit stabilen Drähten verbunden sein.
Die Abstände zwischen den Elementen sollen 2-5 mm
betragen. Die Matten sind locker, um den Stamm zu legen und
müssen bis zur Baumbindung reichen.
Höhe: mind. 2,0 m
An der Nordseite sind die Matten um bis zu einem Drittel des
Stammumfangs zu überlappen. Die Matten sind 2-fach (im
oberen und unteren Drittel) mit dickem Draht am Stamm zu
befestigen.
Ort: Bäume mit Dreibock, Bäume mit Unterflurverankerung
Menge: 7,000 St

**05.03.21 Pflanzarbeiten Stauden**
Pflanzarbeit der Bodendecker und Stauden.

Abgerechnet wird die zu bearbeitende Fläche.
Menge: 16,000 m²

**05.03.22 Pflanzarbeiten Zwiebel**
Pflanzarbeit der Blumenzwiebeln.

Abgerechnet wird die zu bearbeitende Fläche.
Menge: 120,000 m²

**05.03.23 Baumscheibe mulchen**
Mulchmaterial aus zerkleinerten fraktionierten Nadelholzrinde
zum Schutz der Vegetation und des Oberbodens liefern und
fachgerecht verteilen. Der Rindenmulch ist gleichmäßig auf
die gesamte unkrautfreie Baumscheibe auszubringen.
Schichtstärke: 8 cm
Material: Rindenmulch fein 0/20 mm
Der Nachweis des Gütezeichens RAL "Substrate für Pflanzen"
RAL GZ-250/1-1 Rindenmulch ist unaufgefordert der
Bauleitung vorzulegen. '.............................'

Produkt des Bieters
Ort: Baumscheiben um Bäume vor Gasthaus
Menge: 3,000 m²

**05.03.24 Pflanzfläche mulchen**
Mulchmaterial aus zerkleinerten fraktionierten Nadelholzrinde
zum Schutz der Vegetation und des Oberbodens liefern und
fachgerecht verteilen. Der Rindenmulch ist gleichmäßig auf
die gesamte unkrautfreie Baumscheibe auszubringen.
Schichtstärke: 8 cm
Material: Rindenmulch fein 0/20 mm
Der Nachweis des Gütezeichens RAL "Substrate für Pflanzen"
RAL GZ-250/1-1 Rindenmulch ist unaufgefordert der
Bauleitung vorzulegen. '.............................'

Produkt des Bieters
Ort: Pflanzfläche vor Gasthaus
Menge: 13,000 m²

#### Titel 05.04 Rasenarbieten

**05.04.1 Rasenfeinplanie-Rasen**
Feinplanung für Rasenflächen herstellen.
Abweichung von der Sollhöhe +-2 cm. An-
schluß an Beläge 2 cm unter Belagsoberkante. Steine, Fremdkörper über 3 cm
Durchmesser, schwerverrottbare Pflanzenteile ablesen. Sie werden Eigentum des
AN und sind zu beseitigen.
Ort: Rasenflächen
Menge: 700,000 m²

**05.04.2 Ansaat-Gebrauchsrasen**
Ansaat von Gebrauchsrasen. Das Saatgut
ist gleichmäßig aufzubringen und einzuarbeiten. Einschl. 1. Schnitt mit Sichelmäher bei einer Halmlänge von ca. 10 cm.
Das Mähgut ist sauber abzurechen und
abzufahren.
Fehlstellen sind nachzusäen.
Saatgutmischung: RSM 2.3
Einbaumenge pro m²: 25 g
Ort: Rasenflächen
Artikelnummer JULIWA-HESA: G 230

Hersteller:
JULIWA-HESA GmbH
o.glw '.............................'
Menge: 700,000 m²

**05.04.3 Feinplanie-Wiesenflächen**
Feinplanum für Wiesenflächen herstellen.
Abweichung von der Sollhöhe +-5 cm. An-
schluß an Beläge 2 cm unter Belagsoberkante. Vegetationsfläche lockern durch kreuzweises Fräsen. Steine und Fremdkörper über 3 cm
Durchmesser, Unkraut und schwer verrottbare
Pflanzenteile ablesen. Sie werden Eigentum des
AN und sind zu beseitigen.
Lockerungstiefe 20 bis 30 cm.
Ort: Wiesenflächen
Menge: 12,000 m²

**05.04.4 Wiesenansaat**
Ansaat einer Magerwiese. Liefern des Saatgutes inkl.
Füllstoffe. Das Saatgut ist gleichmäßig aufzubringen und
einzuarbeiten gemäß Herstellerangaben. Die Leistung
beinhaltet den. 1. Schnitt mit geeignetem Gerät ca. 6-8 Wochen
nach der Ansaat. Schnitthöhe > 5 cm.
Das anfallende Mähgut ist sauber abzurechen und abzufahren.
Fehlstellen sind nach Rücksprache mit der Bauleitung ggf.
nachzusäen.
Saatgutmischung: Blumenansaat `Wärmeliebender Saum´
100% Wildblumen
Einbaumenge pro m²: 2 g
Ort: Wiesenfläche
Saatgut: mit Nachweis aus regionaler Herkunft
Produktionsraum: 7
Ursprungsgebiet: 14

Wildblumen 100%
Achillea millefolium  0.8%
Agrimonia procera  2.0%
Anchusa officinalis  1.5%
Anthemis tinctoria  1.5%
Anthericum ramosum  1.0%
Aquilegia vulgaris  1.0%
Aster amellus  0.5%
Ballota nigra  0.5%
Buphthalmum salicifolium1.0%
Calendula arvensis  5.0%
Campanula glomerata  0.2%
Campanula rapunculus  0.1%
Centaurea scabiosa  3.0%
Centaurea stoebe  1.0%
Cichorium intybus  2.0%
Clinopodium vulgare  1.3%
Consolida regalis  4.0%
Cynoglossum officinale  1.0%
Daucus carota  1.2%
Dianthus carthusianorum 2.5%
Dianthus superbus  0.5%
Echium vulgare  2.0%
Filipendula vulgaris  2.0%
Galatella linosyris  0.2%
Hesperis matronalis  2.0%
Hypericum perforatum  1.0%
Isatis tinctoria  1.0%
Knautia arvensis  2.0%
Leonurus cardiaca  1.5%
Leucanthemum ircutianum/vulgare2.0%
Linaria vulgaris  0.3%
Linum austriacum  3.3%
Malva alcea  3.0%
Malva moschata  4.0%
Oenothera biennis  2.0%
Origanum vulgare  0.2%
Papaver rhoeas  3.0%
Pastinaca sativa  1.5%
Pimpinella saxifraga  2.0%
Primula veris  0.5%
Reseda lutea  1.3%
Reseda luteola  1.0%
Rhinanthus minor  0.5%
Salvia pratensis  6.2%
Salvia verticillata  4.0%
Sanguisorba minor  5.0%
Saponaria officinalis  2.0%
Scabiosa columbaria  0.4%
Silene latifolia ssp. Alba  3.5%
Silene vulgaris  3.0%
Solidago virgaurea  0.5%
Tanacetum corymbosum  1.0%
Trifolium dubium  0.8%
Trifolium rubens  1.0%
Verbascum nigrum  1.5%
Verbascum thapsus  1.5%
Verbena officinalis  1.5%
Veronica teucrium  0.2%

Herstellervorschlag:
Rieger-Hofmann GmbH
o.glw '.............................'

Lieferant des Bieters
Menge: 12,000 m²

#### Titel 05.05 Fertigstellungspflege - Pflanzflächen

**05.05.1 Pflanzenflächen lockern**
Pflanzenflächen nach der Pflanzung in
Handarbeit lockern, einschließlich Herstellen
von Gießrändern. Steine, Fremdkörper ab
3 cm Durchmesser, schwer verrottbare
Pflanzenteile und Unkräuter aufnehmen.
Sie werden Eigentum des AN und sind zu
beseitigen. Abrechnung nach Arbeitsgängen
Abstand der Arbeitsgänge mind. 4 Wochen

Lockerungstiefe: 5 cm
Arbeitsgänge: 4 x 13 m²
Menge: 52,000 m²

**05.05.2 Düngen der Pflanzenflächen**
Düngen der Pflanzenfläche mit mineralischem
NPK-Dünger. Ausführung im dritten Wachstumsmonat. Dünger gleichmäßig aufbringen.

Düngermenge: 50 g/m²
Menge: 13,000 m²

**05.05.3 Wässern der Pflanzfläche**
Wässern der Pflanzfläche bei Bedarf.
Das Wasser ist vorhanden.
Jeder Arbeitsgang ist von der Bauleitung
zu bestätigen.

Arbeitsgänge: 15 x 13 m²
Wassermenge: mind. 20 l/m²
Menge: 195,000 m²

**05.05.4 Pflege Großgehölze**
Großgehölze bis zur Abnahme pflegen.
Abgestorbene Triebe ausschneiden, Verankerungen
nach richten, Gießränder nach richten.
Abrechnung nach bearbeiteten Einheiten.
An allen Bäumen sollen einen Erhaltungs- und
Erziehungsschnitt durch qualifiziertes Personal durchgeführt
werden.
Menge: 7,000 St

**05.05.5 Wässern Solitärbäume**
Solitärbäume bei Bedarf wässern. Das
Wasser ist vorhanden. Die erforderliche
Wassermenge, sowie die Häufigkeit sind den
Witterungsverhältnissen anzupassen.
Jeder Arbeitsgang ist von der Bauleitung
zu bestätigen.

Arbeitsgänge:  15
Anzahl der Bäume: 7
Wassermenge pro Baum: mind. 50 l
Menge: 105,000 St

#### Titel 05.06 Fertigstellungspflege - Rasenflächen

**05.06.1 Fertigstellungspflege-Wässern**
Rasen- und Wiesenfläche, bei Bedarf wässern.
Das Wasser kann den vorhandenen
Zapfstellen entnommen werden.
Jeder Arbeitsgang ist von der Bauleitung
mit Unterschrift zu bestätigen.

Arbeitsgänge: 15 x 750 m²
Wassermenge: mind. 10 l/m²
Ort: Rasenflächen, Wiesenflächen
Menge: 11250,000 m²

**05.06.2 Fertigstellungspflege-Düngen**
Düngen der Rasenflächen nach dem Auflaufen
mit Eurogreen - Starter Dünger oder gleichwertig.
Jeder Arbeitsgang ist von der Bauleitung
zu bestätigen.
Ort: Rasenflächen
Arbeitsgänge: 2 x 700 m²
Menge: 25 g/m²
Menge: 1400,000 m²

**05.06.3 Fertigstellungspflege Mähen**
Rasenflächen und Rasenpflasterflächen mähen.
Das Schnittgut ist aufzunehmen,
es wird Eigentum des AN und ist zu beseitigen.
Jeder Arbeitsgang ist von der Bauleitung
zu bestätigen.

Anzahl der Schnitte: 8 x 700 m²
Menge: 5600,000 m²

**05.06.4 Fertigstellungspflege-Mähen, Wiese**
Wiesenflächenmähen
Mähgerät: Sense / Balkenmäher
Schnitthöhe: 10-15 cm
Das Schnittgut 2-3 Tage liegen lassen.
Danach aufzunehmen,
es wird Eigentum des AN und ist zu beseitigen.
Jeder Arbeitsgang ist von der Bauleitung
zu bestätigen.
Mähzeitpunkt der Wiese
Mähgang: Pflegemahd zwischen Ende Februar bis Mitte März
(bei Temperaturen über 15°C)
Anzahl der Schnitte pro Jahr: 1
Menge: 12,000 m²

#### Titel 05.07 Entwicklungspflege - Pflanzung

*Hinweis: Vorbemerkung Entwicklungspflege-Pflanzung*
Vorbemerkung:

Die Entwicklungspflege ist über einen Zeitraum von 2 Jahren auszuführen.
Die Anzahl der in den einzelnen Positionen vorgegebenen Pflegegänge bezieht sich
auf diesen Zeitraum. Alle Pflegegänge sind mind. 1 Woche vor Ausführung schriftlich
(z.B. per E-Mail) der Bauleitung anzuzeigen.

**05.07.1 Entwicklungspflege-Hacken**
Hacken der Pflanzenfläche, einschl.
Nachschneiden von trockenen Trieben
und Nachrichten von Verankerungen, bei
Bedarf ersetzen. Fläche von Unkraut,
Steinen ab 3 cm Durchmesser und sonstigen
Unrat säubern, Dauerunkräuter sind auszugraben.
Der anfallende Unrat wird
Eigentum des AN und ist zu beseitigen.
Die Bearbeitungstiefe ist der jeweiligen
Pflanzenart anzupassen.
Jeder Arbeitsgang ist von der Bauleitung
zu bestätigen.

Arbeitsgänge: 8 x 13 m²
Menge: 104,000 m²

**05.07.2 Entwicklungspflege-Düngen**
Düngen der Pflanzenfläche mit mineralischem
NPK-Dünger. Ausführung im dritten Wachstumsmonat. Dünger gleichmäßig aufbringen.
Anzahl der Arbeitsgänge: 2 x 13 m²
Düngermenge: 50 g/m²
Menge: 26,000 m²

**05.07.3 Entwicklungspflege-Wässern**
Wässern der Pflanzfläche bei Bedarf.
Das Gießwasser ist zu liefern.
Jeder Arbeitsgang ist von der Bauleitung
zu bestätigen.

Arbeitsgänge: 20 x 13 m²
Menge: 260,000 m²

**05.07.4 Wässern-Grossgehölze**
Solitärgehölze bei Bedarf wässern.
Das Gießwasser ist zu liefern.
Die erforderliche Wassermenge, sowie die Häufigkeit sind den
Witterungsverhältnissen anzupassen.

Arbeitsgänge: 20
Anzahl der Bäume: 7
Menge: 140,000 St

#### Titel 05.08 Entwicklungspflege - Rasen

*Hinweis: Vorbemerkung Entwicklungspflege-Rasen*
Vorbemerkung:

Die Entwicklungspflege ist über einen Zeitraum von 2 Jahren auszuführen.
Die Anzahl der in den einzelnen Positionen vorgegebenen Pflegegänge bezieht sich
auf diesen Zeitraum. Alle Pflegegänge sind mind. 1 Woche vor Ausführung schriftlich
(z.B. per E-Mail) der Bauleitung anzuzeigen.

**05.08.1 Entwicklungspflege-Mähen**
Gebrauchsrasen mähen. Das Schnittgut ist
aufzunehmen, es wird Eigentum des AN und
ist zu beseitigen. Jeder Arbeitsgang ist von der
Bauleitung zu bestätigen.
Anzahl der Schnitte: 12 x 700 m²
Menge: 8400,000 m²

**05.08.2 Entwicklungspflege-Mähen, Wiese**
Wiesenflächen mähen
Mähgerät: Sense / Balkenmäher
Schnitthöhe: 10-15 cm
Das Schnittgut 2-3 Tage liegen lassen.
Danach aufzunehmen,
es wird Eigentum des AN und ist zu beseitigen.
Jeder Arbeitsgang ist von der Bauleitung
zu bestätigen.
Mähzeitpunkt der Wiese
Mähgang: Pflegemahd zwischen Ende Februar bis Mitte März
(bei Temperaturen über 15°C)
Anzahl der Schnitte pro Jahr: 1
Menge: 12,000 m²

**05.08.3 Entwicklungspflege-Wässern**
Rasen- und Wiesenfläche, bei Bedarf wässern.
Das Wasser kann den vorhandenen
Zapfstellen entnommen werden.
Jeder Arbeitsgang ist von der Bauleitung
mit Unterschrift zu bestätigen.
Arbeitsgänge: 20 x 750 m²
Wassermenge: mind. 10 l/m²
Ort: Rasenflächen, Wiesenflächen
Menge: 15000,000 m²

**05.08.4 Entwicklungspflege-Düngen**
Düngen der Rasenflächen mit Stickstoffdünger.
Reinnährstoffmenge 5g N/m².
Ausführung nach Angabe der Bauleitung.
Arbeitsgänge: 2 x 700 m²
Menge: 1400,000 m²
